# IBK Heyrothsberge TB1+TB2 - Martin LV
Angebotsaufforderung (GAEB DA XML 3.2, DA83)
Projekt: 2022....
Währung: EUR
Erstellt mit: GXML Toolbox V3.3 R20210630, ORCA AVA 24.1.3 - Enterprise Edition 24.01.03, 21.01.2026

## 01. Baubeschreibung allgemein
01.01. STANDORT - UND GEBÄUDEANGABE

Lage:  Biederitzer Straße 5
  39175 Biederitz OT Heyrothsberge

Bauherr:  Bau- und Liegenschaftsmanagment Sachsen-Anhalt
  Technisches Büro Magdeburg
  Tessenowstraße 1
  39114 Magdeburg

Nutzer:  Institut für Brand- und Katastrophenschutz Heyrothsberge
  Biederitzer Str. 5
  39175 Biederitz OT Heyrothsberge

01.02. ALLGEMEINE BAUBESCHREIBUNG

Das IBK Heyrothsberge ist Ausbildungsstätte für Berufsfeuerwehren und Freiwillige Feuerwehren des Landes Sachsen-Anhalt und bildet auch über die Landesgrenzen hinaus aus. Auf dem Gelände des IBK befindet sich das Gebäude 29, welches Teil eines zusammenhängenden, miteinander verbundenen Gebäudekomplexes ist. Der Gebäudekomplex besteht aus den Gebäuden Nr. 27, 28, 29. Die Elektro-, Beleuchtungs- und IT-Anlage von Gebäude 29 entspricht nicht mehr den heutigen technischen Standards und erfüllt nicht mehr die Anforderungen des Gebäudenutzers. Im Innenbereich des Gebäudes 29 sollen Instandsetzungs- und soweit gem. aktuellem Brandschutzkonzept erforderlich Brandschutzertüchtigungsmaßnahmen durchgeführt werden.

Der Innenraum des Gebäude 29 soll im wesentlichen durch folgende Gewerke saniert werden:

 01. Elektroarbeiten
   - Erneuerung Elektro-, Beleuchtungs- und IT- Anlagen
   - Integration ITN-XT
   - Herstellung eines Serverraumes im 1OG
 02. Heizung, Lüftung, Sanitär im Bereiche der Sanitärräume
   - komplette Erneuerung
 03. Abbrucharbeiten
   - Sanitärbereiche komplett inkl. Estrich
   - Wand-, Decken- und Bodenbeläge
   - Türöffnungen, Türstürze
 04. Rohbauarbeiten
   - Türstürze einbauen
   - Türöffnungen herstellen
   - Innenputzarbeiten
 05. Malerarbeiten
   - Büroräume: Wand und Deckenbleäge Raufaser + Anstrich
   - Flure / Treppenhäuser:: Wand und Deckenbleäge Glasvlies + Anstrich
 06. Bodenbelagsarbeiten
   - Flure: Linoleum, Büros: Nadelvlies
 07. Fliesenarbeiten im Bereiche der Sanitärräume
  Boden: 60x60cm
  Wand: 30x60cm, Höhe: 2,10m
 08. Trockenbauarbeiten
   - Verkleidung: Unterzüge, Stützen (ELT-Bauteile)
   - Flure: freitragende GK Decke
   - Konferenzraum 2OG: Akustiklochdecke + Randfries
 09. Tischlerarbeiten: Erneuerung aller Innentüren
 10. Metallbauarbeiten: Brandschutzelemente
 11. Stahlbauarbeiten:
   - Stahlunterkonstruktion für Serverraum 1OG
   - Edelstahlabsturzsicherung für 2 Fenster im Serverraum 1OG
 12. Fensterfalzlüfter in den Fenster der Sanitärbereiche
 13. Dachdeckerarbeiten:
   - Einbau von neuen Systemlüftern (SW/Sanitärlüftung) im Warmdachaufbau
 14. Estricharbeiten Sanitärbereiche (Stahlfaserestrich)
 15. Estricharbeiten Büros, Konferenz, Flure und Labore (Stahlfaserestrich)
 16. Schadstoffsanierung Asbest, PAK, KMF
 17. Schadstoffkapselung der Rohdecken (von unten und von oben)

 Außenbauteile (Fenster, Fassade, Dach) sind nicht Bestandteil der Maßnahme.

Die neuen Elektro- und Datenleitungen werden entlang der Unterzüge u. Stützen verlegt und nachfolgend mit Trockenbau verkleidet. Trockenbauarbeiten müssen dem aktuellen Brandschutznachweis entsprechen.

01.02. ANGABEN ZU DEM GEBÄUDEBESTAND

Das 1972 in Massivbauweise errichtete Gebäude 29 ist voll erschlossen. Gebäude 29 ist das Verwaltungsgebäude des IBK Heyrothsberge. Im Erdgeschoss befindet sich der Empfangsbereich für die Anmeldung von Schulungsteilnehmen, in den darüber liegenden Geschossen ist die Verwaltung untergebracht. Über den Eingangsbereich werden sowohl das Gebäude 29 als auch das Gebäude 27 und 28 erschlossen.
Der im EG befindliche Eingangs- u. Empfangsbereich wurde im Rahmen der Teilmaßnahme 2 umgebaut und ist während der Umsetzung der TM1 gesperrt. Der übrige Teil des Gebäudes wurde bis Oktober 2023 weiter genutzt. Vorbereitende Maßnahmen für den Umbaubeginn der TM1 im Januar 2024 werden im November und Dezember 2023 druchgeführt. Das Gebäude wird komplett beräumt und für den Umbau vorbereitet.

Details zu dem Gebäudebestand:

 Bauweise:  Massivbau
 Vollgeschosse:  4 (EG, 1OG, 2OG, 3OG)
 Gebäudeklasse: 5 (OKFF 3OG 11,75m über Gelände, Nutzungseinheiten größer 400m²)
 Gebäudelänge:  62,59m
 Gebäudebreite:  14,0m
 Grundfläche:  876,26m²
 Erschließung:  2 Treppenhäuser, kein Aufzug

 OKFF EG:  0,00 = +48,80 NHN
 OK Gelände:  -1,75m
 OK Traufe:  +13,23m

Der massive Gebäudebestand setzt sich aus Stahlbetonbauteilen wie folgt zusammen:

 01. Decken (Hohlkammerdecken, Stahlbetonfertigteil)
 02. Außenwände (Stahlbetonfertigteil)
 03. Stützen (Stahlbetonfertigteil)
 04. Unterzüge Stahlbetonfertigteil)
 05. Treppen (Stahlbetonfertigteil)
 06. aussteifende Wände (Treppenhäuser, Flure Gebäudemitte, Stahlbetonfertigteil)
 06. Kellerwände (Stahlbeton, Mauerwerk)

Die Büro- und Flurtrennwände wurden aus Ziegelmauerwerk errichtet (NF Format, Breite: 11,5cm)
Alle massiven Bauteile wurden mit einem Kalkzementputz verputzt (beidseitig ca. 10-15mm).

Die Schadstoffe im Bestandsfußbodenaufbau wurden komplett abgebrochen und entsorgt.

Die Treppen sind Stahlbetonfertigteile mit einem Terrazzobelag. Als Absturzsicherung dient ein Stahlgeländer mit Handlauf. Beläge, Geländer und Handlauf sind nicht Bestandteil der Maßnahme und verbleiben im Bestand. Die Bauteile sind während der Bauarbeiten vor Beschädigungen und Verschmutzungen zu schützen.

Die Holzfenster im Bestand sind weiß gestrichen und nicht Bestandteil der Maßnahme. Die Fenster müssen während der Bauphase geschützt werden. Das Gebäude ist von außen mit einem Wärmedämm- verbundsystem verkleidet.
Das Flachdach des Gebäudes wurde als Warmdach (EPS Gelälledämmung ) ausgeführt und mit 2 Lagen Bitumenbahnen abgedichtet. Die Entwässerung erfolgt durch eine umlaufende Rinne (halbrund) und durch Regenfallrohre die an den Grundleitungen angeschlossen sind.

Im Bestand EG bis 3OG sind folgende lichte Raumhöhen vorhanden, OKFF bis UK RD: 3,0m

01.03. ANGABEN ZUR BAUSTELLE

Als erforderliche Fläche für die Baustelleneinrichtung können Teilbereiche auf dem Grundstück des IBK genutzt werden. Die Zufahrt zum Grundstück ist über die Biederitzer Straße möglich. Die Anlieferung von Materialien / Werkzeugen bzw. der Abtransport der Demontage- / Abbruchmaterialien kann direkt mit dem Fahrzeug ab / bis an die Baustelle erfolgen. Prinzipiell ist davon auszugehen, dass abgebrochene Materialien sofort ohne Zwischenlagerung entsorgt werden und, dass angelieferte Materialien sofort eingebaut werden. Verunreinigungen und Schädigungen aus Transporten resultierend, sind sofort vom AN zu beseitigen.
Der Zugang zu den Montageorten erfolgt über 2 Treppenhäuser, je nach Stand der Bauleistung sind evtl. nicht beide Zugänge gleichzeitig begehbar (z.B. Malerarbeiten Gerüst im Treppenhaus).

Sofern keine gesonderte Position ausgeschrieben ist, sind die Kosten für die nicht ausgeschriebene  Baustelleneinrichtung in die Preise einzurechnen. Für den Verschluss von Lager - und Arbeitsplätzen hat der AN selbst zu sorgen. Je nach Bautenstand, kann Material auch innerhalb der Baustelle gelagert werden. Der AG übernimmt hierfür keine Haftung. Die Baustelle wird im Winter nach Erfodernis vom AG nur Etagenweise beheizt. Zusätzliche Maßnahmen sind vom AN eigenverantwortlich einzuplanen.
Die Medienzuführung Wasser ist von einer vorhandenen Anschlussstelle im Gebäude zur Bedarfsstelle zu führen, als Bestandteil der Baustelleneinrichtung und obliegt dem AN. Die Anschlussstelle wird vom AG bereitgestellt. Baustromkästen mit 1 Unterverteiler je Etage werden vom AG bereitgestellt.

Die Decken und Wände der beiden Treppenhäuser werden nur vom dem Gewerk Malerarbeiten überarbeitet.
Treppenbeläge, Handläufe und Geländer sind nicht Teil der Sanierungsmaßnahme.
Die Treppenbeläge werden während der Bauphase mit einem 280g/m² Abdeckvlies + 10mm OSB-Plattenschutzlage (Tritt- und Setzstufe) verkleidet. Diese Schutzmaßnahmen werden druch das Gewerk Trockenbauarbeiten ausgeführt. Handläufe und Geländer werden während der Bauphase durch das Abdecken mit einer Folie vor Verunreinigungen geschützt.

Während der Bauzeit können einzelne Räume der Umbaumaßnahme als Aufenthalts- und Pausenräume (Frühstück, Mittag) genutzt werden. Hierfür notwendige Einrichtungsgegenstände (z.B. Tische, Stühle, Staubschutztür) sind AN-Leistungen und in der BE einzukalkulieren.

In den Ausführungsplänen (Grundrisse) sind die Bereiche farblich gekennzeichnet, in den Maßnahmen druchgeführt werden. In Teilbereichen (z.B. Teeküchen) die bereits saniert sind, werden nur Teilleistungen ausgeführt:
z.B.
 - ELT / Datentrasse entlag der Unterzüge
 - Trockenbauverkleidung dieser Trasse
 - Raufaser + 2xAnstrich

01.04. ROHBAUARBEITEN
Im Titel Rohbauarbeiten werden folgende Leistungen zur Ausführung beschrieben:
 - Türstürze herstellen
 - Innenputz auf Teilflächen, im Bereich der Fliesen Oberfläche brettrau
 - Innenputz pro Etage ca. 60-100m² in den Sanitärbereichen
 - Mauerwerk in Teilflächen (Türöffnungen schließen)
 - statische Ertüchtigung der Bestandsdecken durch Einbau von Unterzügen, HEA 140
 - Brandschutzverkleidung der zuvor genannten Stahlträger

01.05. TROCKENBAUARBEITEN
Im Titel Trockenbauarbeiten werden folgende Leistungen zur Ausführung beschrieben:
 - Verkleidung von Unterzügen entlange der neuen ELT Trassen
 - Trennwände, Vorwände
 - Brandschutzverkleidungen u. Brandschutzkanäle
 - Trockenbaudecken (Raster-, Akustik- und Glattdecken) abgehängt, freitragend
 - Trockenputz auf Teilflächen

01.06. MALERARBEITEN
Im Titel Malerarbeiten werden folgende Leistungen zur Ausführung beschrieben:
 - Ausführung der Systemaufbauten gemäß Brandschutznachweis
 - Abbruch von Wand- und Deckenbelägen
 - Abbeizen / Abwaschen von Belägen im Bestand (Latex und Leimfarbe)
 - Untergrundvorbereitungen (Grundierung, Haftgrund, Haftvermittler, Putzverfestiger)
  Ausführung gemäß Merkblätter BFS, insbeondere: MB7, MB10, MB 16, MB20
  Sollte ein wasserverdünnbarer Tiefengrund geeignet sein, ist dieser dem lösemittelhaltigen
  Tiefengrund vorzuziehen.
  Dies dient der Reduzierung der lösemittelbelastung im Innenraum.
 - Ausbesserungsarbeiten Wand und Deckenflächen, GHP / Dispersionsspachtel
 - Tapete Raufaser
 - Glasvlies in den notwendigen Fluren und Treppenhäusern, System Baustoffklasse A
 - 2 x Anstrich weiß
 - Überholungsanstrich Heizungsrohre

01.07. FLIESENARBEITEN
Im Titel Fliesenarbeiten werden folgende Leistungen zur Ausführung beschrieben:
 - Untergrundvorbereitungen (säubern, grundieren, ausgleichen)
 - Abdichtung Böden, Wassereinwirkung mäßig W1-I
 - Abdichtung Spritzwasserbereich Wand (Waschbecken)
 - keine Bodenabläufe geplant
 - Wand- und Bodenfliesen in den Sanitärräumen

01.08. ESTRICHARBEITEN
Im Titel Estricharbeiten werden folgende Leistungen zur Ausführung beschrieben:
 - Untergrundvorbereitungen
 - Trittschalldämmung einbauen
 - Stahlfaserestrich einbauen
 - Achtung: Gewicht Gesamtaufbau = Gewicht Aufbau im Bestand
  siehe Lastvergleich Statik

01.09. STAHLBAUARBEITEN
Im Titel Stahlbauarbeiten werden folgende Leistungen zur Ausführung beschrieben:
 - Stahlunterkonstruktion im Serverraum 2.23
  als Lastabtrag für Server, Lasten werden in Unterzüge eingeleitet
 - die Anker der Stahlträger werden vor der Kapselung der Decken eingebaut
 - Absturzsicherung Fenster im Serverraum 2.23

01.10. BODENBELAGSARBEITEN
Im Titel Bodenbelagsarbeiten werden folgende Leistungen zur Ausführung beschrieben:
 - Ausführung der Systemaufbauten gemäß Brandschutznachweis
 - Untergrund in allen Bereichen: Stahlfaserestrich
 - Untergrundvorbereitungen, Grundierung
 - Spachtelung / Ausgleich (Lastvergleich muss beachtet werden!)
 - neue Bodenbeläge: Nadelvlies, Linoleum (gemäß Brandschutznachweis!!)
 - neue Sockelleisten: PVC-Hartschaum 60mm, Farbe nach Bemusterung, Standard

01.11. INNENTÜREN
Im Titel Innentüren werden folgende Leistungen zur Ausführung beschrieben:
 - Innentüren gemäß Brandschutznachweis
     - Objekttüren / Innentüren - Zargen: Stahlblech, Türblatt: Holzwerkstoff HPL weiß
 - Schallschutz: VSP, SSK II, teilweise mit Glasausschnitt, Bodendichtung
 - Klimaklassen gemäß Vorgaben LV-Position
 - Brandschutztüren gemäß Brandschutznachweis
 - Türliste liefert der AN
 - Türen im Keller als Stahlblechtüren, Anforderungen gemäß LV-Position
 - Brand- und Rauchschutztüren als Trennung in den Fluren / Treppenhäusern
  Ausfürhung als Alumniumsysteme (Gewerk Metallbauarbeiten)

01.12. WC-TRENNWÄNDE
Im Titel WC-Trennwände werden folgende Leistungen zur Ausführung beschrieben:
 - Trennwände aus 28mm Spanplatte + CPL Schichtstoff gemäß Farbkonzept
 - Einbau nach Fertigstellung Innenausbau (Maler, Fliesen)

01.13. ELEKTROARBEITEN
Im Titel Elektroarbeiten werden folgende Leistungen zur Ausführung beschrieben:
 - Abbruch ELT in dem Titel Abbrucharbeiten beschrieben
 - Ausschreibung und Bauleitung durch Fachplaner ELT
 - Erneuerung der Elektro- und Datentechnik im Gebäude
 - Branchutzschottungen durch Gewerk Elektroarbeiten
 - Decken- und Wanddruchbrüche durch Gewerk Elektroarbeiten
  außer in Trockenbauwänden werden Öffnungen für die Druchführungen
  von Leitungen durch das Gewerk Trockenbauarbeiten hergestellt
 - die Zuleitungen zu den Deckenleuchten werden Aufputz hergestellt
  (da die Decken ebenfalls gekapselt werden)

01.14. HEIZUNG, SANITÄR, LÜFTUNG
Im Titel HLS-Arbeiten werden folgende Leistungen zur Ausführung beschrieben:
 - Abbruch HLS in dem Titel Abbrucharbeiten beschrieben
 - Ausschreibung und Bauleitung durch Fachplaner HLS
 - Strangsanierung der Sanitärbereiche (Trinkwasser, Heizung, Schmutzwasser)
 - Vorwandmodule (WC, Urinal, Waschtisch)
 - Sanitärobjekte, Ausstattung
 - Lüftung Sanitärräume EG / 1OG
 - Decken- und Wanddruchbrüche durch Gewerk HLS
  außer in Trockenbauwänden werden Öffnungen für die Druchführungen
  von Leitungen durch das Gewerk Trockenbauarbeiten hergestellt

01.15. Grundlagen der Angebotserstellung:
 - Leistungsverzeichnis PDF, GAEB
 - Ausführungsplanung
 - Ausführungsstatik, Prüfberichte
 - Baubeschreibung
 - Bestandsdokumentation der Rohböden
 - Aufmaße der Rohdecken, Meterrisse in den Geschossen

## 02. Zusätzliche Technische Vertragsbedingungen ZTV - Allgemein
02.1. VORBEMERKUNGEN SIND VERTRAGSBESTANDTEIL
Diese Vorbemerkungen sind Zusätzliche Technische Vertragsbedingungen - ZTV. Sie sind als solche Bestandteil der Leistungsbeschreibung und werden wesentlicher Vertragsbestandteil. Mit der Angbeotsabgabe erkennt der AN diese Vertragsbedingungen an. Mengen und Maße sind vor der Ausfürhung vor Ort druch den Unternehmer zu prüfen.

Bei Widersprüchen zu den ZTV gelten vorrangig die Angaben im Leistungsverzeichnis. Einwände oder Bedenken gegen das vorliegende Leistungsverzeichnis oder einzelne Positionen in technischer Hinsicht sind vom Bieter bei Abgabe seines Angebotes in schriftlicher Form vorzubringen und zu begründen.
Der Bieter bestätigt, daß die aufgeführten Lohnstundensätze unter Beachtung der preisrechtlichen
Vorschriften ermittelt worden sind und die üblichen Berechnungsmerkmale vollständig beinhalten.
Mit den Lohnstundensätzen sind u.a. abgegolten:

- Erschwerniszulagen
- Tariflohn bzw. tatsächlich gezahlter Lohn
- Zuschläge für vom Auftragnehmer zu vertretende Überstunden, Nacht-, Sonn-, Feiertagsarbeit
- Entgelt für übliche Wegezeiten
- Lohnnebenkosten (z.B. Auslösung, Fahrgeld, Verpflegungszuschuß, Übernachtungskosten etc.)
- Aufsichtspersonal, sofern nicht gesondert auszuweisen
- Sozialaufwand (Arbeitgeberanteil)
- Gemeinkosten der Baustelle
- allgemeine Geschäftskosten
- vermögensbildende Maßnahmen
- Vorhaltekosten für Werkzeug und Kleingeräte
- Wagnis und Gewinn

Leistungen im Stundenlohn werden grundsätzlich nur dann vergütet, wenn sie vor ihrem Beginn
vereinbart werden. Die Stundennachweise sind täglich zu führen und innerhalb von drei Werktagen
zur Bestätigung vorzulegen. Die vom Auftragnehmer vorgelegten Stundenlohnzettel sind durch den Auftraggeber unverzüglich, spätestens jedoch innerhalb von sechs Werktagen ab Zugang, an den Auftragnehmer zurückzugeben. Diese Frist gilt auch für etwaige Einwendungen, die der Auftraggeber
gegen die Leistungsangaben auf den Stundenlohnzetteln erheben will. Stundenverrechnungssätze für Baumaschinen, Geräte und Fahrzeuge enthalten sämtliche Aufwendungen, wie:
- Kosten für Bedienungspersonal
- Kosten für Verbrauch von Betriebsstoffen und Energie
- Vorhaltung
- Reparaturkosten.

Der Verrechnungssatz gilt für das auf der Baustelle befindliche Objekt vom Zeitpunkt des
Einsatzes einschl. technologisch bedingter Wartezeiten und notwendiger ständiger Besetzung
mit Bedienungspersonal. Materialverrechnungssätze gelten frei Baustelle unabgeladen.
Mit den Preisen ist die komplette Leistung abgegolten, falls in den besonderen Hinweisen oder
den Leistungsbeschreibungen nichts anderes zum Ausdruck kommt. Das gilt auch für
Vermessungsleistungen, soweit sie der Auftragnehmer zur Durchführung seiner Leistungen zu
erbringen hat. Nebenleistungen werden nicht gesondert vergütet und gehören ohne Erwähnung zur vertraglichen Leistung. Im Zweifel gelten zur Abgrenzung von Neben- und Besonderen Leistungen die ATV DIN 18299 ff(VOB/C). Der Wortlaut des vom Auftraggeber übergebenen Leistungsverzeichnisses ist verbindlich. Das gilt auch dann, wenn der Auftragnehmer selbst nicht bestätigte Gegenangebote abgibt
oder Kurzfassungen verwendet, sowie für Eventual- oder Alternativpositionen. Der Einheitspreis des Angebotes ist maßgebend. Das gilt auch dann, wenn das Produkt aus Menge und Einheitspreis fehlerhaft (z.B. durch Rechen- oder Eingabefehler) ist. Der Auftragnehmer hat die Vereinbarung von Preisen für nicht im Vertrag vorgesehene Leistungen vor der Ausführung anzubieten. Versäumt er dies, setzt der Auftraggeber marktübliche Preise nach billigem Ermessen ein, falls es sich um noch nicht beschriebene Leistungen
handelt. Sämtliche Einzelpreise sind Nettopreise. Die Mehrwertsteuer ist gesondert auszuweisen.
Die vom Auftragnehmer verwendeten Ausführungsunterlagen müssen den Freigabevermerk des
Auftraggebers oder seines Architekten tragen, um Verwechslungen bei der Bauausführung zu
vermeiden. Nicht freigegebene Unterlagen dürfen nicht verwendet werden. Dies entbindet den Auftragnehmer aber nicht von seiner eigenen Prüfungs- und Hinweispflicht. Diese bleiben unberührt.

02.2. MATERIALTRANSPORTE UND TRANSPORTWEGE
Alle Hebezeuge, Krane, Bauaufzüge, Gerüste, Absturzvorrichtungen und sonstige Hilfsmittel sind Sache des Auftragnehmers und sind (soweit nicht in separaten Pos. vorhanden) in die Einheitspreise einzurechnen. Aufzüge und Hebezeuge stehen nicht zur Verfügung. Materialtransporte sind nur über Treppen und Flure möglich. Die Transport müssen so erfolgen, dass angrenzende Bauteile nicht beschädigt werden. Transportwege können je nach Baustellenfortschritt innerhalb der Baustelle z.T. für horizontale Wege bis 80 m und vertikale Wege bis ca. 15m sein. Das Gebäude wird über den Zugang auf der Westseite zur Biederitzerstraße durch die Bestandstür im EG / TH1 erschlossen. Die lichte Türbreite beträgt ca. 99cm, die lichte Türhöhe ca, 2,10 m. Hinter der Zugangstür befindet sich das Treppenhaus 1. Innerhalb des Gebäudes erfolgt die Erschlließung der Obergeschosse über die notwendigen Flur und die Treppenhäuser 1 und 2.
Flure und Treppenhäuser sind während der Bauphase freizuhalten. Flure und Treppenhäuser sind Rettungswege und keine Abstellflächen von Abbruch o. Baumaterial.

02.3. MATERIALIEN
Die im LV beschriebenen oder geforderten Angaben zu Material-oder Typenauswahl, Oberflächenbeschaffenheit, Strukturen, Farbton.u.a. sind als Bieterangabe, einschl. der
erforderlichen Datenbläter im Rahmen der Angebotsabgabe dem AG ohne gesonderte
Vergütung als Entscheidungshilfe bereitzustellen. Die beschriebenen Leistungen verstehen sich als Komplettleistungen. Die angebotenen Produkte müssen den Forderungen des Brandschutzkonzeptes entsprechen. In Flucht-, Rettungswegen und Treppenhäusern sind Baustoffe der Baustoffklasse A zu verwenden. Die Eignung der angebotenen Produkte ist durch die Vorlage der entsprechenden Prüfzeugnisse nachzuweisen.
Bei den Sanierungsarbeiten sind ausschließlich Produkte zu verwenden die keine Beeinträchtigung der geplanten Nutzung entgegen stehen und keine schädlichen Emissionen verursachen. Sollten wasserverdünnbare und lösemittelfreie Produkte geeignet sein, sind diese den lösemittelhaltigen Produkten vorzuziehen. Dies dient der Reduzierung der Lösemittelbelastung im Innenraum und gewährleistet ein
gesundes Raum- und Arbeitsklima.

02.4. BAUSTELLENEINRICHTUNG
Die notwendige Baustelleneinrichtung, sowie Anschlüsse für Bauwasser und Baustrom obliegen dem AG und werden zur Verfügung gestellt. Ohne Einwilligung des AG errichtete Unterkünfte, Lagerflächen, Raumbelegungen und sonstige Einrichtungen sind auf Anordnung unverzüglich zu beseitigen.
Der Abbau bzw. die Beseitigung von Teilen der Baustelleneinrichtung kann nur im Einvernehmen mit dem AG vorgenommen werden. Der AN hat sich vor Beginn über die Lage und Leitungen für Strom, Wasser und Abwasser Gewissheit zu verschaffen. Für Schäden an Leitungen, Kabeln und Nachbarbauteilen ist der AN haftbar. Sofern diese druch Ihn verschuldet werden, hat er die Schäden auf seine Rechnung zu beseitigen. Ist in den Einzelpositionen nicht Weiteres beschrieben, so verstehen sich die Leistungen inkl. Lieferung und Einbau sämtlicher dafür notwendiger Stoffe, Materialien, Verbindungs- und Anschlussleistungen.

02.5. ENTSORGUNG BAUSCHUTT
Die Entsorgung von Bauschutt hat nach den entsprechenden gültigen gesetzlichen Bestimmungen zu erfolgen. Die Entsorgung muss sofort erfolgen. Der Entsorgungsnachweis ist vom AN vorzubereiten und dem AG zu übergeben (min. wöchentlich).

02.6. SAUBERKEIT AUF DER BAUSTELLE
Der Auftragnehmer ist verpflichtet, die von ihm verschmutzten Flächen der Baustelle, sowie der benutzten Verkehrswege sauber zu halten. Die Baustellenreinigung hat arbeitstäglich zu erfolgen. Verschmutzungen der öffenntlichen Gehwege,Fahrbahnen und Verkehrswege außerhalb des Geländes durch Baufahrzeuge sind sofort zu beseitigen.Sollte der Auftragnehmer seiner Pflicht zur Baustellenreinigung nicht nachkommen, so ist die Bauleitung des Auftraggebers nach einmaliger erfolgloser Aufforderung berechtigt, die Reinigung durch eine Drittfirma auf Kosten des Verursachers zu veranlassen.

02.7. LAGERFLÄCHEN
Lagerplätze stehen nicht zur Verfügung. Der AN bekommt einen Bereich auf der Liegenschaft zur Lagerung bzw. Zwischenlagerung von Material durch die Bauleitung zugewiesen. Sollte öffentlicher bzw. privater Grund für lager- o.ä. Zwecke benötigt werden, so ist dies vom Auftragnehmer selbst zu beantragen und zu vergüten (Parkverbot /Straßensperrung). Diese Bereiche sind ebenfalls von Verschmutzungen freizuhalten und gegebenenfalls sofort, mindestens arbeitstäglich, zu säubern. Beschädigungen am öffentlichen Verkehrsraum, durch den AN verursacht, sind nach Beendigung der Arbeiten instand zu setzen. Zur Beweissicherung ist vor und nach Ausführung der Leistung eine Dokumentation vorzulegen.

02.8. BAUABLAUF, TERMINE
Die Termine auf der Baustelle regelt der Bauablauf. Der AN informiert sich außerhalb der regelhaften Bauberatung eigenständig über den aktuellen Baustand und wirkt an der termingerechten Umsetzung der Bauleistungen mit. Der Auftragnehmer signalisiert mit seiner Angebotsabgabe, dass er die bei diesem Projekt gefoderte Mitwirkungspflicht verstanden hat und diese auch vollumfänglichen umsetzen wird.
Die durch den Bauablauf bedingten Unterbrechungen der Arbeit und die hierzu erforderlichen An- und Abfahrten der Arbeitnehmer werden nicht gesondert vergütet. Können Arbeiten dem Baufortschritt entsprechend nur in Teilarbeiten ausgeführt werden, werden diese mit dem AN im Bauablaufplan terminlich festgelegt und gelten hiermit als ausreichend angekündigt. Beim AG können hierfür keine Mehrkosten geltend gemacht werden. Die Arbeiten der einzelnen Gewerke sind so aufeinander abzustimmen, dass schon erfolgte Bauleistungen nicht beschädigt werden und im Gesamtablauf keine Verzögerungen entstehen.
Auf den Einsatz maximaler Arbeitskräfteanzahl zur Einhaltung der vorgeschriebenen
Ausführungsfristen wird ausdrücklich hingewiesen. Der Auftraggeber behält sich das Recht zur
Mengen - und Leistungsreduzierung ausdrücklich vor. Der Auftraggeber weißt hiermit ausdrück darauf hin, dass es sich bei dem Bauvorhaben um ein Sanierungsvorhaben handelt und das durch Rückbauarbeiten und Anpassungen im Bestand Anpassungen im Bauabaluf ggf. notwendig sein können. Die daraus resultierenden Terminverschiebungen können nicht zusätzlich abgerechnet und vergüttet werden.

02.9. BAUBESPRECHUNGEN
Die Bauleitung wird zu festgesetzten Terminen wöchentlich bis 2x wöchentlich Baubesprechungen vorsehen, um den Stand der Arbeiten und die für den weiteren Fortgang der Arbeiten erforderlichen Maßnahmen zu besprechen und zu koordinieren. Der AN hat hierzu einen geeigneten bevollmächtigten Vertreter zu entsenden. Die Termine für die Beratungen werden vom AG festgelegt und rechtzeitig bekannt gegeben. Darüber hinaus haben der Auftragnehmer und seine Vertragsfirmen jederzeit alle gewünschten Informationen über den Zustand und Fortschritt ihrer Arbeiten zu geben. Der AN hat hierzu einen geeigneten bevollmächtigten Vertreter zu entsenden. Umgangssprache auf der Baustelle ist deutsch.

Dem vom Auftraggeber beauftragten Sicherheitskoordinator (SIGEKO) sind auf Verlangen u.a. folgende Unterlagen vorzulegen:

- Nachweis über Arbeitsschutzbelehrungen,
- Betriebsanweisungen
- Gefährdungsbeurteilungen
- Nachweise über die Prüfung von Maschinen und Geräten

Auf die Weisungsbefugnis des SIGEKO wird ausdrücklich hingewiesen.

02.10. MAßNAHMEN GEMÄß BAUSTELLENVERODNUNG
Der AG hat einen Sicherheits- und Gesundheitsschutz-Koordinator (SiGeKo) gem. BaustellV beauftragt.
Auf die Weisungsbefugnis des SiGeKo wird ausdrücklich hingewiesen. Gemäß §5, Nr. 3, der BaustellV wird hierdurch die Verantwortlichkeit der Arbeitgeber für die Erfüllung ihrer Arbeitsschutzpflichten nach Arbeitsschutzgesetz, Betriebssicherheitsverordnung, Arbeitsschutzgesetz und dem Regelwerk der Berufsgenossenschaften nicht berührt. Der AN hat vor Arbeitsaufnahme durch eine Gefährdungsbeurteilung der für die Beschäftigten mit ihrer Arbeit verbundenen Gefährdungen zu ermitteln und zu dokumentieren, welche Maßnahmen des Arbeits- und Gesundheitsschutzes auf der Baustelle für seine Beschäftigten erforderlich sind. Er hat diese Maßnahmen entsprechend vorzusehen und seine Beschäftigten dazu geeignete Anweisungen (Unterweisungen, Betriebsanweisungen, Montage- und Demontageanweisungen) zu erteilen. Montage-, Abbruch- und Arbeitsanweisungen für potentiell gefährliche Arbeiten und Montagen sind in jedem Fall dem SiGeKo vor Aufnahme der Arbeiten zur Prüfung vorzulegen und in endgültiger Fassung der Objektüberwachung in Kopie zu übergeben. Der Sicherheits- und Gesundheitsschutzplan (SiGe-Plan) gilt für den Bereich der Baustelle, einschließlich der Baustelleneinrichtung. Der SiGePlan gilt für alle am Bau Beteiligten einschließlich Nachunternehmer und Besucher.

Jeder AN ist verpflichtet, seinem auf der Baustelle eingesetztem Personal und seinen Nachunternehmern sowie seinen Lieferanten vor Arbeitsaufnahme den Inhalt des SiGe-Plans bekanntzugeben und während der Arbeit deren Einhaltung durchzusetzen und zu kontrollieren. Jeder, der arbeitsschutzrechtliche Forderungen nicht einhält, kann von der Objektüberwachung von der Baustelle verwiesen werden.Der AN hat auf der Baustelle die Nachweise zur regelmäßigen sachkundigen und sachverständigen Prüfung, entsprechend den gesetzlichen Bestimmungen (Betriebssicherheitsverordnung), aller zum Einsatz kommenden Arbeitsmittel und Geräte zur Einsichtnahme vorzuhalten. Arbeitsmittel ohne Prüfung dürfen nicht eingesetzt werden.

02.11. BAUTAGEBUCH
Der Auftagnehmer hat ein Bautagebuch wie folgt zu führen.

- detailiert, lesbar, nachvollziehbar und lückenlos
- tägliche Bauberichte
- Übergabe wöchtenlich, digital als PDF und als Ausdruck, Abgabe am Freitag
- Datum der ausgeführten Arbeiten, Uhrzeit: Arbeitsbeginn und Ende
- Anzahl der Mitarbeiter
- Wetter: Niederschlag, Temperatur, Sonne / Wolken
- Benennung der durchgeführten Arbeiten
- Erschwernisse oder Behinderungen
- Änderungen der Ausführung, Mehrkostenanzeige oder ggf, Nachträge müssen vor der Ausführung durch den Bauherren und der Bauleitung genehmigt werden
- für die folgende Woche (n) sind die geplanten Arbeiten zu benennen (grober Bauablaufplan)

Die Vorlage des Bautagebuches ist "eine" Grundvoraussetzung für die Freigabe von Teil-, Abschlags- und Schlussrechnungen.

Bitte speichern Sie den Bautagesbericht eines Tages als 1 Datei ab und benennen diese wie folgt:

 Vorgabe der Dateibenennung:

 Jahr.Monat.Tag_Firmenname (kurz)_BT_01

 2025.06.06_Firmenname_BT_01

Bitte speichern Sie den Regiebericht eines Tages als 1 Datei ab und benennen diese wie folgt:

 Vorgabe der Dateibenennung:

 Jahr.Monat.Tag_Firmenname (kurz)_RB_01

 2025.06.06_Firmenname_RB_01

02.12. ARBEITSZEITEN
Lärm und staubintensive Arbeiten können während der gesetzlich vorgeschriebenen Arbeitszeiten ausgeführt werden (7:00Uhr - 18:00Uhr, Montag bis Freitag). Die Staubbelastung ist so gering wie möglich zu halten sämtliches durch die beschriebenen und erforderlich  werden den Arbeiten anfallendes Abbruchmaterial wird Eigentum des AN und ist zu beseitigen. Bestehende Bauteile und Konstruktionen dürfen nicht beschädigt werden und sind entsprechend zu schützen. Schadstoffbelastete Entsorgungsgüter (sowie gem BM-BauÂErlas BI 01080-490/24 vom 23.05.1992) sind ordnungsgemäß zu entsorgen. Den Abrechungsunterlagen sind alle Entsorgungsnachweise (schadstoffbelastete und schadstoffunbelastete Materialen) mit Bestätigung des Deponiebetreibers vorzulegen. Der AN hat für die Baustelle einen qualifizierten Beauftragten zu bestimmen, der an seiner Stelle Verhandlungen führen und Festlegungen treffen kann. Die Abrechnung der Leistung erfolgt nach gemeinsamen Aufmaß des AN mit dem AG.
Zu Erzielung der Termine im Bauablaufplan kann (ggf. müssen) nach Abstimmung mit der Bauleitung, an folgenden Tagen gearbeitet werden: Samstag, Sonntag, Feiertatge (Arbeitszeit 7-18Uhr).

02.13. UNTERLAGE GEWERBEAUFSICHTSAMT
Das Unternehmen ist verpflichtet dem Auftraggeber zur Meldung an das Gewerbeaufsichtsamt folgende Daten zu übermitteln:
- Berufsgenossenschaft: Anschrift mit Telefonnummer und Mitgliedsnummer
- Sicherheitsbeauftragter und Ersthelfer des Unternehmens ; Namen, Anschrift und Telefon
- Fachbauleiter: Name und Telefon
- Vorarbeiter: Name und Telefon

02.14. NACHWEISE UND BESCHEINIGUNGEN
Der AN hat dem AG durch Abgabe der Fachunternehmererklärung
die ordnungsgemäße Ausführung der Bauleistungen zu bestätigen.

02.15. ABNAHMEDOKUMENTATION
Der AN hat für den AG kostenfrei bei der Abnahme eine komplette Abnahmedokumentation mit einer Aufstellung der verwendeten Produkte und der Datenblätter zu übergeben.
Zur Dokumentation gehören insbesondere:
- Erklärung der fachgerechten Ausführung
- Auflistung der Nachweise Entsorgung
- Liste der Nachunternehmer
- Nachweise, Zertifikate, Allgemeine bauaufsichtliche Prüfzeugnisse
- zu den AbP´s: Übereinstimmungserklärung ausgefüllt (+ Datum, BV, Unterschrift, Stempel)
- Fotos von Montageabläufe (insbesondere dort wo, keine Bauleitung anwesend war)
Es wird eine förmliche Abnahme durchgeführt.

02.16. GRUNDLAGEN DER ANGEBOTSERSTELLUNG
Folgende Anlagen werden auf Anforderung zur
Verfügung gestellt:
- Leistungsverzeichnis als .d83, X83 und .pdf Datei
- Lageplan
- Ausführungsplanung
- Fachplanungen: HLS, ELT, Brandschutz, Statik
- Aufmaß der Rohdecken vor der Schadstoffkapselung
- eingemessene Meterrisse in den Etragen

02.17. EINHEITSPREISE VON POSITIONEN MIT GERINGEN MENGEN
Die Einheitspreise von Positionen mit einer geringen Mengen (ca. 5-10m², Stück, m ...) sind so zu kalkulieren, dass diese auch für eine 10fache Mengenmehrung (also 50-100m², Stück, m) gelten.

02.18. PERSONAL AUF DER BAUSTELLE
Der Auftragnehmer ist verpflichtet, ständig einen baustellenverantwortlichen Mitarbeiter auf der
Baustelle einzusetzen. Dieser Mitarbeiter ist entsprechend seiner Qualifikation und Stellung in der
Lage den Betrieb auf der Baustelle entsprechend den gesetzlichen Forderungen zu führen, dem Auftraggeber und den Bauaufsichtsbehörden qualifiziert zu Seite zustehen und insbesondere den Erfordernissen des Unfallschutzes gerecht zu werden.

## 03. Besondere Vertragsbedingungen - ZTV Abbrucharbeiten
03.01 GELTUNGSBEREICH UND AUSFÜRHUNGSGRUNDLAGE

Diese Vorbemerkungen gelten für Abbrucharbeiten im Zusammenhang mit Teilabbrüchen oder mit Bauarbeiten zur Wiederinstandsetzung des Gebäudes oder baulichen Anlagen. Sie gelten sinngemäß auch für Totalabbrüche.

Die für das jeweilige Gewerk bestehenden DIN-Bestimmungen und Richtlinien sind sinngemäß anzuwenden.

Die Technische Vorschriften für Abbrucharbeiten, Abbrucharbeiten (Bohren, Brennen, Sägen), Abbruchsrengungen (in der jeweils gültigen Fassung;  Herausgeber: Abbruchverband e.V., Oststraße 122, 50210 Düsseldorf) sind wie folgende technische Regeln zu beachten.

Normen:
DIN 18007 - Abbrucharbeiten; Begriffe, Verfahren, Anwendungsbereiche

Technische Regeln:
- BGI-Informationen, herausgegeben vom Bundesverband der gewerblichen
  Berufsgenossenschaften zum Arbeitsschutz
- BGI 664 - Verfahren mit geringer Exposition gegenüber Asbest bei Abbruch-,
  Sanierungs- und Instandhaltungsarbeiten
- TRGS 519 - Asbest
- TRGS 521 - Faserstäube
- TRGS 524 - Sanierung und Arbeiten in kontaminierten Bereichen
- TRGS 555 - Betriebsanweisung und Unterweisung nach § 20 GefStoffV

Sofern in den Leistungspositionen die Vorgänge "Abbrechen, Demontage, Entfernen, Transport, Aufladen und Abfuhr" nicht gesondert beschrieben sind, gelten diese Vorgänge unter Zugrundelegung der allgemeinen anerkannten Regeln der Technik, der gesetzlichen und behördlichen Bestimmungen und Ausführungsbestimmungen nach den DIN-Normen der ATV-VOB Teil C als beschrieben.

03.02 ENTSORGUNG

Der anfallende Bauschutt ist vom Auftragnehmer zu entsorgen, sofern im Leistungsverzeichnis nichts anderes angegeben ist.

Der AN legt dem AG mindestens wöchtlich vor:

- Nachweise nach den abfallrechtlichen Bestimmungen, der ordnungsgemäßen Verwertung / Entsorgung
- Nachweis über spezielle Zulassungen beauftragter Dritter (z. B. Transportunternehmen, Deponiebetreiber)
- Abfallbegleitscheine / Übernahmescheine

Die Verwertung / Entsorgung der anfallenden Stoffe wird nach Zuordnungswert Z0, Z1.1, Z1.2, Z2 durchgeführt. Die Verwertung / Entsorgung von Stoffen größer Z2 erfolgt getrennt. Die einschlägigen Vorschriften über die Entsorgung von Sondermüll und Sonderabfall sowie Reststoffverwertung und örtlich festgelegte Maßnahmen für Recycling sind streng einzuhalten.

Alle erfoderlichen Nachweise werden vom AN in einer Entsorgungsdokumentation zusammengefasst und dem AG übergegen.

Schutt-Container sind zur Vermeidung von Staub mit Planen dicht abzudecken;  bei Bedarf ist ein Netzmittel oder eine Plane zu verwenden.

Bei der Kalkulation sind der Aufwand der Demontage, Trennung, Sortierung, Transport, etc. - dem Recycling-Erlös gegenzurechnen.

In die Einheitspreise müssen u.a. einkalkuliert sein:

Die Demontage, Stofftrennung, Sortierung, Container, Abtransport und Entsorgung der
 nlagenteile, sowie Gestellung aller erforderlichen Leitern und Gerüste.

Demontagen müssen in der zeitlichen Folge mit der Bauleitung abgestimmt werden. Die Demontage und Entsorgung beinhaltet auch den Abtransport von der Baustelle sowie die fachgerechte Entsorgung. Der Entsorgungsnachweis ist auf Verlangen der Bauleitung vorzulegen.

Die Materialien sind sorgfältig zu demontieren. Die Demontage mit "Hammer und Brecheisen" wird nicht gestattet. Das Beschädigen der Bausubstanz ist nicht gestattet. Für eingetretene Schäden wird der AN haftbar gemacht.

Teile der zu demontierenden Anlagen sind dem Bauherren in unzerstörtem Zustand zur Wiederverwendung zu übergeben. Die Einlagerung und Übergabe dieser wiederverwendbaren Anlagenteilen ist mit der örtlichen Bauleitung vor der Demontage abzustimmen.

03.03 AUSFÜRHUNG

Der Auftragnehmer hat sich vor Arbeitsausführung über die genaue Lage von Hindernissen, wie Leitungen, Kabel, Kanäle, Vermarkungen u. dgl. zu informieren und ggf. eine Aufgrabungserlaubnis der Rechtsträger einzuholen.

Der Auftraggeber informiert sich eigenverantwortlich über die Freischaltung der abzubrechenden Bauteile bezüglich vorhandener Leitungen für Strom, Wasser, Gas und anderer Medien. Die Freischaltung aller Medien erfolgt durch die vom AG beauftragten Gewerke ELT und HLS.

Der Auftragnehmer hat vor Baubeginn und auch ständig während der Durchführung die Einhaltung dieser Maßnahmen zu kontrollieren und Mängel oder Behinderungen unverzüglich anzuzeigen.

Die Abbrucharbeiten sind mit größter Sorgfalt durchzuführen. Die Standsicherheit darf hierbei zu keiner Zeit beeinträchtigt werden. Zeigen sich trotz sorgfältigem Abbruch Risse, Setzungen etc., so ist unverzüglich der Auftraggeber zu benachrichtigen. Für den weiteren Verlauf der Arbeiten sind mit dem Auftraggeber umgehend gesondert Vereinbarungen zu treffen.

Gut erhaltene oder erhaltungswürdige Bauteile sind vor Beginn der Abbrucharbeiten mit dem Auftraggeber bei einer Baubegehung festzulegen. Diese Bauteile sind sorgfältig vor Beschädigung zu schützen, im Falle einer im Zuge der Arbeiten notwendigen Entfernung sind solche Bauteile vorsichtig zu demontieren,
abzubrechen oder anderweitig zu entfernen. Diese Bauteile sind zu sichern und fachgerecht zur späteren Wiederverwendung nach Angabe des Auftraggebers zwischenzulagern.

Grundsätzlich gilt für alle Abbrucharbeiten "Erhalten geht vor Zerstören".

Bei Abbrucharbeiten, bei denen auch Putzflächen oder Teile von diesen entfernt werden, sind die Putzanschlüsse zu den entsprechenden Bauteilen, Durchbrüchen etc. durch sauberes Beschneiden der Ränder herzustellen.

Bauteile, die nach der Durchführung von Renovierungsmaßnahmen wieder ihren ursprünglichen Aufbau (z.B. Fachwerk, Holzbalkendecken etc.) erhalten, sind beim Abbruch in ihrem Aufbauschema zu fotografieren und schriftlich festzuhalten. Diese Unterlagen sind dem Auftraggeber jeweils spätestens nach Abschluss  der entsprechenden Abbrucharbeiten zu übergeben.

Werden bei den Arbeiten kontaminierte oder asbesthaltige Materialien angetroffen, so ist der Auftraggeber unverzüglich zu verständigen. Diese Verpflichtung gilt auch im Zweifelsfall.

In bewohnten Gebieten dürfen nur schallarme Kompressoren (Schrauben- oder Rotationskompressoren) eingesetzt werden.

Die Wahl technologischer Vorgänge bleibt, wenn nicht anders beschrieben, dem Auftragnehmer überlassen. Dabei sind die Arbeiten so auszuführen, dass Beeinträchtigungen anderer Arbeiten, Belästigungen durch Lärm und Staub auf das unvermeidbare Maß reduziert werden.

Besteht die Gefahr, dass durch die Abbrucharbeiten Schäden an benachbarten Grundstücken - auch im öffentlichen Bereich - entstehen können, ist nach vorheriger Abstimmung mit der Bauleitung ein Bestandsprotokoll zu erstellen. Bei hoher Wahrscheinlichkeit von Schäden soll nach vorheriger Abstimmung mit dem Auftraggeber ein Beweissicherungsgutachten zu Lasten des Auftraggebers in Auftrag gegeben werden.

Beim Abbruch von Mineralfaserdämmstoffen sind Stäube zu vermeiden. Das Kehren ist untersagt. Für eine ausreichende Bindung durch Feuchtigkeit ist zu sorgen.

Wird bei abzubrechenden Bauteilen festgestellt oder vermutet, dass es sich um tragende Konstruktionen handelt, ist der Bauleiter des Auftraggebers vor Ausführung der Abbrucharbeiten zu verständigen, der die Einbziehung eines Statikers veranlassen kann. Auch im Zweifelsfall ist der Bauleiter zu verständigen.

Während der Abbrucharbeiten muss ständig eine bautechnisch ausgebildete und Deutsch sprechende Fachkraft als Vorarbeiter zugegen sein.

Das Lagern von Druckgasflaschen in Kellerräumen, Treppenhäusern, Durchgängen und Durchfahrten ist untersagt. Ein Feuerlöscher, tragbar, der Klasse C nach DIN EN 2 - oder vergleichbar ein setzbar - muss bei Arbeiten mit brennbaren Gasen vorhanden sein.

Bei Brennschneidearbeiten an Steig- und Fallleitungen muss sich der Auftragnehmer wegen der Gefahr ablaufender Schweißperlen vom Verlauf und Zustand der Leitungen überzeugen.

Dem Auftragnehmer obliegt die Verkehrssicherungspflicht insoweit, dass durch Abbrucharbeiten geschaffene Gefahrenquellen Dritte nicht gefährden können.

In Absprache mit der Bauleitung sind die technischen Bedingungen und Zeitabläufe der betroffenen Roh- und Ausbaugewerke zu beachten.

Arbeitsstätten sind dem Nachfolgegewerk besenrein zur Verfügung zu stellen.

Der Auftragnehmer ist verpflichtet, die erforderlichen Maßnahmen zum Schutz vor Winterschäden zu treffen. Dazu gehört auch die ggf. erforderliche Kontrolle der Baustelle, insbesondere der Schutz der Messeinrichtungen unabhängig von deren Rechtsträgerschaft.

Durchbrüche in Wänden und Decken werden ausschließlich durch die Haustechnischen Gewerke ausgeführt (Eelektro / Heizung-Lüftung-Sanitär).

03.04 PREISINHALTE

Auf- und Abbau, An- und Abtransport sowie das Vorhalten von Schutz- und Arbeitsgerüsten gehören abweichend von DIN 18299 ff. zum Leistungsumfang. Die Kosten sind - sofern keine spezielle Regelung vorgesehen ist - in die Einheitspreise einzurechnen, wenn es sich um selbständige Abbrucharbeiten handelt. Im übrigen gelten die Regeln für das entsprechende Gewerk, wenn Abbrucharbeiten im unmittelbaren Zusammenhang mit Neubauleistungen stehen.

Folgende Leistungen gelten in der Regel als Besondere Leistungen im Sinne der VOB/C und werden gesondert vergütet:

- Aufstellen, Vorhalten, Betreiben und Beseitigen von Anlagen zur Sicherung des Baustellen- und
  öffentlichen Verkehrs, einschl. des Stellens von Sicherheitsposten
- Leistungen zur Denkmalpflege
- Leistungen zum Schutz der Altbausubstanz, der Nachbargrundstücke oder der Leistungen anderer
  Auftragnehmer
- Sichern von Leitungen, Grenzsteinen, Bäumen u. dgl.
- Freilegen von Bauteilen zum Feststellen statischer Gegebenheiten
- Leistungen zur Vermeidung oder Minderung von umweltbelastenden Emissionen, sofern diese bei
  Angebotsabgabe nicht erkennbar waren oder durch nachträgliche Forderungen des Auftraggebers
  notwendig wurden
- Planungsleistungen (Berechnungen, Zeichnungen) für Sicherungsmaßnahmen, Untersuchungen,
  Absteifungen u. dgl.
- Leistungen aufgrund statischer Berechnungen oder Erfordernisse, soweit sie aus den
  Ausschreibungsunterlagen nicht zweifelsfrei zu erkennen waren
- Entsorgen kontaminierter Baustoffe und Bauteile oder kontaminierten Erdaushubs
- Abbruch von Geräten, auch auf abzubrechenden Wänden

Folgende Leistungen gelten in der Regel als Nebenleistungen im Sinne der VOB/C und werden nicht gesondert vergütet.

Zwischenlagerkosten werden grundsätzlich nicht gesondert vergütet.

Werden Abbruchmaßnahmen für Decken oder Wände sowie das Herstellen von Schlitzen, Durchbrüchen usw. ausgeschrieben, so ist grundsätzlich das Abbrechen und Beseitigen der Wandbekleidungen (Putz, Fliesen, Tapete, Schalungen u. ä.) mit dem Preis abgegolten. Ebenso ist das Abbrechen und Entsorgen der unter oder auf Putz liegenden Leitungs- und Elektroinstallationen, soweit diese auf den abzubrechenden Flächen liegen, im Preis enthalten.

Verunreinigungen und Schuttreste, die von den Abbruch- und begleitenden Arbeiten herrühren, sind rückstandsfrei zu entfernen.

Allgemein übliche statische Sicherungsmaßnahmen in Form von Absteifungen, Abfangungen und sonstigen Hilfs- und Unterstützungsmaßnahmen, die Notwendigkeit abschnittsweiser Abbrucharbeiten, z. B. zur Vermeidung umfangreicher statischer Sicherungsmaßnahmen, sind grundsätzlich in die Einheitspreise mit einzukalkulieren und werden nicht gesondert vergütet.

Der Abriss von fest eingebauten Bauteilen (Wänden, Decken etc.) versteht sich einschließlich der Begradigung der Abbruchstellen.

Ist der Auftragnehmer mit der Verkehrssicherung der Baustelle beauftragt, so gehört dazu auch die laufende Kontrolle der Sicherungseinrichtungen. Die zeitlichen Abstände der Kontrollen richten sich nach den örtlichen Gegebenheiten.

In die Preise sind auch einzurechnen:

- witterungsbedingte Erschwernisse, mit denen bei Abgabe des Angebots während der Ausführungszeit
  normalerweise gerechnet werden muss
- Verbrauch von Energie und Gasen
- Staubschutz für Füllen und Transport von Containern u. dgl.
- Sicherungsmaßnahmen für arbeitszeitlich oder technologisch bedingte
  Unterbrechung der eigenen Arbeiten
- Sicherungsmaßnahmen gegen unbefugtes Betreten des Arbeitsbereiches
- Brandschutztechnische Maßnahmen beim Brennschneiden
- arbeitstäglicher Verschluss des Objekts, in dem Abbrucharbeiten durchgeführt werden oder das
  abzubrechen ist.

03.05 ABRECHNUNGSHINWEISE

Für das Übermessen oder den Abzug von Bauteilen gelten grundsätzlich die in der VOB/C für die einzelnen Gewerke getroffenen Festlegungen.

Werden Pauschalpreise für m² Gebäudefläche, m² Raumfläche oder m³ umbauter Raum vereinbart, so gelten die Begriffe und Berechnungsgrundlagen der DIN 277-1 - Grundflächen und Rauminhalte von Bauwerken im Hochbau.

Sperriges Abbruchgut, Gerümpel u. dgl. wird nach loser Masse (Füllmenge des Containers nach dem Abrechnungsmodus der Deponie) aufgemessen. Darüber ist ein Nachweis zu führen.

Bei Abbrucharbeiten ist das Beschädigen der angrenzenden Flächen auf das geringstmögliche Maß zu begrenzen. Durch Abbrechen entstandene vermeidbare größere Anschlussflächen werden nicht besonders aufgemessen und nicht vergütet.

Die Technischen Vorschriften für Abbrucharbeiten gelten auch für die Abrechnung, falls in den DIN-Vorschriften oder in diesen ZTV keine andere Regelung enthalten ist.

Im Zuge der Abbrucharbeiten verdeckte Leistungen sind vorher aufzumessen. Mit dieser Handlung kann eine technische Abnahme verbunden werden; sie gilt jedoch nicht als rechtsgeschäftliche Abnahme.

Sofern im Leistungsverzeichnis nichts anderes beschrieben ist, gelten folgende Abrechnungseinheiten:

Siehe dazu auch TV Abbrucharbeiten Ziffer 0.5.1
nach Raummaß (m³)

- Wände über 24 cm Mauerwerksdicke Rohbaumaß
- Fundamente
- Holz für Abbund
- Schornsteine
- Entrümpelung
- Wände aus Beton oder Stahlbeton
- Stürze und Unterzüge
 (Gemessen wird jedoch die effektive Dicke einschließlich Putz, Bekleidung usw.)

nach Flächenmaß (m²)
- Wände bis 24 cm Mauerwerksdicke Rohbaumaß
- Putze
- Dacheindeckungen
- Abdeckungen
- Schalungen
- Fußböden
- Decken
- Boden- und Wandbeläge
- Straßen- und Wegebefestigungen

nach Längenmaß (m)
- Leisten, Borde
- Gesimse
- Dachrinnen
- Fallrohre
- Geländer und Handläufe, Brüstungen
- Rohrleitungen
- Zäune

nach Anzahl (Stück)
- Türen, Tore, Luken
- Fenster
- Treppen
- Einbauteile
- Einrichtungsgegenstände
- Öfen, Heizkörper
- Treppenschutz
- Behälter, Tanks
- Fensterbänke

nach Masse (t oder kg)
- Profilstahl

nach Bauteilen (psch)
- alle Bauteile, die nicht unter die vorgenannten Einteilungen fallen und im allgemeinen in Komplexpositionen enthalten sind.

Beim Einheitspreisvertrag können fiktive (theoretisch notwendige, aber dennoch nicht ausgeführte) Leistungen nicht abgerechnet werden.

Ausschließlich Leistungen, die anhand der Ausführungspläne nicht eindeutig erkennbar sind, sind ergänzend örtlich aufzumessen und zusätzlich mit geeigneten Mitteln im Bild zu dokumentieren. Die Aufmaße sind daher VOR Ausführungsbeginn gemeinsam mit der Objektüberwachung des AG zu erstellen.

## 04 Aufbauten von Trockenbaukonstruktionen
04.01 ALLGEMEINES ZU DEM AUFBAU DES LEISTUNGSVERZEICHNISSES TROCKENBAU

Für die Umsetzung komapkter Langtexte, werden in den folgenden Texten die technische Informationen zu den Trockenbaukonstruktionen im Detail beschrieben. Die Langtexte der Trockenbaupositionen beschränken sich somit auf die wesentlichen und bauteillspezifischen Informationen, inkl. aller notwendigen Leistungen, sofern diese nicht in separaten Positionen erfasst sind.

grundlegende werden in dem Trockenbau LV folgende Leistungen beschrieben:

 - Verkleidung von Unterzügen entlange der neuen ELT Trassen
 - Trennwände, Vorwände, Installationswände
 - Brandschutzverkleidungen u. Brandschutzkanäle
 - Trockenbaudecken (Loch-, Raster-, Akustik- und Glattdecken)
 - Trockenputz auf Teilflächen

In Bezug auf die Abrechnung - Trockenbau gilt folgendes, solang in den Positionen nicht anderes besfhrieben ist: Einzelflächen bis 5m² werden nach Stück abgerechnet und zwar nach Größe und Bauart.
Auf Flächen ohne begrenzende Bauteile gelten die Maße der Bekleidung. Verkofferungen und Bekleidungen für Pfeiler, Stützen, Träger, Unterzüge sowie für Rohre und Leitungen werden bis zu einer Abwicklung von 100 cm nach Längenmaß gerechnet. Bei einer Abwicklung von mehr als 100cm erfolgt eine Abrechnung nach Flächenmaß abzurechnen.

In allen Positionen ist das Erstellen von Trenn- und Montagewänden, Vorsatzschalen sowie Bekleidungen in zwei Arbeitsgängen zu kalkulieren, dass die Montage von Installationen durch andere Gewerke erfolgen kann.

04.02 Auszüge aus der DIN 18340 / 2019-09 sind zu beachten:

3.2.1.2 Leistungsumfang Qualitätsstufe Q 2 mdash; Gipsplatten
Bei Decken- und Wandoberflächen aus Gipsplatten, die z. B. als Untergrund für matte, füllende Anstriche und Beschichtungen, für mittel- und grobstrukturierte Wandbekleidungen sowie für Oberputze mit Größtkorn > 1 mm dienen, sind eine Grundverspachtelung nach Abschnitt 3.2.1.1 sowie eine Nachverspachtelung bis zum Erreichen eines stufenlosen Übergangs der Spachtelung zur Plattenoberfläche auszuführen. Es dürfen keine Bearbeitungsabdrücke oder Spachtelgrate sichtbar bleiben.

3.2.1.3 Leistungsumfang Qualitätsstufe Q 3 mdash; Gipsplatten
Bei Decken- und Wandoberflächen aus Gipsplatten, die z. B. als Untergrund für matte, nicht strukturierte Anstriche, feinstrukturierte Wandbekleidungen sowie für Oberputze mit Größtkorn = 1 mm dienen, ist eine Verspachtelung Qualitätsstufe Q 2 - Gipsplatten auszuführen und darüber hinaus ein breiteres Ausspachteln der Fugen sowie scharfes Abziehen der Kartonoberfläche mit Spachtelmasse zum Porenverschluss.
Diese Leistungen sind Besondere Leistungen.

04.03 UNTERKONSTRUKTION:
- Ausführung mit Unterkonstruktion aus verzinkten Stahlblechprofilen DIN 18182-1
- Befestigung mit bauaufsichtlich zugelassenen Befestigungsmitteln, gemäß Herstellerangaben
- selbstklebendes Dichtungsband (PE/PP) zwischen UW/CW Profilen und Massivbau (Schalldämmung)
- Boden-, Wand- und Deckenanschlüsse sind in die Positionen der Verkleidungen, Vorsatzschalen und
  Wände einzukalulieren, solange diese nicht separat beschrieben sind

04.04 BEPLANKUNG:
- Beplankung aus Gipsplatten gemäß LV Positionen
  (Bauplatte, Feuerschutzplatte, Massivbauplatte, Diamant, Silentboard)
- in Sanitärbereichen werden imprägnierte Gipskartonplatten verbaut
- Art, Anzahl und dicke der Platten gemäß LV-Positionen
- Verarbeitung gemäß DIN 18181
- Verspachtelung der Gipsplatten gemäß Merkblatt Nr. 2 des Bundesverbandes der Gipsindustrie e.V.
- Qualitätsstufe (Q2 Standard / Q3 / Q4) gemäß LV-Position
- Ausführung gemäß Detailblatt Systemhersteller
- keine foggingaktive Substanzen
- Beplankungen sind dicht an angrenzende Bauteile (massiv, Trockenbau) heranführen und
  mit Fugenfüller auszupachteln, Trennfix ist in diese Bereiche einzuarbeiten

04.05 BRANDSCHUTZ:
- gemäß LV-Position und Brandschutznachweis

04.05 MINERALWOLLE:
Dämmschichten aus Mineralwolle nach DIN EN 13162, Dicke gemäß LV-Position,
Brandverhalten nach DIN EN 13501-1: A1, Wärmeleitfähigkeit = 0,040 W/(mK),*
längenbezogener Strömungswiderstand nach DIN EN 29053: r = 5 kPa·s/m², einlagig, dicht stoßen, abrutschsicher verlegen, Produkt: Trennwand-Dämmplatte TP 115
(Hergestellt mit Ecose® Technology, einem formaldehydfreien Bindemittel auf Basis vorwiegend natürlich-organischer Grundstoffe ohne Zusatz von künstlichen Farben oder Färbemitteln).

04.06 SCHALLSCHUTZ:
Die Schallschutzangaben in den LV-Positionen und den Ausführungsplanungen sind umzusetzen.
Dort wo in den Zeichnungen eine Dämmschicht eingezeichnet ist, muss auch eine ausgeführt werden.
Die Trockenbaukonstruktionen in den Sanitärbereichen werden gedämmt ausgeführt (Schallemission aus: Schmutzwasserleitungen, Fallrohren, Armaturen, Trinkwasserleitungen, Lüftungen muss vermieden werden).

04.07 BAUTEILANSCHLÜSSE:
Die beschriebenen LV-Positionen sind komplette Leistungen, solangen keine zusätzlichen Positionen diese ergänzen. Vor Beginn der Befestigungen ist die vorhandene Bewehrung in dem Stahlbeton-Balken
zu lokalisieren. Die vorhandenen Bewehrungseisen dürfen nicht zerstört werden!

04.08 BEMUSTERUNG:
Bemusterungen von Baumetrialien sind in den Einheitspreisen einzukalulieren.
z.B. Akustikdecken, Lochdecken, Farben, Fugenprofile
_____________________________________________________________________________________

folgende Angaben sind vom Bieter auszufüllen:

Trockenbausystem freitragende Decken in den Fluren
z.B. LV Position: 03.02.01

 Hersteller:....................................

Trockenbausystem Akustiklochdecken
z.B. LV Position: 03.05.06

 Hersteller u. Produkt:....................................

Trockenbausystem Gipsriegelkanäle I30

 Hersteller:....................................

Trockenbausystem Trennwände, Verkleidungen mit u. ohne Brandschutzanforderungen

 Hersteller:....................................

Mineralwolle nach DIN EN 13162, in den Trockenbaukonstruktionen

 Hersteller u. Produkt:....................................

Befestigungsmittel für oben genannte Trockenbausyteme

 Hersteller:....................................

## 05 Zusammenfassende Dokumentation mit Festlegungen - zu Schadstoffen im Gebäude 29
01. Feststellung und Sanierung der Schadstoffe im Gebäude 29:

Im Januar 2024 wurden bei Nachuntersuchungen folgende Schadstoffe unter dem Estrich festgestellt.

01. KMF-Dämmung (künstliche Mineralfaser) als Trittschalldämmung
02. schwach gebundener Asbest in Abdichtungsbahn unter dem Estrich als Trennlage
03.  PAK in Abdichtungsbahn unter dem Estrich als Trennlage

In den Geschossen EG, 1OG, 2OG und 3OG wurde der gesamte Fußbodenaufbau ausgebaut und die Schadstoffe entsorgt (KMF, Asbest, PAK). Die Baustelle wurde durch den Schadstoffgutachter Hr. Andreas Giebner je Sanierungsbereich von KMF und Asbest freigemessen.

 Andreas Giebner
 Wartenburgstraße 2
 04159 Leipzig
 info@bauschadstoffberatung.de
 +49 1755164465

Eine Kontamination der Rohdecken durch PAK liegt derzeit noch vor. Über die Nutzungszeit wurden Bestandteile des PAK (polyzyklische aromatische Kohlenwasserstoffe) aus den Abdichtungsbahnen in die Rohdecken eingelagert. Diese Bestandteile werden (nicht möglich) nicht ausgebaut und entsorgt, sondern werden mit einer 5-lagigen Folie in den Decken gekapselt (VALUTEC, www.valutect.de). Diese Festlegung wurde im Rahmen der Mustersanierung im Raum R 3.13 getroffen. Der Raum wurde aufgrund seiner hohen PAK-Belastung für die Mustersanierung ausgewählt. Nach Vorgaben von dem Schadstoffgutachter Hr. Giebner und in Abstimmung mit dem Bauherren wurde dieser Raum wie folgt saniert:

Ablauf der Sanierungsarbeiten:

 01. Raumluftmessung 1 vor der Sanierung
 02. Kapselung des Bodens
 03. Raumluftmessung 2, Messerwerte über Richtwert 1 (> 10 µg/m³)
 Ergebnis RLM 2: Die Kapselung des Bodens ist nicht ausreichend.
 04. Feinreinigung des Raumes
 05. Raumluftmessung 3, Messerwerte über Richtwert 1 (> 10 µg/m³)
 Ergebnis RLM 3: Die Kapselung des Bodens ist nicht ausreichend.
 06. Kapselung der Decke (KW 33/34 2025)
 07. Feinreinigung des Raumes, am 20.08.2025
 08. Raumluftmessung 4, am 27.08.2025, 9:00Uhr

Ergebnis RLM 4: Die Kapselung des Bodens und der Decke ist ausreichend. Der Messwert der PAK Konzentration liegt unter 10 µg/m³. Nach gegenwärtigem Erkenntnisstand ist keine gesundheitliche Beeinträchtigung zu erwarten.

 Richtwert 1 ist: 10 ug/m³
 Richtwert 2 ist: 30 ug/m³

Die 5-lagige Schadstoffkapselungsfolie (VALUTEC, www.valutect.de) soll auf den Rohböden und auf den Rohdecken aufgeklebt werden.

Aufbau auf Boden - inkl. Kapselung (geordnet nach Arbeitsablauf / von unten nach oben):

 01. Schleifen und Fräsen der Rohdeckenoberfläche: 2-3mm
 02. Grundierung Boden: Mapei - Eco Prim T Plus
 03. Ausgleich Boden: 2-3mm Mapei - Ultraplan Xtra
 04. Verklebung Folie: 5-lagig VALUTEC, Kleber Mapei Ultrabond Eco V4 SP
 05. Stöße der Folie: Verklebung der Stöße mit einem 10cm breiten Abdeckstreifen
 06. Ausgleich Boden: 2-3mm Mapei - Fiberplan Xtra
 07. Spachtelung Sockel: Mapei - Planipatch XTRA (Standfeste Spachtelmasse)
 08. im Sockelbereich umlaufend: Wandwinkel 5x15cm (min. 5cm über OKFF geplant)
 09. Verlegung Trittschalldämmung: 10-15mm Regupol
 10. Randdämmstreifen: Mineralwolle
 11. Stahlfaserestrich: 35-40mm, F90
 12. Bodenbelag: Fliese, Nadelvlies, Linoleum

Der Ausgleich auf der Valutec-Folie soll die Abdichtung nach dem Einbau vor Beschädigungen Schützen. Auf diesem Ausgleich erfolgende die Montagearbeiten der Ausbaugewerke wie z.B.:

 01. Trockenbauwände
 02. HLS - Installationen
 03. Trittschalldämmung
 04. Stahlfaserestrich
 05. Bodenbeläge

Aufbau auf Decken -inkl. Kapselung (geordnet nach Arbeitsablauf / von oben nach unten):

 01. Abbruch von Tapeten inkl. Kleber
 02. Grundierung: Mapei - Eco Prim T Plus, 1:3 mit Wasser verdünnt
 03. Spachtelung von Fugen und Ausbrüchen: Mapei - Planitop Rasa & Ripara R4 Zero
 04. Spachtelung der gesamten Decken: Mapei Planipatch XTRA
 05. Spachtelung der Gipskarton / Brandschutzverkleidung:
  Mapei Planiprep 4 LVT (alt. Planiprep Contract)
 06. Verklebung Folie: 5-lagig VALUTEC, Kleber Mapei Ultrabond Eco V4 SP
 07. Stöße der Folie: Verklebung der Stöße mit einem 10cm breiten Abdeckstreifen
 08. Grundierung: Gewerk Malerarbeiten
 09. Raufasertapete: Gewerk Malerarbeiten
 10. 2 x Anstrich weiß: Gewerk Malerarbeiten

Die vorherige Spachtelung der zu kapselnden Decken ist zwingend notwendig, da der Abbindeprozess des Dispersionsklebers unter der Diffusionssperre (Schadstoffkapselungsfolie), einen mineralischen und saugenden Untergrund erfordert (siehe Mapei Systemaufbauempfehlung Stand 04/2023).

Aufbau auf Brandschutzverkleidung - inkl. Kapselung (geordnet nach Arbeitsablauf / von oben nach unten):

 01. Montage Stahlbau, HEA 140, zur statischen Ertüchtigung der Bestandsdecken
 02. Montage Brandschutzverkleidung für Stahlträger, Pos. zuvor, Glasroc F 25mm
 03. Grundierung: Mapei - Eco Prim T Plus, 1:2 mit Wasser verdünnt
 04. Spachtelung Brandschutzverkleidung: Mapei Planiprep 4 LVT
 05. Verklebung Folie: 5-lagig VALUTEC, Kleber Mapei Ultrabond Eco V4 SP
 06. Stöße der Folie: Verklebung der Stöße mit einem 10cm breiten Abdeckstreifen
  Grundierung: Gewerk Malerarbeiten
 07. Raufasertapete: Gewerk Malerarbeiten
 08. 2 x Anstrich weiß: Gewerk Malerarbeiten

Aufbau auf Gipskartonflächen - inkl. Kapselung (geordnet nach Arbeitsablauf / von oben nach unten):

 01. Montage Gipskartonflächen, im Deckenbereich zwischen den Unterzügen
 02. Grundierung: Mapei - Eco Prim T Plus, 1:2 mit Wasser verdünnt
 03. Spachtelung: Mapei Planiprep 4 LVT
 04. Verklebung Folie: 5-lagig VALUTEC, Kleber Mapei Ultrabond Eco V4 SP
 05. Stöße der Folie: Verklebung der Stöße mit einem 10cm breiten Abdeckstreifen
 06. In diesen Bereichen erfolgen keine weiteren Beschichtungsmaßnahmen.

Die Decke vom 3OG (Dach) muss nicht gekapselt werden.

02. Deckensystem im Bestand:

Grundlegend haben wir vor Ort 2 Deckensysteme im Bestand vorgefunden:

02.01 Hohlkammerdeckenplatte
Der größte Teil der tragenden Deckenelemente sind Hohlkammerdeckenplatten (Hohldielen) mit einer Breite von ca. 590-600mm und 2 röhrenförmige Hohlkammer. Bei der Ausführung von Befestigungen und Durchdringungen müssen die statischen Vorgaben beachtet werden ( siehe Anlage ... ). Auf der Oberseite der Hohlkammerdeckenelemente (Hohldielen) sind Befestigungen von Trockenbauwänden und WC-Modulen seitens der Fachplanung Statik erlaubt. An der Unterseite der Hohlkammerdeckenelemente sind Befestigungen nur im Bereich der röhrenförmigen Hohlkammern seitens der Fachplanung Statik erlaubt. In den Stegen dürfen keine Befestigungen ausgeführt werden, Bewehrungen dürfen nicht durchtrennt werden.

02.02. TGA - Deckenplatte
Die TGA-Deckenplatten befinden sich hauptsächlich in den Sanitärbereichen und in den Büroräumen die sich am Nord- und Südgiebel befinden. Diese Deckenfelder bestehen aus einem "Stahlbetonrahmen" in dem Ortbetonfelder eingelassen sind. Diese Ortbetonfelder wurden bei der Errichtung des Gebäudes für die Durchführung von HSL, ELT und Datenleitungen konzipiert. Auf der Oberseite der TGA-Deckenelemente sind Befestigungen von Trockenbauwänden und WC-Modulen seitens der Fachplanung Statik erlaubt. An der Unterseite der TGA-Deckenelemente sind Befestigungen nur im Bereich der Ortbetonfüllung, seitens der Fachplanung Statik erlaubt. In den Stegen dürfen keine Befestigungen ausgeführt werden, Bewehrungen dürfen nicht durchtrennt werden.

Im Rahmen vorhergehender Sanierungen (90er Jahre), wurden beide Deckenvarianten ohne Berücksichtigung statischer Erfordernisse in vielen Bereichen Gebäudes durchbohrt. Diese Durchdringungen müssen im Rahmen der Sanierung des Gebäudes statisch ertüchtigt werden.
Hierzu hat der beauftragte Statiker Unterzüge aus Stahl geplant die durch eine Brandschutzverkleidung auf F90 ertüchtigt werden.

Die Schadstoffkapselung der Decken in diesem Bereich, erfolgt nach der Ausführung der Unterzüge und deren Brandschutzverkleidung.
Die Einmessung der möglichen Deckendurchbrüche und Befestigungen erfolgt anhand der freigelegten Deckenfugen unterhalb der Decken. Da diese Deckenfugen (oberhalb und unterhalb) nach der Kapselung nicht mehr sichtbar sind, wurde diese von der AI.STUDIO GmbH aufgemessen und in Deckenspiegeln der jeweiligen Geschosse dargestellt. Die Hinweise zu der Einmessung der Deckenfugen auf den Plänen sind zu beachten. Des Weiteren sind die Aufmaßblätter der Deckenfugen bei dem Einmessen von Deckendurchbrüchen zu verwenden (Fotos der Deckenfugen + Maßketten).

 2022.0244.A_L5A-PL04.07
 2022.0244.A_L5A-PL04.08
 2022.0244.A_L5A-PL04.09
 2022.0244.A_L5A-PL04.10

Hinweis - Statik geht vor Kapselung:
Bei der Bearbeitung ist zu beachten, dass die statischen Erfordernisse in der Rangliste über den Erfordernissen der Schadstoffkapselung stehen.

Erläuterung:
Sollten es Unsicherheit bei der Herstellung der Deckendurchbrüche geben, ist das Entfernen und Erneuern der Kapselung (in Teilbereichen, 0,5x0,5m2) günstiger, als die statische Ertüchtigung durch Stahlunterzüge + Brandschutzverkleidung.

03. Aufmaß Rohdecken - Meterrisse im Gebäude:

Die Rohböden der Geschosse EG / 1OG / 2OG / 3OG wurden durch das Vermessungsbüro Dietwald Hartmann aus Magdeburg aufgemessen (vor der Ausführung der Schadstoffkapselung).

 Vermessungsbüro Hartmann
 Agnetenstraße 10
 39106 Magdeburg
 service@vm-hartmann.de
 +49 (391) 594170

In Abstimmung mit dem Bauherren und dem Nutzer soll die Oberkante Fertigfußboden = dem Austritt der Geschosstreppen sein. Es sind keine Schwellen oder Höhenunterschiede zwischen Fluren und den angrenzenden Räumen gewünscht. Abweichungen im Trittschallverbesserungsmaß wurden von dem Planungsbüro erläutert und werden von dem Bauherren aufgrund der Bestandssituation akzeptiert.

Vorgehen bei dem Einmessen:

 01. Vergleich Austritt Treppenhaus 1 und 2.
 02. Festlegung Meterriss EG = Austritt Treppenhaus 1
 03. Festlegung Meterriss 1OG, 2OG, 3OG = Mittelwert zwischen TH 1 und TH2

Aufgrund der sehr unterschiedlichen zur Verfügung stehenden Einbauhöhen für den gesamten neuen Fußbodenaufbau, werden folgende Maßnahmen notwendig:

 01. unterschiedliche Trittschalldämmungen (Regupol, MiWo)
 02. Abweichung in Bezug auf: Trittschallverbesserungsmaß, Trittschall
 03. Stahlfaserestrich (schlanker Aufbau, große Belastbarkeit)

Bei dem Einbau von Ausgleichsspachtelungen auf der Decke sind die maximalen Einbauhöhen zu beachten!

 - Lastvergleich Fußbodenaufbau neu und alt
 - Aufbauhöhen neuer Fußbodenaufbau

04. Lastvergleich Fußbodenaufbau Bestand - Fußbodenaufbau Neubau:

Im Bestand war folgender Fußbodenaufbau vorhanden, Aufbau von oben nach unten:

 5 mm Belag + Kleber (Linoleum, Nadelvlies)
 2-3 mm Ausgleich
 55 mm Calciumsulfatestrich
 2-3 mm Abdichtungsbahn, (enthielt Asbest, PAK)
 20 mm Trittschalldämmung, (KMF)
 2-3 mm Abdichtungsbahn, (enthielt Asbest, PAK)
 Rohdecke / Hohlkammerdecke Bestand

Es ist folgender Fußbodenaufbau geplant, Aufbau von oben nach unten:

 5-6 mm Belag + Kleber (Linoleum, Nadelvlies, in Sanitärbereichen 9mm Fliese + 3mm Kleber)
 2 mm Ausgleich
 40 mm Stahlfaserestrich (Zementestrich)
 PE Folie
 Trittschalldämmung (je nach vorh. Höhe Regupol, MiWo)
 2-3 mm Ausgleich, Mapei - Fiberplan Xtra
 5-lagig VALUTEC, Kleber Mapei Ultrabond Eco V4 SP
 2 mm Ausgleich, Mapei - Ultraplan Xtra
 Grundierung, Mapei - Eco Prim T Plus
 2 mm Schleifen und Fräsen der Rohdeckenoberfläche
 Rohdecke / Hohlkammerdecke Bestand
 10-15mm Kalkzementputz
 Altbeschichtung, Farbaufträge aus vorherigen Sanierungen
 Grundierung, Mapei - Eco Prim T-Plus
 2 mm Planipatch XTRA
 5-lagig VALUTEC, Kleber Mapei Ultrabond Eco V4 SP

statisches Erfordernis wie folgt:

Für die Bemessung des neuen Fußbodenaufbaus, ist der Lastvergleich zwischen dem alten und dem neuen Fußbodenaufbau maßgeblich und zwingend bei der Planung und Ausführung zu berücksichtigen. Aufgrund der notwendigen Ausgleichsschichten der Schadstoffkapselungsfolie, muss die Estrichdicke des neuen Estrichs reduziert werden. Das Gewicht des alten Calciumsulfatestrichs (55mm) darf in Summe mit zusätzlichen Maßnahmen (Ausgleich Schadstoffkapselung) nicht überschritten werden. Die Vorgaben in Bezug auf den Lastvergleich wurde von dem beauftragten Büro für Statik (I.K.M. Ingenieurkontor Magdeburg GmbH, M. Gennrich) definiert.

05. Eigenschaften der Isolierfolie - Valutect Umweltechnik Handels GmbH

Produktbezeichnung: lsolierfolie Valutect
Zusammensetzung / Farbe: Rohpapier, braun / Polyethylen / Aluminium / Polyethylen / Rohpapier, braun
Dicke: (1 μm = 0,001mm): ca. 298 μm +/- 10% (DIN ISO 534)
Flächengewicht (ca.): 270 g/m² +/- 8% (DIN ISO 536)
Anwendungsgebiet: innen
Ablüftzeit nach Klebung: ca. ein Tag
Fußbodenheizung: geeignet
Lagerung: praktisch unbegrenzt lagerfähig, trocken lagern
Klassifizierung des Brandverhaltens: E / normalentflammbar

06. Feuerwiederstand der Bauteile

Ergebnisse der Planungsbesprechung vom 13.01.2026, C.Wolf, H. Bischoff, A, Reckling, M. Bethge

06.01 Feuerwiederstand Stahlfaserestrich
Der Feuerweiderstand des neuen Stahlfaserestrichs (F90) ist keine Vorgabe, sondern ergibt sich aus den Eigenschaften des neuen Bauteils.

06.02 Anschlussdetails Trockenbauwände an Bestandsdecken
Anschlussdetails: "Wand-Decke / Wand-Boden" von Trockenbauwänden mit höherer oder geringerer Brandschutzanforderung als die Bestandsdecken können ohne erhöhte Anforderung an den Brandschutz ausgeführt werden (d.h. keine BS-Plate unter CW-Profilen, keine Steinwollen hohlraumfüllend).

06.03 Schadsto??apselung über Brandschutzverkleidungen
Die Schadstoffapselung kann über die Brandschutzverkleidung der Stahlträger geführt werden.

06.04 Feuerwiederstand der Bestandsdecken
Der Bestandsputz der Decken ist maßgeblich für den Brandschutz / mindestens 45min. nach TGL.
Anstelle des Kalkzementputzes kann eine 12,5 mm starke GKF-Beplankung (oder vergleichbares) deckenunterseite vorgesehen werden, um die Anforderungen zu erfüllen.

06.05 selbständige Brandschutzdecke als Deckenanschluss von Trockenbauwänden
Sowie im Plan 2022.0244.A_L5A-PL06 dargestellt, können die selbständigen Brandschutzdecken als Anschluss für Trockenbautrennwände an die Bestandsdecken (Hohldielen) hergestellt werden

06.06 Schadstoffapselung unter selbst. Brandschutzdecke
Die Schadsto??apselung kann unter der zuvor genannten selbständigen Brandschutzdecke geführt werden.

06.07 Kernbohrungen von Hohlkammerdecken
Kernbohrungen im Bereich der Hohlkammern müssen wie folgt hergestellt werden:
1. verlorene Schalung in HK einbauen (ggf. PU-Schaum)
2. Rohr oder Rohr + Dämmung durchführen
3. HK und Zwischenraum zu Rohr o. Dämmung mit Beton verfüllen

07. Serverraum 2.23, 1OG

Im Serverraum 2.23 im 1. Obergeschoss wird kein Stahlfaserestrich und keine Trittschalldämmung eingebaut, sondern ein Doppelboden der durch die Firma I2KT GmbH & Co.KG errichtet wird. Die I2KT GmbH & Co.KG wird ebenfalls die Serverschränke liefern und auf Stahlträgern montieren.

 I2KT GmbH & Co.KG
 Jörg Haberstroh
 Danzstraße 1
 39104 Magdeburg
 +49 391 999 774 04
 +49 173 728 751 4
 jhaberstroh@i2kt.de

Um den Lastabtrag der Server direkt in die Unterzüge (nicht über die Decken) zu gewährleisten, müssen Stahlträger im Serverraum eingebaut werden. Die Stahlträger werden durch folgende Firma geliefert und eingebaut:

 Nils Wittke
 Am  Rosental 1
 38899 Stadt Oberharz am Brocken OT Hasselfelde
 +49 39459 843783
 +49 15111695287
 wittke-metall@mail.de

Die Stahlträger werden über Auflagerplatten und Anker an den Bestandsdecken angebunden. Die Verankerungen (Gewindestangen) müssen vor der Schadstoffkapselung eingebaut werden, da diese entsprechend den statischen Vorgaben, nur innerhalb der Hohlkammern positioniert werden dürfen.
Alle Abläufe (Werkplanung, Prüfung, Produktion, Einbau sind entsprechend zu planen).

Da der neue Doppelboden im Serverraum über die Stahlträger geführt wird, müssen die Absturzsicherungen der Fenster (außen) angepasst werden. Dies Leistungen wird ebenfalls die Firma von Nils Wittke ausführen.

08. Arbeiten im Gebäude - Gesundheitsschutz:

Für das Arbeiten im Gebäude 29 - vor der Ausführung der Schadstoffkapselung - sind folgende Vorgaben zu beachten, da die Richtwerte hier zum Teil über RW 2 (> 30µg/m³) liegen:

01. Vorgaben vom Schadstoffgutachter Hr. Giebner

 Andreas Giebner
 Wartenburgstraße 2
 04159 Leipzig
 info@bauschadstoffberatung.de
 +49 1755164465

02. Landesmessstelle Zentraldezernat für Arbeitsschutz im Landesamt für Verbraucherschutz
Sachsen-Anhalt

 Dr. Lutz-Alexander Pepke
 Freiimfelder Straße 68
 06112 Halle (Saale)
 0340 6501-0
 lav-gazentral@sachsen-anhalt.de

03. SiGeKo, IBD Ingenieurbüro Drüsedau

 IBD Ingenieurbüro Drüsedau
 Mark Drüsedau
 Alexander-Puschkin-Straße 16
 39108 Magdeburg
 +49 176 10 31 29 37
 info@ib-d.eu

Grundlegend wurden Vorgaben für "2 Ausführungsvarianten" beschrieben:

 01. Arbeiten im Gebäude mit Lüftung / Querlüftung (Frühling, Sommer, Herbst)

 02. Arbeiten im Gebäude ohne Lüftung (Winter)

Im Detail wurden diese beiden Ausführungsvarianten wie folgt definiert:

09. Arbeiten im Gebäude mit Lüftung / Querlüftung (Frühling, Sommer, Herbst)

 Arbeitsbeginn = Öffnen aller Fenster
 Uhrzeit: ca. 7:00 bis 7:30Uhr
 Leistung:
 - Betreten des Gebäudes 29 mit Schutzmaske PSA Maske / A1 P2
 - Öffnen aller Fenster EG-3OG
 - Dauer ca. 30min
 - Diese Leistungen werden derzeit von der Firma Toepel ausgeführt.

Arbeitsbeginn = Leistungen gemäß Leistungsverzeichnis
Uhrzeit: ca. ab 8:00 Uhr (min. Zeit = 30 Minuten für Querlüftung, bevor das Arbeiten ohne PSA beginnt)

 - ggf. Installation einer mechanischen Lüftung in jeweils einem gegenüberliegenden Fenster
 (West- Ostfassade) zur Unterstützung der Querlüftung

 Arbeitsende = Schließen aller Fenster
 Uhrzeit: ca. ab 16:00Uhr
 Leistung:
 - Betreten des Gebäudes 29 mit Schutzmaske PSA Maske / A1 P2
 - Schließen aller Fenster EG-3OG
 - Dauer ca. 30min

10. Arbeiten im Gebäude ohne Lüftung (Winter)

Ohne eine Querlüftung im Gebäude müssen Schutzmaßnahmen für den Gesundheitsschutz
der ausführenden Personen im Gebäude getroffen werden:

- Tragen der PSA aus A1 P2 Maske sowie Schutzanzug
- geregelte Lufthaltung mit der Gewährleistung von mindestens 18 Grad in der Raumluft und
15 Grad der Raumoberflächen

Die Arbeitsschutzmaßnahmen sind erforderlich, weil der Richtwert II ein wirkungsbezogener Wert ist, der sich auf die gegenwärtigen toxikologischen und epidemiologischen Kenntnisse zur Wirkungsschwelle eines Stoffes unter Einführung von Unsicherheitsfaktoren stützt. Er stellt die Konzentration eines Stoffes dar, bei deren Erreichen beziehungsweise Überschreiten unverzüglich zu handeln ist. Diese höhere Konzentration kann, besonders für empfindliche Personen, bei Daueraufenthalt in den betroffenen Räumen, eine gesundheitliche Gefährdung darstellen.

Arbeitsmedizinische Untersuchung
Auf Grundlage der DGUV Regel 101-004 sowie §§ 15 und 16 der GefStoffV und §§ 15 und 15a der BiostoffV. hat der Unternehmer dafür zu sorgen, dass der Gesundheitszustand der Beschäftigten durch arbeitsmedizinische Untersuchungen überwacht wird. Diese sind nach den Vorgaben der UVV "Arbeitsmedizinische Vorsorge" (GUV-V A 4) von einem Arzt mit arbeitsmedizinischer Fachkunde nach UVV "Betriebsärzte" (BGV A7) durchzuführen.  Aufgrund der geplanten Tätigkeiten sowie den bekannten Gefahrstoffen wird für die Arbeiten auf dem Sanierungsgelände das Untersuchungsprogramm G 40 (krebserregende Arbeitsstoffe allgemein) und G 26 (Atemschutzgeräte) vorgeschlagen. Dies und ggf. weitere Vorsorgeuntersuchungen sollte das ausführende Unternehmen in Abstimmung mit dem zuständigen arbeitsmedizinischen Dienst anhand des hier dargestellen Schadstoffbildes entscheiden. Die arbeitsmedizinischen Bescheinigungen sind auf der Baustelle bereitzuhalten. Nach Beendigung der Sanierungsmaßnahme ist eine abschließende Untersuchung vorzunehmen.

07. Arbeiten im Gebäude nach dem Einbau der Schadstoffkapselung und vor dem Einbau es Stahlfaserestrich.

Nach dem Einbau der Schadtsoffkapselung und bis zu dem Einbau des Stahlfaserestrichs sind die Arbeiten im Gebäude nur mit sauberen Schuwerk zu betreten!

 - keine Steine unter den Schuhen
 - Arbeitsschutzschuhe mit weicher Gummisohle
 - keine Schuhe mit scharfen Kanten oder Beschädigungen

Ziel dieser Festlegung ist der Schutz der Schadstoffkapselung! Die Einweisung des Personals hat jedes Gewerk vor Beginn der Arbeiten eigenständig durchzuführen, schriftlich zu protokollieren und der Bauleitung zu übergeben.

## 05 Standardbeschriftungen und Abrechnungseinheiten
Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

## 06 Hinweise zu dem Bauablauf
Die Trockenbauarbeiten beginnen im 3OG nach dem Einbau der Schadstoffkapselung (Boden) und dem drauf liegendem Ausgleich. Je nach Vorlauf der vorherigen Gewerke folgt der Trockenbau in die darunterliegenden Geschosse 2OG, 1OG, EG und KG. Es ist zu erwarten, dass in allen Geschossen auch paralell gearbeitet werden muss, um den Baubeginntermin des Stahlfaserestrichs zu gewährleisten! Die Kapazitäten sind entsprechend einzuplanen.
Ebenfalls einzuplanen sind die im zeitlichen Versatz zu erbingenden Vorleistungen für den Einbau des Stahlfaserestrichs. Errichtung Metallunterkonstruktion (Wände, Vorwände, Verkleidungen) inkl. Beplankung im Fußpunktbereich für Anarbeitung Estrich. Nach der Fertisgetllung des Estrichs und der Installationen HLS und ELT sind die Kosntruktionen zu schließen und fertigzustellen.

Als Vorleistung im "Los 23 Trockenbauarbeiten" für "Los 22-Estricharbeiten" sind folgende Bauteile vorrangig zu behandeln:

Sanitärbereiche EG bis 3OG:

Metall UK + Abstellen 15cm im Fußbodenbereich
01. Wände
02. Installationswände
03. Worwände

selbständige Brandschutzdecken (LV-Pos.

## 1B23 Trockenbauarbeiten

### Titel 01 Baustelleneinrichtung

**01.1 Baustelle einrichten und räumen**
Baustelle für sämtliche, in der Leistungsbeschreibung aufgeführten Leistungen einrichten und nach der Ausführung räumen, inkl. folgender Positionen soweit diese nicht in nachfolgenden Einzelpositionen erfasst sind:

- Lager- und Arbeitsplätze
- Schutzmaßnahmen angrenzender Bauteile (Wände, Decken,
  Türen, Bodenbelägen), die nicht explizit ausgeschrieben sind
- Staubschutzwände, die nicht explizit ausgeschrieben sind
- Absturzsicherungen von Treppen, Öffnungen, Fenstern, Türen  und Podesten wärend der Bauphase
- Lagerräume, Werkstatt, Magazin, Unterstelleinrichtungen
- Sicherung der Baustelle, unfallsicher für die gesamte Bauzeit  bis zur Übergabe (Absperrungen, Sicherungen)
- Lager- bzw. Arbeitsplätze
- Maschinen, Geräte, Werkzeuge
- Ordnung auf Baustellengelände aufrechterhalten
- Leitern, Rollgerüste, Arbeitsgerüste

Die Fläche für eine mögliche Baustelleneinrichtung befndet sich direkt vor der Baumaßnahme. Die Kurzzeitparkplätze vor er Baustelle können für Transporter und PKW genutzt werden.
Auf der Grünfläche vor dem Gebäude 29 befindet sich eine Baustraße, die Grünfläche kann als BE-Fläche genutzt werden (Material, Container, Aufenthalt).
Menge: 1,000 St

**01.2 Baustelleneinr. vorhalten**
Baustelleneinrichtung für sämtliche, in der Leistungsbeschreibung aufgeführten Leistungen vorhalten,
Vorhaltedauer 6 Wochen.
Menge: 40,000 Wo

**01.3 Bauwerksversuch Befestigungstechnik**
*** Pauschalposition
Für die Befestigungstechniken der Trockenbaukonstruktionen und Akustikdecken sind Bauwerksversuche durchzuführen.
In den Bauwerksversuchen sind die notwendigen Belastungen
der Befestigungstechnik nachzuweisen. Die Belastungen müssen denen der Dübeltechnik und denen der Trockenbauherstellervorgaben entsprechen.
Die Bauwerksversuche sind zu dokumentieren und dem Bauherren und der Bauleitung schriftlich zu übergeben.
Achtung, die Bestandsdecken sind Hohlkammerdecken in denen die untere Bewehrungslage vorgespannt ist!
Die Bewehungen der Stahlbetonbauteile (Decken, Wände, Stützen, Unterzüge) darf nicht beschädigt / durchtrennt werden.
Befestigungen sind nur in den vom Statiker freigegebenen Bereichen zulässig. Befestigungen können nur in den Achsen der Hohlkammern durchgeführt werden.

Da die Böden und Decken mit einer Schadstoffkapselung abgedichtet (Decke EG, 1OG, 2OG) werden, sind Bauteilfugen (Deckenplatten) zum Zeitpunkt "Einbau Trockenbau" nicht mehr sichtbar. Die Deckenfugen wurde daher vor dem EInbau der Schadtsoffkapslelung aufgemessen und in Deckenspiegeln eingezeichnet. Das Einmessen der Achsen / Befestigungen aufgrundlage der Deckenspiegel ist in den Positionen (EInheitspreisen) einzukalulieren.

siehe Punkte: 03.02.01 und 03.02.02 Zusammenfassende Doku.

AFU - Pläne: PL04.07 / PL04.08 / PL04.09 / PL04.10

Die Bauwerksversuche sind für die Decke EG-3OG nachzuweisen.

Bauteile: Hohlkammerdecken in allen Geschossen
Menge: 1,000 psch

**01.4 Bauzeitenplan aufstellen Leistungen LV Balkenplan, Baudokumentation, Statusberichte**
Erstellen und aktualisieren eines Bauzeitenplans mit einer
Aufgliederung in:

- Werk- und Montageplanung einschließlich Prüfung
- technologische Vorlaufzeiten für Herstellung, Vorfertigung,
  Lieferung,
- Baudurchführung bzw. Montagearbeiten
- Abnahmetermine

Der Bauzeitenplan ist nach Abschnitten des
Leistungsverzeichnisses prüffähig aufzustellen.
Abhängigkeiten der Vorgänge sind für alle Leistungen des
Leistungsverzeichnisses darzustellen, vereinbarte Termine und
Abläufe aus dem Bauzeitenplan des AG sind zu
berücksichtigen. Die Vertragstermine sind als
Meilensteine darzustellen.
Menge: 1,000 St

**01.5 Bauzeitenplan fortschreiben**
Der Bauzeitenplan ist mindestens einmal pro Monat zu
aktualisieren. Der Ausführungsstatus ist in % des Solls
und der Baufortschritt als Soll-Ist-Abgleich darzustellen.
Menge: 6,000 Mo

**01.6 Abschlussdokumentation**
Vom Ausführenden ist dem Bauherrn rechtzeitig, j edoch spätestens 2 Wochen vor Abnahme, eine
Abschlussdokumentation mit allen erforderlichen
Revisionsunterlagen nach Vorgabe der Objektüberwachung
im schwarzen Ordner A4 zur Abnahme zu übergeben.

Ausfertigungen: 2 fach digital auf Archiv - CD bzw . DVD
sowie 1fach als Papierfassung mit folgendem Inhalt:

- Inhaltsverzeichnis der Dokumentation
- Fachunternehmererklärung
- Fachbauleitererklärung, dass das Bauvorhaben entsprechend
  dem Stand der Technik und den geprüften Unterlagen errichtet  wurde
- Abnahmeprotokolle und Genehmigungen
- Gewährleistungsfristen
- Firmennachweise der Nachunternehmer
- Auflistung der eingebauten Fabrikate mit Angabe von Typ,
  Artikel - Nr. , Bestell- Nr. und Bezugsquellennachweis mit
  Positionsangabe entsprechend LV,
- Zulassungsbescheide, P rüfzeugnisse, Produktdatenblätter
  und Lieferscheine von allen Materialien und Bauteilen mit
  Positionsangabe entsprechend LV, insbesondere von denen
  mit besonderen Qualitätsanforderungen

- Anwendungshinweise und Wartungs- b zw . Pflegehinweise
- Bautagesberichte
- Bestandspläne

Alle Daten sind im bearbeitbaren Datenformat (*.x lsx,
*.docx, * .dwg, *.ifc udgl . , Zeichnungen als 2D -/3 D - Modell) in Abstimmung mit der Objektüberwachung des Auftraggebers sowie als maschinenlesbare *.pdf - Datei zu übergeben.

Das Inhaltsverzeichnis und die Verzeichnisstruktur sind mit dem AG abzustimmen.
Menge: 1,000 St

**01.7 Container aufstellen, 7 m³, Baustellenabfall**
Kleincontainer für nicht kontaminierten Baustellenabfall von am Bau beteiligten Unternehmen aufstellen und nach Ende der Arbeiten wieder beseitigen, Abfälle nach Vorschrift entsorgen.

Containerinhalt: 7,0m³ / Absetzcontainer
Ausführung:  mit Deckel
Menge: 5,000 St

**01.8 Bautür, b/h=1,0/2,0m, behelfmäßig**
Behelfsmäßige Bautür, abschließbar, aus verzinktem Stahlblech in das Bauwerk einbauen, vorhalten und beseitigen. Inkl. umlaufenden / provisorischen Behelfsrahmen aus Holz.
Inkll. Bautüren vorhalten für die gesamte Bauzeit. Die Montage der Bautüren erfolgt in einem zu liefernden Holzrahmen der in
bestehenden Aluminiumelemente eingesetzt wird.
Menge: 2,000 St

**01.9 TH01 u. TH02 - Treppenstufen u. Podeste mit 10mm OSB + Abdeckvlies schützen**
Die Treppenstufen und Podeste mit OSB 2-Platten und Abdeckvlies als Unterlage schützen. Die Trittstufen (OSB Platten) im Bereich der Treppenläufe (links und rechts) mit Holzschrauben und einem KVH 3/4cm fixieren, so dass die Stufen während der Bauzeit für die ausführenden Geweke genutzt werden können. Die Schutzkonstruktion inkl. Abdeckvlies nach dem Ende aller Arbeiten zurückbauen und entsorgen.

OSB 2 Platte: min. 10mm
Abdeckvlies: 280 g/m²
Laufbreite: 1,65m
Setzstufe Höhe: 15cm
Trittstufe: 30cm
Anzahl pro Geschoss: 22 Steigungen
Fläche Podeste: 2,50m², 4 Stück pro TH

Bauteile: Treppenhaus 01 und 02
Menge: 10,000 m²

**01.10 Abdeckung Fußboden m. Hartfaserplatten d=5mm**
Liefern und herstellen von Fußbodenabdeckungen mit Hartfaserplatten inkl. Rückbau und Entsorgung nach Beendigung aller Arbeiten.

- Hartfaserplatte: d=5mm
Menge: 20,000 m²

**01.11 Abdeckung Fußboden m. Folie d=0,3mm**
Fußboden innerhalb von Gebäuden während der Bauzeit als Staubschutz mit Folie abkleben und nach Beendigung aller Arbeiten beseitigen und entsorgen.

Die Folie dient dem Schutz des Fußbodens vor Beschädigungen, Krazern und Staub.

- Folie: d=0,3mm
- Stöße verkleben
- Bauteilan- und Abschlüsse verkleben (umlaufend)
Menge: 50,000 m²

**01.12 Abdeckung Fußboden m. Abdeckvlies, 280g/m2**
Fußboden innerhalb von Gebäuden während der Bauzeit als Staubschutz mit Malervlies abdecken und nach Beendigung aller Arbeiten beseitigen und entsorgen.

Das Malervlies dient dem Schutz des Fußbodens vor Beschädigungen, Krazern und Staub.

- Abdeckvlies: 280g/m2
- Stöße verkleben
- Bauteilan- und Abschlüsse verkleben (umlaufend)
Menge: 50,000 m²

**01.13 Abdeckung Fußboden m. Abdeckvlies, 180g/m2**
Fußboden innerhalb von Gebäuden während der Bauzeit als Staubschutz mit Malervlies abdecken und nach Beendigung aller Arbeiten beseitigen und entsorgen.

Das Malervlies dient dem Schutz des Fußbodens vor Beschädigungen, Krazern und Staub.

- Abdeckvlies: 180g/m2
- Stöße verkleben
- Bauteilan- und Abschlüsse verkleben (umlaufend)
Menge: 50,000 m²

**01.14 Staubschutzwänden, Folie + Holz-UK**
Liefern, aufstellen und vorhalten von Staubschutzwänden, Raumhöhe bis 3,0 m, mit einer Holzplattenunterkonstruktion und vollflächiger Bespannung mit einer 0,5mm PE-Folie, einschließlich der späteren Demontage und Beseitigung. Aufstellung und Unterteilung nach Anforderung und Bauablauf.
Stöße, Wand- und Bodenanschlüsse sind mit Kunsstoffklebeband staubdicht zu verschließen.
Menge: 30,000 m²

**01.15 Folientür in Staubschutzwand**
Staubdichte Folientür für vorherige Staubschutzwand liefern und einbauen.

Öffnungsart: Reißverschluss
Menge: 5,000 St

**01.16 TH01 u. TH02 - Treppengeländer mit Folie schützen**
Treppengeländer mit Folie vor Verschmutzungen schützen.

- Geländer Treppenhäuser 1 und 2
- Ausführung beidseitig
- Folie: d=0,3mm
- Stöße verkleben
- Bauteilan- und Abschlüsse verkleben
Menge: 20,000 m²

**01.17 EG bis 3OG - Möbel mit Folie staubdicht abkleben**
In bereits ausgebauten Teilbereichen werden Trockenbauabrieten notwendig. Möblierungen in diesen Teilbereichen vor dem Beginn von Trockenbauarbeiten mit Folie abdecken und staubdicht abkleben. Staubdichte Folienabdeckung während der Trockenbauarbeiten unterhalten.
Menge: 30,000 m²

### Titel 02 KG - Trockenbauarbeiten

**02.1 KG - Metallständerwand, CW100, F90, GKFI, 2x12,5cm,h=2,9m, d=15cm, Rw=59,8dB, MW 80mm**
Nichtragende innere Trennwand DIN 4103-1, einschalig, als Montagetrennwand wie folgt herstellen:

- gemäß Detail: D-10
- Lage: KG, innen
- Wandicke: 15cm
- Wandhöhe: 2,90cm
- Wandbreite: 2,10m
- Brandschutz: F90
- Schallschutz: Rw=59,8dB
- Oberfläche: Spachtelung Qualitätsstufe Q2
- Beschichtung bauseits geplant: 2xAnstrich weiß

- Plattentyp: GKFI o. Diamant (gemäß Herstellervorgaben)
- Plattenlagen Anzahl, Dicke: beidseitg / 2 x 12,5cm
- Unterkonstruktion: verdeckt, verzinkte Stahlblechprofile
- Unterkonstrutkion: UW 100/40, CW 100
- Dämmung Art / Dicke: Mineralwolle / 80mm, DIN EN 13162

- Achsabstand Unterkonstruktion: siehe Detail D-10
- Befestigungsuntergrund: Stahlbeton, Mauerwerk
- Anschlüsse umlaufend: starr (in Pos. enthalten)
  inkl. Trennfix einspachteln
- Befestigungen: gem. AbP/Herstellerangaben
- Nutzung: Schottung Flurabschnitte gem. BS-Nachweis

angebotenes System / Hersteller:....................................
Menge: 6,100 m²

**02.2 KG - Türöffnung, Montagewand UA/UW 100 verstärken**
Türöffnung,mit Sturzprofil, seitlich raumhoch verstärken, mit Metallständerprofilen UA/UW 10, einschl. Boden- und Deckenanschluss mit Türpfostensteckwinkel, befestigen mit Winkeln, Dübeln und Schrauben.

gemäß Detail: D-10
Baurichtmaße B/H=1,13,5 / 2,135m
Wanddicke in mm 150mm
Menge: 1,000 Stk

**02.3 KG - Ausschnitt in Wand, 46x17cm, für F90-Schottung Elektroarbeiten**
Ausschnitt in zuvor beschriebener Montagewand erstellen,
Kanten umlaufend einspachteln und verschließen, Leibungsplatten mit Auswechselung verschrauben.

lichtes Maß: 46x17cm
gemäß Detail: D-10
Wanddicke in mm 150mm

Leibungen: 3seitg, Plattenart u. Dicke wie Wand
inkl. Auswechselung: UW/CW
Mediendruchführung: Elektro- u. Datenkabel
Brandschutzschottung: F90, Gewerke Elektroarbeiten
Menge: 1,000 Stk

**02.4 KG - Ausschnitt in Wand, 6x17cm, für F90-Schottung bauseits**
Ausschnitt in zuvor beschriebener Montagewand erstellen.
Kanten umlaufend einspachteln und verschließen, Leibungsplatten mit Auswechselung verschrauben.

lichtes Maß: 6cmx17cm
gemäß Detail: D-10
Wanddicke: 150mm

Leibungen: 3seitg, Plattenart u. Dicke wie Wand
inkl. Auswechselung: UW/CW
Mediendruchführung: Heizung / Trinkwasser
Brandschutzschottung: F90, Gewerke HLS
Menge: 1,000 Stk

**02.5 KG - Ausschnitt in Wand, Ø 16cm, für F90-Schottung bauseits**
Ausschnitt in zuvor beschriebener Montagewand erstellen.

lichtes Maß: ca. Ø 16cm
gemäß Detail: D-10
Wanddicke: 150mm

inkl. Auswechselung: UW/CW
Mediendruchführung: Heizung / Trinkwasser
Brandschutzschottung: F90, Gewerke HLS
Menge: 1,000 Stk

**02.6 KG - Ausschnitt in Wand, Ø 14cm, für F90-Schottung bauseits**
Ausschnitt in zuvor beschriebener Montagewand erstellen.

lichtes Maß: ca. Ø 16cm
gemäß Detail: D-10
Wanddicke: 150mm

inkl. Auswechselung: UW/CW
Mediendruchführung: Heizung / Trinkwasser
Brandschutzschottung: F90, Gewerke HLS
Menge: 2,000 Stk

**02.7 KG - Ausschnitt in Wand, Ø 7cm, für F90-Schottung bauseits**
Ausschnitt in zuvor beschriebener Montagewand erstellen.

lichtes Maß: ca. Ø 7cm
gemäß Detail: D-10
Wanddicke: 150mm

inkl. Auswechselung: UW/CW
Mediendruchführung: Heizung / Trinkwasser
Brandschutzschottung: F90, Gewerke HLS
Menge: 2,000 Stk

### Titel 03 EG bis 3OG - Trockenbauarbeiten

#### Bereich 03.01 EG bis 3OG Trockenbauarbeiten - Büros, Besprechungsräume

**03.01.1 Selbständige-Brandschutzdecke, Metall-UK, 2xGKF, direkt befestigt, UK-Hutprofil 15mm**
Direkt befestigte Unterdecke nach DIN 18168-1, selbstständig nach DIN 4102, mit Metall-Unterkonstruktion aus verzinkten Stahlblechprofilen, DIN EN 14195 und DIN 18182-1 wie folgt einbauen:

- gemäß Detail: D-29, D30, D-31
- Lage / Büro: EG / 1OG / 2OG / 3OG

Die Einmessung der Befestigungspunkte erfolgt nach den Plänen:
- PL04.07 / PL04.08 / PL04.09 / PL04.010

Die Decke dient der Befestigung von Trockenbauwänden, da diese nur in bestimmten Bereichen der "Unterseite Hohlkammerdecken im Bestand" befetigt werden können.
(siehe Stellungnahme Statik vom 16.12.2025)

Die UK kann nur in folgenden Bereichen befetigt werden:

 - im Bereich der runden Hohlkammern
 - in den Ortbetonbereichen der TGA Deckenfelder

- Breite: ca. 25cm bis 50cm, je nach Lage der Hohlkammern
- Abrechnung erfolgt nach Quadratmetern / m2
- Ausführung in Teilfläche

- lichte Raumhöhe: ca. 3,0m bis 3,10m
- Abhänghöhe: 1,5cm (Hutprofil)
- Befestigungsuntergrund: Stahlbetonhohlkammerdecke
- Feuerwiederstand Bestandsdecke: 45min nach TGL
- Feuerwiderstandsklasse: F30-A von unten
- Standardverspachtelung Q2 gemäß IGG-Merkblatt 2
- Plattenmaterial: GKF
- Plattendicke: 20mm
- Plattenlagen: 2
- Oberfläche: Spachtelung Qualitätsstufe Q2
  Teilbereiche sichtbar / nicht sichtbar
- Unterkonstruktion: verdeckt, verzinkte Stahlblechprofile
- Unterkonstrutkion - Profile: Hutprofil
- Achsabstand Unterkonstruktion: max. 50cm
- Dämmung Art / Dicke: MiWo, ≥ 1000°C / 10-15mm
- inkl. Eckschutz 31/31/04, einspachteln
- inkl. seitlichem Abschlüssen mit gleichem Plattenmaterial
- Befestigungen: gem. abP / Herstellerangaben
- Nutzung: Anschluss Trockenbauwand, F30, F60, F90
Menge: 50,000 m2

**03.01.2 Abhangdecke, UD/CD 60/27, GK 1x12,5 mm, Q3, Grund, Tragprofil, LK 0,15kN/m²**
Abhangdecke als Montagedecke gemäß DIN 16168-1, mit Metall-Unterkonstruktion aus verzinkten Stahlblechprofilen, nach DIN EN 14195 und DIN 18182-1 wie folgt einbauen:

- gemäß: Deckenspiegel EG bis 3OG
- Lage / Büro- u. Besprechungsräume:
  EG / 1OG / 2OG / 3OG

Die Einmessung der Befestigungspunkte erfolgt nach den Plänen:
- PL04.07 / PL04.08 / PL04.09 / PL04.010

Die UK kann nur in folgenden Bereichen befetigt werden:

 - im Bereich der runden Hohlkammern
 - in den Ortbetonbereichen der TGA Deckenfelder

- Lage: Büro, Besprechungsräume
- Raumgrößen: ca. 3,50m x 4,50m
- Raumhöhe: 3,0cm
- Abhanghöhe: UKRD zu UKGKD = 10cm
- Abhänger: druckfeste Direktabhänger
- Brandschutz: keine Anorderungen
- Schallschutz: keine Anorderungen
- Oberfläche: Qualitätsstufe Q3 gemäß IGG-Merkblatt 2
- Beschichtung bauseits geplant:
  Glasfaservlies, 2xAnstrich weiß

- Lastklasse: 0,15kN/m²
- Plattentyp: Gipskartonbauplatte
- Plattenlagen Anzahl, Dicke: 1 x 12,5cm
- Unterkonstruktion: verdeckt, verzinkte Stahlblechprofile
- Unterkonstrutkion: UD/CD 60/27
  Grundprofil / Tragprofil
- Dämmung Art / Dicke: keine

- Achsabstand Unterkonstruktion: 50cm
- Befestigungsuntergrund:
  Stb.-Unterzüge, Massiv- u. Trockenbauwände
  Stb.-Wände
- Anschlüsse umlaufend: in gesonderter Pos.
- Befestigungen: gem. AbP/Herstellerangaben
- Nutzung: Verkleidung Elektroinstallationen
Menge: 50,000 m²

**03.01.3 Zulage Pos. zuvor - Wandanschluss mit UD Profil, Trennvlies, stumpf**
Wandanschluss als Zulage, zu vorbeschriebenen
Deckenbekleidungen/Unterdecken.

Bauteile:
- tragender Wandanschluss, aufgehende Bauteile

Untergund Wandanschluss:
- Trockenbauwände
- Massive Wände
- Stb. Unterzüge, Stb. Stützen

Ausführung wie folgt:

- UD Profil, tragender Anschluss
- Dichtung
- Trenn-Fix + Spachtel
- stumpf gestoßen
Menge: 150,000 m

**03.01.4 Freitragende Decke, UW/CW 125, GKB 1x12,5 mm, Raumbreiten 3,65-4,15m, Q3, LK 0,15kN/m²**
Freitragende Montagedecke gemäß DIN 16168-1, mit Metall-Unterkonstruktion aus verzinkten Stahlblechprofilen, nach DIN EN 14195 und DIN 18182-1 wie folgt komplett herstellen:

- gemäß: Deckenspiegel EG bis 3OG
- Lage / Büro- u. Besprechungsräume:
  EG / 1OG / 2OG / 3OG

- Lage: Büro, Besprechungsräume
- Deckenspannweite: 3,65-4,15m
- Abhanghöhe: OKCW zu UKDecke Bestand: 20mm
- Art der Decke: freitragend
- Brandschutz: keine Anorderungen
- Schallschutz: keine Anorderungen
- Oberfläche: Qualitätsstufe Q3 gemäß IGG-Merkblatt 2
- Beschichtung bauseits geplant:
  Glasfaservlies, 2xAnstrich weiß

- Lastklasse: 0,15kN/m²
- Plattentyp: Gipskartonbauplatte
- Plattenlagen Anzahl, Dicke: 1 x 12,5cm
- Unterkonstruktion: verdeckt, verzinkte Stahlblechprofile
- Unterkonstrutkion: UW, CW 125, CW einfach
- Dämmung Art / Dicke: keine

- Achsabstand CW: 50cm
- Befestigungsuntergrund:
  Stb.-Unterzüge, Massiv- u. Trockenbauwände
  Stb.-Wände
- Anschlüsse umlaufend: in gesonderter Pos.
- Befestigungen: gem. AbP/Herstellerangaben
- Nutzung: Verkleidung Elektroinstallationen
Menge: 50,000 m²

**03.01.5 Zulage Pos. zuvor - Wandanschluss tragend, UW 125mm**
Wandanschluss als Zulage, zu vorbeschriebenen
Deckenbekleidungen/Unterdecken.

Bauteile:
- Anschluss freitragende Decke Pos. zuvor

Untergund Wandanschluss:
- Massive Wände
- Stb. Unterzüge

Ausführung wie folgt:

- UW Profil, tragender Anschluss
- Dichtung
- Trenn-Fix + Spachtel
- stumpf gestoßen
Menge: 30,000 m

**03.01.6 Metallständerwand, CW100, F30, GK, 2x12,5cm,h=3,10m, d=15cm, Rw=59,8dB, MW 80mm**
Nichtragende innere Trennwand DIN 4103-1, einschalig, als Montagetrennwand wie folgt herstellen:

- gemäß Grundriss 1OG
- Lage: 1OG, innen
- Wandicke: 15cm
- Wandhöhe: 3,10cm
- Brandschutz: F30
- Schallschutz: Rw=58,4dB
- Oberfläche: Spachtelung Qualitätsstufe Q3
- Beschichtung bauseits geplant:
  Glasfaservlies, 2xAnstrich weiß

- Plattentyp: Gipskartonbauplatte
- Plattenlagen Anzahl, Dicke: beidseitg / 2 x 12,5cm
- Unterkonstruktion: verdeckt, verzinkte Stahlblechprofile
- Unterkonstrutkion: UW 100/40, CW 100
- Dämmung Art / Dicke: Mineralwolle / 80mm, DIN EN 13162

- Achsabstand Unterkonstruktion: min. 62,5cm
- Befestigungsuntergrund: Stahlbeton, Mauerwerk
- Anschlüsse umlaufend: starr (in Pos. enthalten)
  inkl. Trennfix einspachteln
- Befestigungen: gem. AbP/Herstellerangaben
- Nutzung:
  01. Trennwand zw. Flur u. Büro
  02. Trennwand zw. Büro u. Büro

angebotenes System / Hersteller:....................................
Menge: 180,000 m²

**03.01.7 Türöffnung, Montagewand UA/UW 100 verstärken**
Türöffnung,mit Sturzprofil, seitlich raumhoch verstärken, mit Metallständerprofilen UA/UW 100, einschl. Boden- und Deckenanschluss mit Türpfostensteckwinkel, befestigen mit Winkeln, Dübeln und Schrauben.

Baurichtmaße B/H=1,13,5 / 2,135m
Wanddicke: 15cm
Türen bauseits: Stahlumfassungszarge, Holzwerstoff Türblatt
Menge: 8,000 Stk

**03.01.8 Metallständerwand, CW100, F90, GKF, 2x12,5cm,h=3,10m, d=15cm, Rw=59,8dB, MW 80mm**
Nichtragende innere Trennwand DIN 4103-1, einschalig, als Montagetrennwand wie folgt herstellen:

- gemäß Grundriss 2OG
- Lage: 2OG, Trennwand zw. R 3.15 u. R 3.16
- Wandicke: 15cm
- Wandhöhe: 3,10cm
- Brandschutz: F90
- Schallschutz: Rw=59,8dB
- Oberfläche: Spachtelung Qualitätsstufe Q2
- Beschichtung bauseits geplant:
  Raufaser, 2xAnstrich weiß

- Plattentyp: Gipskarton - Feuerschutzplatte
- Plattenlagen Anzahl, Dicke: beidseitg / 2 x 12,5cm
- Unterkonstruktion: verdeckt, verzinkte Stahlblechprofile
- Unterkonstrutkion: UW 100/40, CW 100
- Dämmung Art / Dicke: Mineralwolle / 80mm, DIN EN 13162

- Achsabstand Unterkonstruktion: min. 62,5cm
- Befestigungsuntergrund: Stahlbeton, Mauerwerk
- Anschlüsse umlaufend: starr (in Pos. enthalten)
  inkl. Trennfix einspachteln
- Befestigungen: gem. AbP/Herstellerangaben
- Nutzung:
  01. Trennwand zw. 2 Büros

angebotenes System / Hersteller:....................................
Menge: 15,500 m²

**03.01.9 Ausschnitt in Wand, 6x17cm, für F30-Schottung bauseits**
Ausschnitt in zuvor beschriebener Montagewand erstellen.
Kanten umlaufend einspachteln und verschließen, Leibungsplatten mit Auswechselung verschrauben.

lichtes Maß: 16cmx8cm
gemäß Grundriss 1OG
Wanddicke: 150mm

Leibungen: 4seitg, Plattenart u. Dicke wie Wand
inkl. Auswechselung: UW/CW
Mediendurchführung: Elektrokabel
Brandschutzschottung: F30, Gewerke ELT
Menge: 6,000 Stk

**03.01.10 T-Verbindung Montagewand, Beplan. unterbrochen, Detail D-07**
T-Verbindung mit starrer Verbindung, mit unterbrochener Beplankung und mit Inneneckprofilen komplett herstellen.

- für erhöhte Schallschutzanforderungen
- gemäß Detail D-07
- Position: 1OG, Verbindung Raumwand-Flurwand
Menge: 6,000 m

**03.01.11 Unterzugbekl. Achse A, SA-01, rechteckig, 2-seitig, Abwickl. 85cm, Metall UK, GK 1x12,5mm Q2**
Unterzugbekleidung aus Trockenbau wie folgt komplett herstellen:

- gemäß Detail:
  SA-01 Schnitt Trockenbau Unterzug Achse A
- Lage: Unterzug Achse A, 1OG, 2OG, 3OG
- rechteckig / 2 seitig
- Abwicklung b/h: 30x55cm = 85cm

- lichte Raumhöhe: ca. 2,90m
- Brandschutz: keine Anforderungen
- Schallschutz: keine Anforderungen
- Oberfläche: Spachtelung Qualitätsstufe Q2
- Beschichtung bauseits geplant: Raufaser + 2xAnstrich weiß

- Plattentyp: Gipskarton
- Plattenanzahl, Dicke: 1 x 12,5cm
- Unterkonstruktion: verdeckt, verzinkte Stahlblechprofile
- Unterkonstrutkion - Profile: CD 60x27 / UD / Winkelverbinder
- Achsabstand Unterkonstruktion - CD 60/27: 50cm
- Dämmung Art / Dicke: keine
- inkl. Eckschutz 31/31/04, einspachteln
- Befestigungsuntergrund: Stahlbeton, Mauerwerk
- Anschlüsse umlaufend: tragend (in Pos. enthalten)
  inkl. Trennfix einspachteln
- Befestigungen: gem. AbP/Herstellerangaben
- Nutzung: Verkleidung Elektrokabel

angebotenes System / Hersteller:....................................
Menge: 165,000 m

**03.01.12 Unterzugbekl. Achse E, SA-04, rechteckig, 2-seitig, Abwickl. 85cm, Metall UK, GK 1x12,5mm Q2**
Unterzugbekleidung aus Trockenbau wie folgt komplett herstellen:

- gemäß Detail:
  SA-04 Schnitt Trockenbau Unterzug Achse E
- Lage: Unterzug Achse A,  EG, 1OG, 2OG, 3OG
- rechteckig / 2 seitig
- Abwicklung b/h: 30x55cm = 85cm

- lichte Raumhöhe: ca. 2,90m
- Brandschutz: keine Anforderungen
- Schallschutz: keine Anforderungen
- Oberfläche: Spachtelung Qualitätsstufe Q2
- Beschichtung bauseits geplant: Raufaser + 2xAnstrich weiß

- Plattentyp: Gipskarton
- Plattenanzahl, Dicke: 1 x 12,5cm
- Unterkonstruktion: verdeckt, verzinkte Stahlblechprofile
- Unterkonstrutkion - Profile: CD 60x27 / UD / Winkelverbinder
- Achsabstand Unterkonstruktion - CD 60/27: 50cm
- Dämmung Art / Dicke: keine
- inkl. Eckschutz 31/31/04, einspachteln
- Befestigungsuntergrund: Stahlbeton, Mauerwerk
- Anschlüsse umlaufend: tragend (in Pos. enthalten)
  inkl. Trennfix einspachteln
- Befestigungen: gem. AbP/Herstellerangaben
- Nutzung: Verkleidung Elektrokabel

angebotenes System / Hersteller:....................................
Menge: 185,000 m

**03.01.13 Unterzugbekl. Achse B/C, SA-02, rechteckig, 2-seitig, Abwickl. 150cm, Metall UK, GK 1x12,5mm Q2**
Unterzugbekleidung aus Trockenbau wie folgt komplett herstellen:

- gemäß Detail:
  SA-02 Schnitt Trockenbau Unterzug Achse B/C
- Lage: Unterzug Achse B/C, EG, 1OG, 2OG, 3OG
- rechteckig / 2 seitig
- Abwicklung b/h: 79x71cm = 150cm

- lichte Raumhöhe: ca. 2,90m
- Brandschutz: keine Anforderungen
- Schallschutz: keine Anforderungen
- Oberfläche: Spachtelung Qualitätsstufe Q2
- Beschichtung bauseits geplant: Raufaser + 2xAnstrich weiß

- Plattentyp: Gipskarton
- Plattenanzahl, Dicke: 1 x 12,5cm
- Unterkonstruktion: verdeckt, verzinkte Stahlblechprofile
- Unterkonstrutkion - waagerecht:
  UD/CD 60x27, a=50cm, Direktabhänger
- Unterkonstrutkion - senkrecht: CW/UW 50, a=50cm
- Achsabstand Unterkonstruktion: 50cm
- Dämmung Art / Dicke: keine
- inkl. Eckschutz 31/31/04, einspachteln
- Befestigungsuntergrund: Stahlbeton, Mauerwerk
- Anschlüsse umlaufend: tragend (in Pos. enthalten)
  inkl. Trennfix einspachteln
- Befestigungen: gem. AbP/Herstellerangaben
- Nutzung: Verkleidung Elektrokabel

angebotenes System / Hersteller:....................................
Menge: 285,000 m²

**03.01.14 Unterzugbekl. Achse D, SA-03, rechteckig, 2-seitig, Abwickl. 116cm, Metall UK, GK 1x12,5mm Q2**
Unterzugbekleidung aus Trockenbau wie folgt komplett herstellen:

- gemäß Detail:
  SA-03 Schnitt Trockenbau Unterzug Achse D
- Lage: Unterzug Achse D, 1OG, 3OG
- rechteckig / 2 seitig
- Abwicklung b/h: 45x71cm = 116cm

- lichte Raumhöhe: ca. 2,90m
- Brandschutz: keine Anforderungen
- Schallschutz: keine Anforderungen
- Oberfläche: Spachtelung Qualitätsstufe Q2
- Beschichtung bauseits geplant: Raufaser + 2xAnstrich weiß

- Plattentyp: Gipskarton
- Plattenanzahl, Dicke: 1 x 12,5cm
- Unterkonstruktion: verdeckt, verzinkte Stahlblechprofile
- Unterkonstrutkion - waagerecht:
  UD/CD 60x27, a=50cm, Direktabhänger
- Unterkonstrutkion - senkrecht: CW/UW 50, a=50cm
- Achsabstand Unterkonstruktion: 50cm
- Dämmung Art / Dicke: keine
- inkl. Eckschutz 31/31/04, einspachteln
- Befestigungsuntergrund: Stahlbeton, Mauerwerk
- Anschlüsse umlaufend: tragend (in Pos. enthalten)
  inkl. Trennfix einspachteln
- Befestigungen: gem. AbP/Herstellerangaben
- Nutzung: Verkleidung Elektrokabel

angebotenes System / Hersteller:....................................
Menge: 235,000 m²

**03.01.15 Unterzugbekl. Achse C, SA-06, rechteckig, 2-seitig, Abwickl. 40cm, Metall UK, GK 1x12,5mm Q3**
Unterzugbekleidung aus Trockenbau wie folgt komplett herstellen:

- gemäß Detail:
  SA-06 Schnitt Trockenbau Unterzug Achse B/C
- Lage: Unterzug Achse B/C, 1/2/3OG
- rechteckig / 2 seitigm
- Abwicklung b/h: 35x5cm = 40cm

- lichte Raumhöhe: ca. 2,90m
- Brandschutz: keine Anforderungen
- Schallschutz: keine Anforderungen
- Oberfläche: Spachtelung Qualitätsstufe Q3
- Beschichtung bauseits geplant:
  Glasfaservlies + 2xAnstrich weiß

- Plattentyp: Gipskarton
- Plattenanzahl, Dicke: 1 x 12,5cm
- Unterkonstruktion: verdeckt, verzinkte Stahlblechprofile
- Unterkonstrutkion - waagerecht:
  UD/CD 60x27, a=50cm, Direktabhänger
- Unterkonstrutkion - senkrecht: UD
- Achsabstand Unterkonstruktion: 50cm
- Dämmung Art / Dicke: keine
- inkl. Eckschutz 31/31/04, einspachteln
  Übergang zum Überzug anspachteln
- Befestigungsuntergrund: Stahlbeton, Mauerwerk
- Anschlüsse umlaufend: tragend (in Pos. enthalten)
  inkl. Trennfix einspachteln
- Befestigungen: gem. AbP/Herstellerangaben
- Nutzung:
  Abschluss zu Hohlraum Unterzug Achse C
  flurseitig
Menge: 25,000 m

**03.01.16 Verkleidung ELT-Trasse-Wand, 2-seitig, Abwickl. 35cm, CD 60/27, 1GK x12,5m, Q2**
Verkleidung ELT-Trasse im Eckbereich Wand-Decke aus Trockenbau wie folgt komplett herstellen:

- gemäß Schnitt: SA-10
- Lage: in allen Geschossen, Eckbereich Wand-Decke
- rechteckig / 2 seitig
- Abwicklung b/h: 11x25cm = 35cm

- lichte Raumhöhe: ca. 2,90m
- Brandschutz: keine Anforderungen
- Schallschutz: keine Anforderungen
- Oberfläche: Spachtelung Qualitätsstufe Q2
- Beschichtung bauseits geplant: Raufaser + 2xAnstrich weiß

- Plattentyp: Gipskarton
- Plattenanzahl, Dicke: 1 x 12,5cm
- Unterkonstruktion: verdeckt, verzinkte Stahlblechprofile
- Unterkonstrutkion - Profile: CD/UD/Winkelverbinder
- Achsabstand Unterkonstruktion: ca. 62,5cm
- Dämmung Art / Dicke: keine
- inkl. Eckschutz 31/31/04, einspachteln
- Befestigungsuntergrund: Stahlbeton, Mauerwerk
- Anschlüsse umlaufend: tragend (in Pos. enthalten)
  inkl. Trennfix einspachteln
- Befestigungen: gem. AbP/Herstellerangaben
- Nutzung: Verkleidung Elektrokabel
- Montage erfolgt nach Montage ELT
Menge: 365,000 m

**03.01.17 Verkleidung ELT-Trasse-Stütze, D-01, 2-seitig, 15x30x300cm, CW/UW50, GK 1x12,5 mm, Q2**
Stützenverkelidung aus Trockenbau wie folgt komplett herstellen:

- gemäß Detail: D-01
- Lage: in allen Geschossen, Außenstützen
- rechteckig / 2 seitig
- Abwicklung b/h: 11x30cm = 41cm
  inkl. Trockenputz: 0,45x2,90m vor Stütze Bestand

- lichte Raumhöhe: ca. 2,90m
- Brandschutz: keine Anforderungen
- Schallschutz: keine Anforderungen
- Oberfläche: Spachtelung Qualitätsstufe Q2
- Beschichtung bauseits geplant: Raufaser + 2xAnstrich weiß

- Plattentyp: Gipskarton
- Plattenanzahl, Dicke: 1 x 12,5cm
- Unterkonstruktion: verdeckt, verzinkte Stahlblechprofile
- Unterkonstrutkion - Profile: 3xCW 50
- Achsabstand Unterkonstruktion: ca. 25cm
- Dämmung Art / Dicke: keine
- inkl. Eckschutz 31/31/04, einspachteln
- Befestigungsuntergrund: Stahlbeton, Mauerwerk
- Anschlüsse umlaufend: tragend (in Pos. enthalten)
  inkl. Trennfix einspachteln
- Befestigungen: gem. AbP/Herstellerangaben
- Nutzung: Verkleidung Elektrokabel, Einbau Hohlraumdosen
Menge: 87,000 St

**03.01.18 Verkleidung ELT-Trasse-Stütze, D-13, 2-seitig, 15x30x300cm, CW/UW50, GK 1x12,5 mm, Q2**
Stützenverkelidung aus Trockenbau wie folgt komplett herstellen:

- gemäß Detail: D-13
- Lage: in allen Geschossen, Außenstützen Achse 1
- rechteckig / 2 seitig
- Abwicklung b/h: 47x30cm = 77cm
  inkl. Trockenputz: 0,45x2,90m vor Stütze Bestand

- lichte Raumhöhe: ca. 2,90m
- Brandschutz: keine Anforderungen
- Schallschutz: keine Anforderungen
- Oberfläche: Spachtelung Qualitätsstufe Q2
- Beschichtung bauseits geplant: Raufaser + 2xAnstrich weiß

- Plattentyp: Gipskarton
- Plattenanzahl, Dicke: 1 x 12,5cm
- Unterkonstruktion: verdeckt, verzinkte Stahlblechprofile
- Unterkonstrutkion - Profile: 4xCW 50
- Achsabstand Unterkonstruktion: ca. 30cm
- Dämmung Art / Dicke: keine
- inkl. Eckschutz 31/31/04, einspachteln
- Befestigungsuntergrund: Stahlbeton, Mauerwerk
- Anschlüsse umlaufend: tragend (in Pos. enthalten)
  inkl. Trennfix einspachteln
- Befestigungen: gem. AbP/Herstellerangaben
- Nutzung: Verkleidung Elektrokabel, Einbau Hohlraumdosen
Menge: 4,000 St

**03.01.19 Verkleidung ELT-Trasse-Stütze, D-15, 2-seitig, 35x70x300cm, CW/UW50, GK 1x12,5 mm, Q2**
Stützenverkelidung aus Trockenbau wie folgt komplett herstellen:

- gemäß Detail: D-15
- Lage: 1OG, Achse B/C
- rechteckig / 2 seitig
- Abwicklung b/h: 70x35cm = 105cm
  inkl. Trockenputz: 0,10x3,0m vor Stütze Bestand

- lichte Raumhöhe: ca. 3,0m
- Brandschutz: keine Anforderungen
- Schallschutz: keine Anforderungen
- Oberfläche: Spachtelung Qualitätsstufe Q2
- Beschichtung bauseits geplant: Raufaser + 2xAnstrich weiß

- Plattentyp: Gipskarton
- Plattenanzahl, Dicke: 1 x 12,5cm
- Unterkonstruktion: verdeckt, verzinkte Stahlblechprofile
- Unterkonstrutkion - Profile: 4xCW 50
- Achsabstand Unterkonstruktion: ca. 30cm
- Dämmung Art / Dicke: keine
- inkl. Eckschutz 31/31/04, einspachteln
- Befestigungsuntergrund: Stahlbeton, Mauerwerk
- Anschlüsse umlaufend: tragend (in Pos. enthalten)
  inkl. Trennfix einspachteln
- Befestigungen: gem. AbP/Herstellerangaben
- Nutzung: Verkleidung Elektrokabel, Einbau Hohlraumdosen
Menge: 2,000 St

**03.01.20 Verkleidung ELT-Trasse-Wand, D-16, 2-seitig, 65x25x2,80cm, CW/UW50, GK 1x12,5 mm, Q2**
Stützenverkelidung aus Trockenbau wie folgt komplett herstellen:

- gemäß Detail: D-16
- Lage: 1OG, Achse D/7
- rechteckig / 2 seitig
- Abwicklung b/h: 65x25cm = 90cm

- lichte Raumhöhe: ca. 3,0m
- Brandschutz: keine Anforderungen
- Schallschutz: keine Anforderungen
- Oberfläche: Spachtelung Qualitätsstufe Q2
- Beschichtung bauseits geplant: Raufaser + 2xAnstrich weiß

- Plattentyp: Gipskarton
- Plattenanzahl, Dicke: 1 x 12,5cm
- Unterkonstruktion: verdeckt, verzinkte Stahlblechprofile
- Unterkonstrutkion - Profile: 4xCW 50
- Achsabstand Unterkonstruktion: ca. 30cm
- Dämmung Art / Dicke: keine
- inkl. Eckschutz 31/31/04, einspachteln
- Befestigungsuntergrund: Stahlbeton, Mauerwerk
- Anschlüsse umlaufend: tragend (in Pos. enthalten)
  inkl. Trennfix einspachteln
- Befestigungen: gem. AbP/Herstellerangaben
- Nutzung: Verkleidung Elektro- u. Datenkabel
Menge: 1,000 St

**03.01.21 Verkleidung ELT-Trasse-Wand, D-17, 2-seitig, 88x25x2,80cm, CW/UW50, GK 1x12,5 mm, Q2**
Stützenverkelidung aus Trockenbau wie folgt komplett herstellen:

- gemäß Detail: D-17
- Lage: 1 u. 2 OG, Achse D/10
- rechteckig / 2 seitig
- Abwicklung b/h: 88x25cm = 113cm

- lichte Raumhöhe: ca. 3,0m
- Brandschutz: keine Anforderungen
- Schallschutz: keine Anforderungen
- Oberfläche: Spachtelung Qualitätsstufe Q2
- Beschichtung bauseits geplant: Raufaser + 2xAnstrich weiß

- Plattentyp: Gipskarton
- Plattenanzahl, Dicke: 1 x 12,5cm
- Unterkonstruktion: verdeckt, verzinkte Stahlblechprofile
- Unterkonstrutkion - Profile: 4xCW 50
- Achsabstand Unterkonstruktion: ca. 45cm
- Dämmung Art / Dicke: keine
- inkl. Eckschutz 31/31/04, einspachteln
- Befestigungsuntergrund: Stahlbeton, Mauerwerk
- Anschlüsse umlaufend: tragend (in Pos. enthalten)
  inkl. Trennfix einspachteln
- Befestigungen: gem. AbP/Herstellerangaben
- Nutzung: Verkleidung Elektro- u. Datenkabel
Menge: 2,000 St

**03.01.22 Verkleidung ELT-Trasse-Wand, D-18, 2-seitig, 66x65x2,50cm, CW/UW50, GK 1x12,5 mm, Q2**
Stützenverkelidung aus Trockenbau wie folgt komplett herstellen:

- gemäß Detail: D-18
- Lage: 2OG, Achse B/10
- rechteckig / 2 seitig
- Abwicklung b/h: 88x25cm = 113cm

- lichte Raumhöhe: ca. 3,0m
- Brandschutz: keine Anforderungen
- Schallschutz: keine Anforderungen
- Oberfläche: Spachtelung Qualitätsstufe Q2
- Beschichtung bauseits geplant: Raufaser + 2xAnstrich weiß

- Plattentyp: Gipskarton
- Plattenanzahl, Dicke: 1 x 12,5cm
- Unterkonstruktion: verdeckt, verzinkte Stahlblechprofile
- Unterkonstrutkion - Profile: 4xCW 50
- Achsabstand Unterkonstruktion: ca. 45cm
- Dämmung Art / Dicke: keine
- inkl. Eckschutz 31/31/04, einspachteln
- Befestigungsuntergrund: Stahlbeton, Mauerwerk
- Anschlüsse umlaufend: tragend (in Pos. enthalten)
  inkl. Trennfix einspachteln
- Befestigungen: gem. AbP/Herstellerangaben
- Nutzung: Verkleidung Elektro- u. Datenkabel
Menge: 1,000 St

**03.01.23 Verkleidung ELT-Trasse-Wand, D-19, 2-seitig, 77x22x2,80cm, CW/UW50, GK 1x12,5 mm, Q2**
Stützenverkelidung aus Trockenbau wie folgt komplett herstellen:

- gemäß Detail: D-19
- Lage: 3OG, Achse D/10
- rechteckig / 2 seitig
- Abwicklung b/h: 77x22cm = 99cm

- lichte Raumhöhe: ca. 3,0m
- Brandschutz: keine Anforderungen
- Schallschutz: keine Anforderungen
- Oberfläche: Spachtelung Qualitätsstufe Q2
- Beschichtung bauseits geplant: Raufaser + 2xAnstrich weiß

- Plattentyp: Gipskarton
- Plattenanzahl, Dicke: 1 x 12,5cm
- Unterkonstruktion: verdeckt, verzinkte Stahlblechprofile
- Unterkonstrutkion - Profile: 4xCW 50
- Achsabstand Unterkonstruktion: ca. 45cm
- Dämmung Art / Dicke: keine
- inkl. Eckschutz 31/31/04, einspachteln
- Befestigungsuntergrund: Stahlbeton, Mauerwerk
- Anschlüsse umlaufend: tragend (in Pos. enthalten)
  inkl. Trennfix einspachteln
- Befestigungen: gem. AbP/Herstellerangaben
- Nutzung: Verkleidung Elektro- u. Datenkabel
Menge: 1,000 St

**03.01.24 Verkleidung ELT-Trasse-Stütze, D-20, 2-seitig, 62x38x2,50cm, CW/UW50, GK 1x12,5 mm, Q2**
Stützenverkelidung aus Trockenbau wie folgt komplett herstellen:

- gemäß Detail: D-20
- Lage: 3OG, Achse B/10
- rechteckig / 2 seitig
- Abwicklung b/h: 62x38cm = 100cm

- lichte Raumhöhe: ca. 3,0m
- Brandschutz: keine Anforderungen
- Schallschutz: keine Anforderungen
- Oberfläche: Spachtelung Qualitätsstufe Q2
- Beschichtung bauseits geplant: Raufaser + 2xAnstrich weiß

- Plattentyp: Gipskarton
- Plattenanzahl, Dicke: 1 x 12,5cm
- Unterkonstruktion: verdeckt, verzinkte Stahlblechprofile
- Unterkonstrutkion - Profile: 4xCW 50
- Achsabstand Unterkonstruktion: ca. 45cm
- Dämmung Art / Dicke: keine
- inkl. Eckschutz 31/31/04, einspachteln
- Befestigungsuntergrund: Stahlbeton, Mauerwerk
- Anschlüsse umlaufend: tragend (in Pos. enthalten)
  inkl. Trennfix einspachteln
- Befestigungen: gem. AbP/Herstellerangaben
- Nutzung: Verkleidung Elektro- u. Datenkabel
Menge: 1,000 St

**03.01.25 Verkleidung ELT-UV, D-21, 2-seitig, 112,5x20,5x300cm, CW/UW/UA50, GK 1x12,5 mm, Q2**
Trockenbauverkleidung für ELT-Unterverteilung wie folgt komplett herstellen:

- gemäß Detail: D-21
- Lage: 1/2/3OG, Achse B/5
- rechteckig / 2 seitig
- Abwicklung b/h: 1,125mx20,5cm = 1,33cm

- lichte Raumhöhe: ca. 3,0m
- Brandschutz: keine Anforderungen
- Schallschutz: keine Anforderungen
- Oberfläche: Spachtelung Qualitätsstufe Q2
- Beschichtung bauseits geplant: Raufaser + 2xAnstrich weiß

- Plattentyp: Gipskarton
- Plattenanzahl, Dicke: 1 x 12,5cm
- Unterkonstruktion: verdeckt, verzinkte Stahlblechprofile
- Unterkonstrutkion - Profile: UW50, 5xCW 50
  (inkl. Auswechselung über und unter der Unterverteilung)
- Achsabstand Unterkonstruktion: ca. 30cm
- Dämmung Art / Dicke: keine
- inkl. Eckschutz 31/31/04, einspachteln
- Befestigungsuntergrund: Stahlbeton, Mauerwerk
- Anschlüsse umlaufend: tragend (in Pos. enthalten)
  inkl. Trennfix einspachteln
- Befestigungen: gem. AbP/Herstellerangaben
- Nutzung: Verkleidung ELT-Unterverteilung
Menge: 3,000 St

**03.01.26 Vorsatzschale Teeküchen - CW 100, GKB 2x12,5mm, d=15-20cm**
Freistehende Vorsatzschale nach DIN 4103-1, einschalig, als Montagevorwand wie folgt herstellen:

- Ausführung gemäß Grundriss 1OG
- Lage: Teeküche 1OG, Raum 2.24
- Abstand zu Wand massiv o., Trockenbau: 15-20cm
- Wandhöhe: 3,10cm
- Brandschutz: keine Anforderungen
- Schallschutz: keine Anforderungen
- Oberfläche: Spachtelung Qualitätsstufe Q3
- Beschichtung bauseits geplant:
  0,85 - 1,60m: Fliesenspiegel
  restliche Flächen: Glasfaservlies, 2xAnstrich weiß

- Plattentyp: Gipskartonbauplatte
- Plattenlagen Anzahl, Dicke: einseitg / 2 x 12,5cm
- Unterkonstruktion: verdeckt, verzinkte Stahlblechprofile
- Einfachständerwerk, verlascht
- Unterkonstrutkion: UW 100/40, CW 100
- Dämmung Art / Dicke: keine Dämmung

- Achsabstand Unterkonstruktion: max. 62,5cm
- Befestigungsuntergrund: Stahlbeton, Mauerwerk
- Anschlüsse umlaufend: starr (in Pos. enthalten)
- inkl. Trennfix einspachteln
- inkl. UW50/CW50 vor Stützen Achse A/12 u. B/12 (ca. 3,75m²)
- inkl. Trockenputz vor den MW-Pfeilern (ca. 4,0m²)
- Befestigungen: gem. AbP / Herstellerangaben
- Nutzung:
  01. Vorsatzschale für Küchenzeile
  02. Verkleidung MW-Peifer und Stützen
  03. Verkleidung HLS/ELT Installationen
Menge: 18,000 m²

**03.01.27 Schalterdosenausschnitte herstellen, rund, 67/74mm**
Schalterdosenausschnitte als Zulage, zu vorbeschriebener Montagewand/Vorsatzschale herstellen.
unter Beachtung:
- ELT Planung
- Abstimmung mit dem Gewerk Elektroarbeiten

Durchmesser: 67 / 74 mm
Menge: 800,000 Stk

**03.01.28 Freistehendes Wandende, Montagewand**
Freistehendes Wandende als Zulage für Montagewand,
Ausführung gemäß Zeichnung.
Menge: 10,000 m

**03.01.29 Gipsbauplatte verkelebt an Bestandswand (Trockenputz)**
Gipsbauplatte lotrecht an Bestandswand kleben, inklusive aller Vor- und Nacharbeiten, Grundierungen und Haftvermittler.

Gipsbauplatte: 12,5mm
Kleber: Ansetzbinder
Ausführung: lotrecht

Verspachtelung der Gipsplatten gemäß Merkblatt Nr. 2 des Bundesverbandes der Gipsindustrie e.V. Qualitätsstufe Q2 Standardverspachtelung, Verarbeitung gemäß DIN 18181.
Menge: 180,000 m²

**03.01.30 Außenecke m.Eckschutzschiene 31/31/0,4**
Eckschutzprofil aus Alumnium an Außenecken von Trockenbaukonstruktionen einspachteln, gültig für Positionen, in denen der Eckschutz nicht explizit erwähnt wird.

Oberflächenqualität: entsprechend Bauteil Q2 o. Q3

Eckschutz: 31x31x0,4mm

Hersteller: ....................................................
Menge: 500,000 m

**03.01.31 Abdicht.dauerelast.Trennw. Anschlüsse**
Dauerelastisches Abdichten der Trennwandanschlüsse
als Zulage zu vorbeschriebener Montagewände.
Menge: 1750,000 m

#### Bereich 03.02 EG bis 3OG Trockenbauarbeiten - Flure

**03.02.1 Selbständige-Brandschutzdecke, Metall-UK, 2xGKF, direkt befestigt, UK-Hutprofil 15mm**
Direkt befestigte Unterdecke nach DIN 18168-1, selbstständig nach DIN 4102, mit Metall-Unterkonstruktion aus verzinkten Stahlblechprofilen, DIN EN 14195 und DIN 18182-1 wie folgt einbauen:

- gemäß Detail: D-29, D30, D-31
- Lage / Büro: EG / 1OG / 2OG / 3OG

Die Einmessung der Befestigungspunkte erfolgt nach den Plänen:
- PL04.07 / PL04.08 / PL04.09 / PL04.010

Die Decke dient der Befestigung von Trockenbauwänden, da diese nur in bestimmten Bereichen der "Unterseite Hohlkammerdecken im Bestand" befetigt werden können.
(siehe Stellungnahme Statik vom 16.12.2025)

Die UK kann nur in folgenden Bereichen befetigt werden:

 - im Bereich der runden Hohlkammern
 - in den Ortbetonbereichen der TGA Deckenfelder

- Breite: ca. 25cm bis 50cm, je nach Lage der Hohlkammern
- Abrechnung erfolgt nach Quadratmetern / m2
- Ausführung in Teilfläche

- lichte Raumhöhe: ca. 3,0m bis 3,10m
- Abhänghöhe: 1,5cm (Hutprofil)
- Befestigungsuntergrund: Stahlbetonhohlkammerdecke
- Feuerwiederstand Bestandsdecke: 45min nach TGL
- Feuerwiderstandsklasse: F30-A von unten
- Standardverspachtelung Q2 gemäß IGG-Merkblatt 2
- Plattenmaterial: GKF
- Plattendicke: 20mm
- Plattenlagen: 2
- Oberfläche: Spachtelung Qualitätsstufe Q2
  Teilbereiche sichtbar / nicht sichtbar
- Unterkonstruktion: verdeckt, verzinkte Stahlblechprofile
- Unterkonstrutkion - Profile: Hutprofil
- Achsabstand Unterkonstruktion: max. 50cm
- Dämmung Art / Dicke: MiWo, ≥ 1000°C / 10-15mm
- inkl. Eckschutz 31/31/04, einspachteln
- inkl. seitlichem Abschlüssen mit gleichem Plattenmaterial
- Befestigungen: gem. abP / Herstellerangaben
- Nutzung: Anschluss Trockenbauwand, F30, F60, F90
Menge: 30,000 m2

**03.02.2 Flur_Freitragende Decke, UW/CW 50, GK 1x12,5 mm, Q3**
Freitragende Montagedecke gemäß DIN 16168-1 wie folgt komplett herstellen:

- gemäß: Deckenspiegel EG bis 3OG
- Lage: Flure - EG, 1OG, 2OG, 3OG
- freitragend
- Raumhöhe: 3,0cm
- Flurbreite: ca. 2,20m
- Abhanghöhe: UKRD zu UKGKD = 10cm
- Brandschutz: keine Anorderungen
- Schallschutz: keine Anorderungen
- Oberfläche: Spachtelung Qualitätsstufe Q3
- Beschichtung bauseits geplant:
  Glasfaservlies, 2xAnstrich weiß

- Plattentyp: Gipskartonbauplatte
- Plattenlagen Anzahl, Dicke: 1 x 12,5cm
- Unterkonstruktion: verdeckt, verzinkte Stahlblechprofile
- Unterkonstrutkion: UW/CW 100/40, CW 100
- Dämmung Art / Dicke: keine

- Achsabstand Unterkonstruktion: max. 50cm
- Befestigungsuntergrund: Stahlbetonunterzüge
- Anschlüsse umlaufend: in gesonderter Pos.
- Befestigungen: gem. AbP/Herstellerangaben
- Nutzung: Verkleidung Elektroinstallationen
Menge: 530,000 m²

**03.02.3 Flur_Zulage für Pos. zuvor - Wandanschluss tragend, UW50, inkl. Trennfix**
Wandanschluss als Zulage, für vorher beschriebene
Freitragende-Decke, gemäß Herstellervorschriften mit ÚW Profil herstellen.

Untergund Wandanschluss:
- Massive Wände u. Stb. Unterzüge

Ausführung wie folgt:
- UW 100, tragender Anschluss
- inkl. Trennfix, 65mm
- stumpf gestoßen
- Fuge ausspachteln
Menge: 515,000 m

**03.02.4 Flur_Öffnung herstellen, einschl. Unterkonstruktion verstärken für LED Einbauleuchte, D-08**
Öffnung herstellen, einschl. Unterkonstruktion verstärken,

- Ausführung gemäß Detail: D-08
- Deckensystem: freitragende Decke in den Fluren, Q3
- Geschosse: EG, 1OG, 2OG, 3OG
- Ausschnittgröße: 64x64cm
- Auswechselung:
  - 2xUA 2,10m + 2xUA Verbindungswinkel
  - 2xUA 70cm + 2xUA Verbindungswinkel
  - 2xUA 75cm + 2xUA Verbindungswinkel
- Befestigungsmittel gemäß: Herstellervorschriften, AbP
- Nutzung: Ausschnitt für LED Einbauleuchte 61x61cm
Menge: 50,000 St
Produkt:
  Artikel:
    Artikelnummer: IK10-D-QS30-6
    Artikelkurztext: Flur_Öffnung herstellen, einschl. Unterkonstruktion verstärken für LED Einbauleuchte, D-08

**03.02.5 Flur_Deckenausschnitt herstellen für Sicherheitsleuchte 10x10cm**
Öffnung in Trockenbaudecke herstellen, einschließlich Verstärkung der Unterkonstruktion:

- Deckensystem: freitragende Decke in den Fluren, Q3
- Geschosse: EG, 1OG, 2OG, 3OG
- Ausschnittgröße: 10x10cm
- Nutzung: Ausschnitt für Sicherheitsleuchte
Menge: 1,000 St
Produkt:
  Artikel:
    Artikelnummer: IK10-D-QS30-6
    Artikelkurztext: Flur_Deckenausschnitt herstellen für Sicherheitsleuchte 10x10cm

**03.02.6 Flur_Deckenausschnitt herstellen für Rettungswegleuchte 300x180mm**
Öffnung in Trockenbaudecke herstellen, einschließlich Verstärkung der Unterkonstruktion:

- Deckensystem: freitragende Decke in den Fluren, Q3
- Geschosse: EG, 1OG, 2OG, 3OG
- Ausschnittgröße: 300x180mm
- Nutzung: Ausschnitt für Rettungswegleuchte
Menge: 1,000 St
Produkt:
  Artikel:
    Artikelnummer: IK10-D-QS30-6
    Artikelkurztext: Flur_Deckenausschnitt herstellen für Rettungswegleuchte 300x180mm

**03.02.7 Flur_Bewegungsfuge, freitragende Decke zu I30 Kanal**
Bewegunsgfuge in frietragender Decke zu Gipsriegelkanal herstellen.

gemäß Detail: D-02 / D-03
Fugenbreite: 3mm
ohne Brandschutzanforderungen
1 x deckenseitig Eckschutzwinkel 31x31x0,4 einspachteln
1 x Plattenstreifen im Rückversatz an CW50 der Decke
Keine Verbindung zw. Decke un I30 Kanal!
Menge: 125,000 m
Produkt:
  Artikel:
    Artikelnummer: IK10-D-QS30-6
    Artikelkurztext: Flur_Bewegungsfuge, freitragende Decke zu I30 Kanal

**03.02.8 Flur_Revisionsklappe für GK-Decke, Einlage Hartgipsplatte, 1x12,5, 200x200**
Revisionsklappe für Gipskartonabhangdecke inkl. Auswechslung, vorgerichtet für den Einbau in 1x12,5 mm dick beplankte Konstruktionen, liefern und einbauen.

- als Standardausführung
- mit flächenbündig eingeklebter Diamant Hartgipsplatte,
  12,5mm
- Abmessung (lichter Durchgang): 200 x 200 mm
- Sicherung des Innendeckels durch selbst justierende Fangarme, mit in die Rahmenecken integrierten
- nicht sichtbarem Verschluss- und Scharniersystem
- kein Verschluss notwendig
- inkl. Einspachteln, in Oberfläche Q3
Menge: 8,000 Stk

**03.02.9 Flur_Revisionsklappe für GK-Decke, Einlage Hartgipsplatte, 1x12,5, 300x300**
Revisionsklappe für Gipskartonabhangdecke inkl. Auswechslung, vorgerichtet für den Einbau in 1x12,5 mm dick beplankte Konstruktionen, liefern und einbauen.

- als Standardausführung
- mit flächenbündig eingeklebter Diamant Hartgipsplatte, 12,5mm
- Abmessung (lichter Durchgang): 300 x 300 mm
- Sicherung des Innendeckels durch selbst justierende Fangarme, mit in die Rahmenecken integrierten
- nicht sichtbarem Verschluss- und Scharniersystem
- kein Verschluss notwendig
- inkl. Einspachteln, in Oberfläche Q3
Menge: 8,000 Stk

**03.02.10 Flur_Gipsriegelkanal, EI-30, an Decke u. Wand / Massivbau, gemäß Detail D-02**
Installationskanal als Gipsriegelkanal vertikal an Massivwand und horizontal an Massivdecke, komplett, mit einseitiger Brandbeanspruchung nach DIN 4102-12, Kabel separat befestigt, vliesarmierten Gipsplatten Typ GM-FH2 nach DIN EN 15283-1, A1 nichtbrennbar, nach DIN EN 13501-1,
Ausführung gemäß Detail: D-02

- Kanallänge: 4,5m
- Kanalbreite (lichtes Innenmaß) b=400mm
- Kanalhöhe (lichtes Innenmaß): h=100mm
- Kanalbreite außen: 800mm
- Kanalhöhe außen: 210-100mm (siehe Detail D-02)
- Kabelbelegung: ca. 15 kg/m
- Befestigungsuntergrund:
  Stahlbetonhohlkammerdecke, Stahlbeton, Mauerwerk
- Feuerwiderstandsklasse: I30
- Kennzeichnungsschild dauerhaft befestigen

System: Rigips IK10-D-QS30-6 o. gleichwertig
Ausführung gemäß Verwendbarkeitsnachweis / Herstellervorschrift / AbP

Befestigung:
- Kabel separat befestigen
- 100mm breite, 20-25 mm Rigips Glasroc F (Ridurit) Streifen, mit geeignetem Befestigungsmittel an der Massivdecke befestigen, 6-7 weitere, 100 mm breite, 20-25 mm Rigips Glasroc F (Ridurit) Plattenstreifen, bis zur Kanalhöhe (Innenmaß) mit Stahldrahtklammern auf den befestigten Plattenstreifen montieren,
- Anzahl, Breite und Lagenanordnung gemäß Detail D-02

Bekleidung:
- 2 x 15,0 mm Rigips Glasroc F (Ridurit), DIN EN 15283-1, Platten stumpf stoßen, und auf den montierten Plattenstreifen mit Stahldrahtklammern befestigen, 2te Lage im Versatz ausführen, so dass Eckstoß gemäß AbP überdeckt wird.

Verspachtelung:
- umlaufend Eckschutzwinkel 31x31x0,4 einspachteln
- Oberflächenqualität Q3
- gemäß Herstellervorschriften
- Gipsriegel liegt im sichtbaren Bereich
- bauseits erfolgt: Glasfaservlies + 2xAnstrich weiß

Kanalnutzung: Flurquerung Elektro u. Datenkabel

Die Durchbrüche für die Zuführung der Elektro- und Datenkabel werden vom Gewerk Elektroarbeiten hergestellt.

Hersteller / Produkt: ............................................
Menge: 16,000 St
Produkt:
  Artikel:
    Artikelnummer: IK10-D-QS30-6
    Artikelkurztext: Flur_Gipsriegelkanal, EI-30, an Decke u. Wand / Massivbau, gemäß Detail D-02

**03.02.11 Flur_Gipsriegelkanal, EI-30, an Decke u. Wand / Massiv- u. Trockenbau, gemäß Detail D-03**
Installationskanal als Gipsriegelkanal vertikal an Massivwand, Trockenbauwand und horizontal an Massivdecke, komplett, mit einseitiger Brandbeanspruchung nach DIN 4102-12, Kabel separat befestigt, vliesarmierten Gipsplatten Typ GM-FH2 nach DIN EN 15283-1, A1 nichtbrennbar, nach DIN EN 13501-1,
Ausführung gemäß Detail: D-03

- Kanallänge: 4,5m
- Kanalbreite (lichtes Innenmaß) b=400mm
- Kanalhöhe (lichtes Innenmaß): h=100mm
- Kanalbreite außen: 800mm
- Kanalhöhe außen: 210-100mm (siehe Detail D-02)
- Kabelbelegung: ca. 15 kg/m
- Befestigungsuntergrund:
  Stahlbetonhohlkammerdecke, Stahlbeton, Trockenbau
- Feuerwiderstandsklasse: I30
- Kennzeichnungsschild dauerhaft befestigen

System: Rigips IK10-D-QS30-6 o. gleichwertig
Ausführung gemäß Verwendbarkeitsnachweis / Herstellervorschrift / AbP

Befestigung:
- Kabel separat befestigen
- 100mm breite, 20-25 mm Rigips Glasroc F (Ridurit) Streifen, mit geeignetem Befestigungsmittel an der Massivdecke befestigen, 6-7 weitere, 100 mm breite, 20-25 mm Rigips Glasroc F (Ridurit) Plattenstreifen, bis zur Kanalhöhe (Innenmaß) mit Stahldrahtklammern auf den befestigten Plattenstreifen montieren,
- Anzahl, Breite und Lagenanordnung gemäß Detail D-03

Bekleidung:
- 2 x 15,0 mm Rigips Glasroc F (Ridurit), DIN EN 15283-1, Platten stumpf stoßen, und auf den montierten Plattenstreifen mit Stahldrahtklammern befestigen, 2te Lage im Versatz ausführen, so dass Eckstoß gemäß AbP überdeckt wird.

Verspachtelung:
- umlaufend Eckschutzwinkel 31x31x0,4 einspachteln
- Oberflächenqualität Q3
- gemäß Herstellervorschriften
- Gipsriegel liegt im sichtbaren Bereich
- bauseits erfolgt: Glasfaservlies + 2xAnstrich weiß

Kanalnutzung: Flurquerung Elektro u. Datenkabel

Die Durchbrüche für die Zuführung der Elektro- und Datenkabel werden vom Gewerk Trockenbauarbeiten hergestellt.
Öffnungen in gesonderter Position beschrieben.

Hersteller / Produkt: ............................................
Menge: 1,000 St
Produkt:
  Artikel:
    Artikelnummer: IK10-D-QS30-6
    Artikelkurztext: Flur_Gipsriegelkanal, EI-30, an Decke u. Wand / Massiv- u. Trockenbau, gemäß Detail D-03

**03.02.12 Flur_Zulage für Pos. zuvor - Auschnitt in Wand, zusätz. CW100 vertikal u. Traversen**
Ausschnitt in Montagewand erstellen, Kanten umlaufend einspachteln und verschließen, Leibungsplatten mit Auswechselung verschrauben.
Diese Position bezieht sich auf die beiden Anschlusspunkte des zuvor beschriebenen Gipsriegelkanals. Die hier beschriebenen Maßnahmen dienen dem tragenden Anschluss des Kanals und der Aussteifung der Wand.

Ausschnitt lichtes Maß: b/h=40x8cm
gemäß Schnitt: SA-2.04
gemäß Detail: D-03
Wanddicke: 15cm (CW100, 2x1,25cm GK, 80mm MiWo, F30)

- Leibungen: 3seitg, Plattenart u. Dicke wie Wand
- Auswechselung: 1 x CW 100, 60cm, horizontal
- CW 100: 3x2,40m, vertikal
- Mediendruchführung: Elektro- u. Datenkabel
- Traversen aus CW100: 4 x Gipsfaserplatte, 18mm, 15x20cm
  zwischen senkrechten CW, mecha. befestigt
Die Traversen zwischen den CW100 Profilen dienen dem
tragenden Anschluss von Gipsriegelkanal und Trockenbauverkleidung raumseitig.
- Brandschutzschottung: F30, Gewerke Elektroarbeiten
Menge: 2,000 St
Produkt:
  Artikel:
    Artikelnummer: IK10-D-QS30-6
    Artikelkurztext: Flur_Zulage für Pos. zuvor - Auschnitt in Wand, zusätz. CW100 vertikal u. Traversen

**03.02.13 Flur_Nachträgliches Anspachteln an Deckeneinbauteile**
Nachträgliches Anspachteln an Deckeneinbauteile
Menge: 5,000 St
Produkt:
  Artikel:
    Artikelnummer: IK10-D-QS30-6
    Artikelkurztext: Flur_Nachträgliches Anspachteln an Deckeneinbauteile

**03.02.14 Flur_Eckschutz 31x31x0,4 einspachteln**
Eckschutzprofil aus Alumnium an Außenecken von Trockenbaukonstruktionen einspachteln.

Eckschutz: 31x31x0,4mm
Menge: 5,000 St
Produkt:
  Artikel:
    Artikelnummer: IK10-D-QS30-6
    Artikelkurztext: Flur_Eckschutz 31x31x0,4 einspachteln

#### Bereich 03.03 EG bis 3OG Trockenbauarbeiten - Sanitärräume

**03.03.1 Selbständige-Brandschutzdecke, Metall-UK, 2xGKFI, direkt befestigt, UK-Hutprofil 15mm**
Direkt befestigte Unterdecke nach DIN 18168-1, selbstständig nach DIN 4102, mit Metall-Unterkonstruktion aus verzinkten Stahlblechprofilen, DIN EN 14195 und DIN 18182-1 wie folgt einbauen:

- gemäß Detail: D-29, D30, D-31
- Lage / Büro: EG / 1OG / 2OG / 3OG

Die Einmessung der Befestigungspunkte erfolgt nach den Plänen:
- PL04.07 / PL04.08 / PL04.09 / PL04.010

Die Decke dient der Befestigung von Trockenbauwänden, da diese nur in bestimmten Bereichen der "Unterseite Hohlkammerdecken im Bestand" befetigt werden können.
(siehe Stellungnahme Statik vom 16.12.2025)

Die UK kann nur in folgenden Bereichen befetigt werden:

 - im Bereich der runden Hohlkammern
 - in den Ortbetonbereichen der TGA Deckenfelder

- Breite: ca. 25cm bis 50cm, je nach Lage der Hohlkammern
- Abrechnung erfolgt nach Quadratmetern / m2
- Ausführung in Teilfläche

- lichte Raumhöhe: ca. 3,0m bis 3,10m
- Abhänghöhe: 1,5cm (Hutprofil)
- Befestigungsuntergrund: Stahlbetonhohlkammerdecke
- Feuerwiederstand Bestandsdecke: 45min nach TGL
- Feuerwiderstandsklasse: F30-A von unten
- Standardverspachtelung Q2 gemäß IGG-Merkblatt 2
- Plattenmaterial: GKFI (impräniert)
- Plattendicke: 20mm
- Plattenlagen: 2
- Oberfläche: Spachtelung Qualitätsstufe Q2
  Teilbereiche sichtbar / nicht sichtbar
- Unterkonstruktion: verdeckt, verzinkte Stahlblechprofile
- Unterkonstrutkion - Profile: Hutprofil
- Achsabstand Unterkonstruktion: max. 50cm
- Dämmung Art / Dicke: MiWo, ≥ 1000°C / 10-15mm
- inkl. Eckschutz 31/31/04, einspachteln
- inkl. seitlichem Abschlüssen mit gleichem Plattenmaterial
- Befestigungen: gem. abP / Herstellerangaben
- Nutzung: Anschluss Trockenbauwand, F30, F60, F90
Menge: 65,000 m2

**03.03.2 Sanitärr._Unterzugbekl. Achse A, rechteckig, 2-seitig, Abwickl. 85cm, Metall UK, GKI 1x12,5mm Q3**
Unterzugbekleidung aus Trockenbau wie folgt komplett herstellen:

- gemäß Detail: SA-07
- Lage: Sanitärbereich - Unterzug Achse A, in allen Geschossen
- rechteckig / 2 seitig
- Abwicklung b/h: 30x55cm = 85cm

- lichte Raumhöhe: ca. 2,90m
- Brandschutz: keine Anforderungen
- Schallschutz: keine Anforderungen
- Oberfläche: Spachtelung Qualitätsstufe Q3
- Beschichtung bauseits geplant:
  Glasfaservlies + 2xAnstrich weiß

- Plattentyp: Gipskartonbauplatte imprägniert
- Plattenanzahl, Dicke: 1 x 12,5cm
- Unterkonstruktion: verdeckt, verzinkte Stahlblechprofile
- Unterkonstrutkion - Profile: CD 60x27 / UD / Winkelverbinder
- Achsabstand Unterkonstruktion - CD 60/27: 50cm
- Dämmung Art / Dicke: keine
- inkl. Eckschutz 31/31/04, einspachteln, Q3
- Befestigungsuntergrund: Stahlbeton, Mauerwerk
- Anschlüsse umlaufend: tragend (in Pos. enthalten)
  inkl. Trennfix einspachteln
- Befestigungen: gem. AbP/Herstellerangaben
- Nutzung: Verkleidung Elektrokabel
Menge: 23,000 m

**03.03.3 Sanitärr._Unterzugbekl. Achse B/C, rechteckig, 2-seitig, Abwickl. 150cm, Metall UK, GKI 1x12,5mm Q3**
Unterzugbekleidung aus Trockenbau wie folgt komplett herstellen:

- gemäß Detail: SA-09
- Lage: Sanitärbereich Unterzug Achse A/B, in allen
  Geschossen
- rechteckig / 2 seitig
- Abwicklung b/h: 79x71cm = 150cm

- lichte Raumhöhe: ca. 2,90m
- Brandschutz: keine Anforderungen
- Schallschutz: keine Anforderungen
- Oberfläche: Spachtelung Qualitätsstufe Q3
- Beschichtung bauseits geplant:
  Glasfaservlies + 2xAnstrich weiß

- Plattentyp: Gipskartonbauplatte imprägniert
- Plattenanzahl, Dicke: 1 x 12,5cm
- Unterkonstruktion: verdeckt, verzinkte Stahlblechprofile
- Unterkonstrutkion - waagerecht:
  UD/CD 60x27, a=50cm, Direktabhänger
- Unterkonstrutkion - senkrecht: CW/UW 50, a=50cm
- Achsabstand Unterkonstruktion: 50cm
- Dämmung Art / Dicke: keine
- inkl. Eckschutz 31/31/04, einspachteln, Q3
- Befestigungsuntergrund: Stahlbeton, Mauerwerk
- Anschlüsse umlaufend: tragend (in Pos. enthalten)
  inkl. Trennfix einspachteln
- Befestigungen: gem. AbP/Herstellerangaben
- Nutzung: Verkleidung Elektrokabelmm
Menge: 38,000 m²

**03.03.4 Saniträrr._Metallständerwand, CW50, GKI, Q3, 2x12,5cm,h=3,10m, d=10cm, Rw=54,1dB, MW 40mm**
Nichtragende innere Trennwand DIN 4103-1, einschalig, als Montagetrennwand wie folgt herstellen:

- Ausführung gemäß Grundriss EG
- Lage: EG, innen
- Wandicke: 10cm
- Wandhöhe: 3,10cm
- Brandschutz: F30
- Schallschutz: Rw=54,1dB
- Oberfläche: Spachtelung Qualitätsstufe Q3
  nur oberhalb der Fliesenhöhe 2,10m
  bis UK Abhangdecke 2,70m
  Abhanghöhe: ca. 30cm
- Beschichtung bauseits geplant:
  Fliesen, Glasfaservlies, 2xAnstrich weiß

- Plattentyp: Gipskartonbauplatte imprägniert
- Plattenlagen Anzahl, Dicke: beidseitg / 2 x 12,5cm
- Unterkonstruktion: verdeckt, verzinkte Stahlblechprofile
- Unterkonstrutkion: UW 50/40, CW 50
- Dämmung Art / Dicke: Mineralwolle / 40mm, DIN EN 13162

- Achsabstand Unterkonstruktion: max. 62,5cm
- Befestigungsuntergrund: Stahlbeton, Mauerwerk
- Anschlüsse umlaufend: starr (in Pos. enthalten)
  inkl. Trennfix einspachteln
- Befestigungen: gem. AbP/Herstellerangaben
- Nutzung:
  01. Trennwand zw. Vorraum u. WC-Raum
Menge: 19,000 m²

**03.03.5 Saniträrr._Metallständerwand, CW75, GKI, Q3, 2x12,5cm,h=3,10m, d=12,5cm, Rw=55,9dB, MW 40mm**
Nichtragende innere Trennwand DIN 4103-1, einschalig, als Montagetrennwand wie folgt herstellen:

- Ausführung gemäß Grundriss 1OG,2OG,3OG
- Lage: 1OG,2OG,3OG, innen
- Wandicke: 12,5cm
- Wandhöhe: 3,10cm
- Brandschutz: keine Anorderungen
- Schallschutz: Rw=55,9dB
- Oberfläche: Spachtelung Qualitätsstufe Q3
  nur oberhalb der Fliesenhöhe 2,10m
  bis UK Abhangdecke 2,70m
  Abhanghöhe: ca. 30cm
- Beschichtung bauseits geplant:
  Fliesen, Glasfaservlies, 2xAnstrich weiß

- Plattentyp: Gipskartonbauplatte imprägniert
- Plattenlagen Anzahl, Dicke: beidseitg / 2 x 12,5cm
- Unterkonstruktion: verdeckt, verzinkte Stahlblechprofile
- Unterkonstruktion: UW 75/40, CW 75
- Dämmung Art / Dicke: Mineralwolle / 60mm, DIN EN 13162

- Achsabstand Unterkonstruktion: max. 62,5cm
- Befestigungsuntergrund: Stahlbeton, Mauerwerk
- Anschlüsse umlaufend: starr (in Pos. enthalten)
  inkl. Trennfix einspachteln
- Befestigungen: gem. AbP/Herstellerangaben
- Nutzung:
  01. Trennwand zw. Vorraum u. WC-Raum
Menge: 75,000 m²

**03.03.6 Saniträrr._gleitender Deckenanschluss**
Anschluss gleitend bis 20mm, als Zulage zu vorbeschriebener Montagewand, oben.
Menge: 5,000 m

**03.03.7 Saniträrr._Türöffnung, Montagewand UA/UW 50 verstärken**
Türöffnung,mit Sturzprofil, seitlich raumhoch verstärken, mit Metallständerprofilen UA/UW 50, einschl. Boden- und Deckenanschluss mit Türpfostensteckwinkel, befestigen mit Winkeln, Dübeln und Schrauben.

Baurichtmaße B/H=1,13,5 / 2,135m
Wanddicke: 15cm
Türen bauseits: Stahlumfassungszarge, Holzwerstoff Türblatt
Menge: 8,000 Stk

**03.03.8 Saniträrr._Verstärkung, UA50 für Vorwandmodule, z.B. WC, ELT-UV**
Zusätzliche verzinkte UA 50 Metallprofile neben dem bauseits gelieferten Vorwandmodulen (WC, Urinal, Waschtisch) kraftschlüssig in Abstimmung mit der HLS Firma als Tragständer zur Aussteifung montieren.
Tragständer mit Türpfostensteckwinkeln oben und unten am Rohbau mit Dübeln befestigen gemäß Herstellervorgaben befestigen. Anschlusswinkel mit Schlossschrauben M8 gemäß Herstellervorgaben am UA Profil befestigen.
Der Einheitspreis dieser Pos. bezieht sich auf die zur Anwendung kommenden Längen der UA Profile bei einer Rohbauhöhe von 3,10m.

verzinktes Metallprofil: UA 50, inkl. Anschlusswinkel unten und oben
Menge: 161,000 m

**03.03.9 Saniträrr._Verstärkung, UA75 für Vorwandmodule, z.B. WC**
Zusätzliche verzinkte UA 75 Metallprofile neben dem bauseits gelieferten Vorwandmodulen (WC, Urinal, Waschtisch) kraftschlüssig in Abstimmung mit der HLS Firma als Tragständer zur Aussteifung montieren.
Tragständer mit Türpfostensteckwinkeln oben und unten am Rohbau mit Dübeln befestigen gemäß Herstellervorgaben befestigen. Anschlusswinkel mit Schlossschrauben M8 gemäß Herstellervorgaben am UA Profil befestigen.
Der Einheitspreis dieser Pos. bezieht sich auf die zur Anwendung kommenden Längen der UA Profile bei einer Rohbauhöhe von 3,10m.

verzinktes Metallprofil: UA 75, inkl. Anschlusswinkel unten und oben
Menge: 85,000 m

**03.03.10 Saniträrr._Trockenputz 1xGKBI 12,5 mm, Teilflächen, Dünnbett, Q2**
Trockenputz als Wandbekleidung an Wänden und Stützen gemäß Planung als Teilflächen einbauen.

Bauteil: z.B. Stahlbetonstützen
Lagen: 1 x 12,5cm
Einbauhöhe von OKFF 0,00 bis 3,0m
größe Teilflächen: ca. 1-2,5m²

Trockenputz aus imprägnierten Gipsplatten DIN 18180 bzw. Typ A EN 520: Ausbauplatte GKB, Plattendicke 12,5 mm,
Verarbeitung gemäß DIN 18181.

Ansetzen im Dünnbettverfahren auf ebenem Untergrund,
Fugenfüller Leicht / Flexkleber ohne mittlere Längsbahn.

Verspachtelung der Gipsplatten gemäß Merkblatt Nr. 2 des Bundesverbandes der Gipsindustrie e.V. Qualitätsstufe Q2,
Verarbeitung gemäß DIN 18181.

Ausführung gemäß: Herstellervorgaben
Menge: 20,000 m²

**03.03.11 Saniträrr._Mehrkosten für Ausführung in GKBI**
Mehrkosten für Ausführung mit imprägnierter Bauplatte (GKBI), für alle Bauteile. Die Fläche bezieht sich auf die zur Ausführung kommenden Fläche (einlagig).
Menge: 50,000 m²

**03.03.12 Saniträrr._Minderkosten für Oberflächenqualität in Q2**
Minderkosten für Oberflächenqualität in Q2 statt Q3, für alle Bauteile die in der Oberflächenqualität Q3 ausgeschrieben sind.
Die Fläche bezieht sich auf die zu bearbeitende Fläche.
Menge: 5,000 m²

**03.03.13 Saniträrr._Mehrkosten für Oberflächenqualität in Q3**
Mehrkosten für Oberflächenqualität in Q3 statt Q2, für alle Bauteile die in der Oberflächenqualität Q2 ausgeschrieben sind.
Die Fläche bezieht sich auf die zu bearbeitende Fläche.
Menge: 5,000 m²

**03.03.14 Saniträrr._Reviklappen, 30x30cm**
Revisionsklappe für Vorsatzschale/ Montagewand
inkl. Auswechslung, vorgerichtet für den Einbau in 2x12,5 mm dick beplankte Konstruktionen, liefern und einbauen, als Standardausführung, mit flächenbündig eingeklebter Hartgipsplatte (GKBI) 12,5 mm, Abmessung (lichter Durchgang): 300 x 300 mm, Sicherung des Innendeckels durch selbst justierende Fangarme, mit in die Rahmenecken integrierten, nicht sichtbarem Verschluss- und Scharniersystem.
Ausgestattet mit Rundzylinderschloss / Vierkant-Verriegelung/ Schloss, vorgerichtet für Profilzylinder.

Angebotenes Erzeugnis: ................................
Menge: 16,000 Stk

**03.03.15 Saniträrr._Doppelständerwand - 2xUW/CW 50, GKBI 2x12,5mm, d=400mm, Rw=55,5dB, 2xMW 40mm**
Nichtragende innere Trennwand DIN 4103-1, zweischalig, als Montagetrennwand wie folgt herstellen:

- Ausführung gemäß Grundriss EG
- Lage: EG, innen
- Wandicke: 40cm
- Wandhöhe: 3,10cm
- Brandschutz: keine
- Schallschutz: Rw=54,1dB
- Oberfläche: Spachtelung Qualitätsstufe Q3
  nur oberhalb der Fliesenhöhe 2,10m
  bis UK Abhangdecke 2,70m
  Abhanghöhe: ca. 30cm
- Beschichtung bauseits geplant:
  0-2,10m: Fliesen
  2,10-2,70m: Glasfaservlies, 2xAnstrich weiß

- Plattentyp: Gipskartonbauplatte imprägniert
- Plattenlagen Anzahl, Dicke: beidseitg / 2 x 12,5cm
- Unterkonstruktion: verdeckt, verzinkte Stahlblechprofile
- Doppelständerwerk, verlascht
- Unterkonstrutkion: 2xUW 50/40, 2xCW 50
- Dämmung Art / Dicke: Mineralwolle / 2x40mm, DIN EN 13162

- Achsabstand Unterkonstruktion: max. 62,5cm
- Befestigungsuntergrund: Stahlbeton, Mauerwerk
- Anschlüsse umlaufend: starr (in Pos. enthalten)
  inkl. Trennfix einspachteln
- inkl. Eckausbildung, siehe Grundirssdetail M1:25
- inkl. Eckschutz 31/31/04, einspachteln
- Befestigungen: gem. AbP/Herstellerangaben
- Nutzung:
  01. Trenn- u. Installationswand zw. Vorraum u. WC-Raum
Menge: 10,000 m²

**03.03.16 Saniträrr._Doppelständerwand - 2xUW/CW 50, GKBI 2x12,5mm, d=25cm, Rw=55,5dB, 2xMW 40mm**
Nichtragende innere Trennwand DIN 4103-1, zweischalig, als Montagetrennwand wie folgt herstellen:

- Ausführung gemäß Grundriss M1:25
- Lage: 1OG,2OG,3OG, innen
- Wandicke: 25cm
- Wandhöhe: 3,10cm
- Brandschutz: keine
- Schallschutz: Rw=54,1dB
- Oberfläche: Spachtelung Qualitätsstufe Q3
  nur oberhalb der Fliesenhöhe 2,10m
  bis UK Abhangdecke 2,70m
  Abhanghöhe: ca. 30cm
- Beschichtung bauseits geplant:
  0-2,10m: Fliesen
  2,10-2,70m: Glasfaservlies, 2xAnstrich weiß

- Plattentyp: Gipskartonbauplatte imprägniert
- Plattenlagen Anzahl, Dicke: beidseitg / 2 x 12,5cm
- Unterkonstruktion: verdeckt, verzinkte Stahlblechprofile
- Doppelständerwerk, verlascht
- Unterkonstrutkion: 2xUW 50/40, 2xCW 50
- Dämmung Art / Dicke: Mineralwolle / 2x40mm, DIN EN 13162

- Achsabstand Unterkonstruktion: max. 62,5cm
- Befestigungsuntergrund: Stahlbeton, Mauerwerk
- Anschlüsse umlaufend: starr (in Pos. enthalten)
  inkl. Trennfix einspachteln
- inkl. Eckausbildung, siehe Grundirssdetail M1:25
- Befestigungen: gem. AbP/Herstellerangaben
- Nutzung:
  01. Trenn- u. Installationswand zw. Vorraum u. WC-Raum
Menge: 12,500 m²

**03.03.17 Saniträrr._Doppelständerwand - 2xUW/CW 50, GKBI 2x12,5mm, d=34cm, Rw=55,5dB, 2xMW 40mm**
Nichtragende innere Trennwand DIN 4103-1, zweischalig, als Montagetrennwand wie folgt herstellen:

- Ausführung gemäß Grundriss M1:25
- Lage: 1OG,2OG,3OG, innen
- Wandicke: 34cm
- Wandhöhe: 3,10cm
- Brandschutz: keine
- Schallschutz: Rw=55,5dB
- Oberfläche: Spachtelung Qualitätsstufe Q3
  nur oberhalb der Fliesenhöhe 2,10m
  bis UK Abhangdecke 2,70m
  Abhanghöhe: ca. 30cm
- Beschichtung bauseits geplant:
  0-2,10m: Fliesen
  2,10-2,70m: Glasfaservlies, 2xAnstrich weiß

- Plattentyp: Gipskartonbauplatte imprägniert
- Plattenlagen Anzahl, Dicke: beidseitg / 2 x 12,5cm
- Unterkonstruktion: verdeckt, verzinkte Stahlblechprofile
- Doppelständerwerk, verlascht
- Unterkonstrutkion: 2xUW 50/40, 2xCW 50
- Dämmung Art / Dicke: Mineralwolle / 2x40mm, DIN EN 13162

- Achsabstand Unterkonstruktion: max. 62,5cm
- Befestigungsuntergrund: Stahlbeton, Mauerwerk
- Anschlüsse umlaufend: starr (in Pos. enthalten)
  inkl. Trennfix einspachteln
- inkl. Eckausbildung, siehe Grundirssdetail M1:25
- Befestigungen: gem. AbP/Herstellerangaben
- Nutzung:
  01. Trenn- u. Installationswand zw. Vorräumen WC´s
Menge: 18,500 m²

**03.03.18 Saniträrr._Doppelständerwand - 1xUW/CW 50, 1xUW/CW 75, GKBI 2x12,5mm, d=420mm, Rw=55,5dB, 2xMW 40mm**
Nichtragende innere Trennwand DIN 4103-1, zweischalig, als Montagetrennwand wie folgt herstellen:

- Ausführung gemäß Grundriss EG
- Lage: 1OG,2OG,3OG, innen
- Wandicke: 42cm
- Wandhöhe: 3,10cm
- Brandschutz: keine
- Schallschutz: Rw=55,5dB
- Oberfläche: Spachtelung Qualitätsstufe Q3
  nur oberhalb der Fliesenhöhe 2,10m
  bis UK Abhangdecke 2,70m
  Abhanghöhe: ca. 30cm
- Beschichtung bauseits geplant:
  0-2,10m: Fliesen
  2,10-2,70m: Glasfaservlies, 2xAnstrich weiß

- Plattentyp: Gipskartonbauplatte imprägniert
- Plattenlagen Anzahl, Dicke: beidseitg / 2 x 12,5cm
- Unterkonstruktion: verdeckt, verzinkte Stahlblechprofile
- Doppelständerwerk, verlascht
- Unterkonstrutkion:
  1xUW 50/40, 1xCW 50 - Wandbereich Urinal
  1xUW 75/40, 1xCW 75 - Wandbereich WC
- Dämmung Art / Dicke: Mineralwolle / 2x40mm, DIN EN 13162

- Achsabstand Unterkonstruktion: max. 62,5cm
- Befestigungsuntergrund: Stahlbeton, Mauerwerk
- Anschlüsse umlaufend: starr (in Pos. enthalten)
  inkl. Trennfix einspachteln
- inkl. Eckausbildung, siehe Grundirssdetail M1:25
- Befestigungen: gem. AbP/Herstellerangaben
- Nutzung:
  01. Trenn- u. Installationswand zw. WC-Herren/Damen
Menge: 35,500 m²

**03.03.19 Saniträrr. EG_Unterkonstruktion aus UW/CW 75, a=50cm, h=3,10m**
Unterkonstruktion aus verzinkten Stahlblechprofilen wie folgt herstellen:

- ohne Beplankung
- UW: 2x3m
- UA 75: 7x
- Höhe: 3,10m
- Länge: 2,95m
- Achsabstand: max. 50cm
- Befestigung UA oben/unte: Türpfostensteckwinkel
- Befestigungsuntergrund: Stahlbeton, Mauerwerk
- Montage vor Trockenbauwand Bestand, Sanitärbereich EG
- Nutzung: Verlaschung mit Vorsatzschalen, zur Aussteifung
  der UA Profile an den WC-Modulen
Menge: 9,000 m²

**03.03.20 Saniträrr._Verkleidung HLS-Stütze, D-22, 2-seitig, 68x33x300cm, CW/UW50, GK 1x12,5 mm, Q2, MiWO 40mm**
Stützenverkelidung aus Trockenbau wie folgt komplett herstellen:

- gemäß Detail: D-22
- Lage: 1OG,2OG,3OG, Achse A/13
- rechteckig / 2 seitig
- Abwicklung b/h: 68x33cm = 101cm

- lichte Raumhöhe: ca. 3,0m
- Brandschutz: keine Anforderungen
- Schallschutz: ja, MiWo 40mm, Fallrohre SW
- Oberfläche: Spachtelung Qualitätsstufe Q3
  nur oberhalb der Fliesenhöhe 2,10m
  bis UK Abhangdecke 2,70m
  Abhanghöhe: ca. 30cm
- Beschichtung bauseits geplant:
  0-2,10m: Fliesen
  2,10-2,70m: Glasfaservlies, 2xAnstrich weiß

- Plattentyp: Gipskartonbauplatte imprägniert
- Plattenanzahl, Dicke: 1 x 12,5cm
- Unterkonstruktion: verdeckt, verzinkte Stahlblechprofile
- Unterkonstrutkion - Profile: 4xCW 50
- Achsabstand Unterkonstruktion: ca. 30cm
- Dämmung Art / Dicke: keine
- inkl. Eckschutz 31/31/04, einspachteln
- Befestigungsuntergrund: Stahlbeton, Mauerwerk
- Anschlüsse umlaufend: tragend (in Pos. enthalten)
  inkl. Trennfix einspachteln
- Befestigungen: gem. AbP/Herstellerangaben
- Nutzung: Verkleidung Fallrohre Schmutzwasser
Menge: 2,000 St

**03.03.21 Saniträrr._Zulage Installationswand - GKB Plattenstreifen / Laschen zur Austeifung, zug- und druckfest**
GKB Plattenstreifen / Laschen zur Aussteifung gemäß Herstellervorgaben zug- und druckfest in der Installationswand kraftschlüssifg befestigen.

Abstand zwsichen CW Profilen: ca. 25-35cm
Menge: 50,000 St

**03.03.22 Saniträrr._Anschluss Installationswand an leichte Trennwand**
Herstellen eines Wandanschlusses an eine Metallständerwand.
Die Beplankung ist dicht an die die Metallständerwand anzuschließen. Gesamte Arbeit nach Werksvorschrift ausgeführt (inkl. Trenn-Fix, Fugenfüller leicht).
Menge: 30,000 m

**03.03.23 Saniträrr._Vorsatzschale - CW 75, GKBI 2x12,5mm, d=15-55cm, Rw=54,0dB, 1xMW 40mm**
Freistehende Vorsatzschale nach DIN 4103-1, einschalig, als Montagevorwand wie folgt herstellen:

- Ausführung gemäß Grundriss EG
- Lage: EG, innen
- Abstand zu Wand massiv o., Trockenbau: 15-55cm
- Wandhöhe: 3,10cm
- Brandschutz: keine
- Schallschutz: Rw=54,0dB
- Oberfläche: Spachtelung Qualitätsstufe Q3
  nur oberhalb der Fliesenhöhe 2,10m
  bis UK Abhangdecke 2,70m
  Abhanghöhe: ca. 30cm
- Beschichtung bauseits geplant:
  0-2,10m: Fliesen
  2,10-2,70m: Glasfaservlies, 2xAnstrich weiß

- Plattentyp: Gipskartonbauplatte imprägniert
- Plattenlagen Anzahl, Dicke: beidseitg / 2 x 12,5cm
- Unterkonstruktion: verdeckt, verzinkte Stahlblechprofile
- Einfachständerwerk, verlascht
- Unterkonstrutkion: UW 75/40, CW 75
- Dämmung Art / Dicke: Mineralwolle / 40mm, DIN EN 13162

- Achsabstand Unterkonstruktion: max. 62,5cm
- Befestigungsuntergrund: Stahlbeton, Mauerwerk
- Anschlüsse umlaufend: starr (in Pos. enthalten)
  inkl. Trennfix einspachteln
- inkl. Eckausbildung, siehe Grundirssdetail M1:25
- inkl. Eckschutz 31/31/04, einspachteln
- Befestigungen: gem. AbP/Herstellerangaben
- Nutzung:
  01. Vorsatzschale für Integration WC-Module
Menge: 9,000 m²

**03.03.24 Saniträrr._Vorsatzschale - CW 50, GKBI 2x12,5mm, d=15-55cm, Rw=54,0dB, 1xMW 40mm**
Freistehende Vorsatzschale nach DIN 4103-1, einschalig, als Montagevorwand wie folgt herstellen:

- Ausführung gemäß Grundriss EG
- Lage: EG, innen
- Abstand zu Wand massiv o., Trockenbau: 15-25cm
- Wandhöhe: 3,10cm
- Brandschutz: keine
- Schallschutz: Rw=54,0dB
- Oberfläche: Spachtelung Qualitätsstufe Q3
  nur oberhalb der Fliesenhöhe 2,10m
  bis UK Abhangdecke 2,70m
  Abhanghöhe: ca. 30cm
- Beschichtung bauseits geplant:
  0-2,10m: Fliesen
  2,10-2,70m: Glasfaservlies, 2xAnstrich weiß

- Plattentyp: Gipskartonbauplatte imprägniert
- Plattenlagen Anzahl, Dicke: beidseitg / 2 x 12,5cm
- Unterkonstruktion: verdeckt, verzinkte Stahlblechprofile
- Einfachständerwerk, verlascht
- Unterkonstrutkion: UW 50/40, CW 50
- Dämmung Art / Dicke: Mineralwolle / 40mm, DIN EN 13162

- Achsabstand Unterkonstruktion: max. 62,5cm
- Befestigungsuntergrund: Stahlbeton, Mauerwerk
- Anschlüsse umlaufend: starr (in Pos. enthalten)
  inkl. Trennfix einspachteln
- Befestigungen: gem. AbP/Herstellerangaben
- Nutzung:
  01. Vorsatzschale für Integration WC-Module
Menge: 91,000 m²

**03.03.25 Saniträrr._Vorsatzschale - CW 50, GKBI 2x12,5mm, Rw=54,0dB, 1xMW 40mm**
Freistehende Vorsatzschale nach DIN 4103-1, einschalig, als Montagevorwand über Eck wie folgt herstellen:

- gemäß Detail: D-22
- Lage: 2OG,3OG innen
- Abstand zu Wand massiv o., Trockenbau: 35cm
- Abwicklung: 89x33cm=122cm
- Wandhöhe: 3,10cm
- Brandschutz: keine
- Schallschutz: Rw=54,0dB, Verkl. für SW-Fallrohre
- Oberfläche: Spachtelung Qualitätsstufe Q3
  nur oberhalb der Fliesenhöhe 2,10m
  bis UK Abhangdecke 2,70m
  Abhanghöhe: ca. 30cm
- Beschichtung bauseits geplant:
  0-2,10m: Fliesen
  2,10-2,70m: Glasfaservlies, 2xAnstrich weiß

- Plattentyp: Gipskartonbauplatte imprägniert
- Plattenlagen Anzahl, Dicke: beidseitg / 2 x 12,5cm
- Unterkonstruktion: verdeckt, verzinkte Stahlblechprofile
- Einfachständerwerk
- Unterkonstrutkion: UW 50/40, CW 50
- Dämmung Art / Dicke: Mineralwolle / 40mm, DIN EN 13162
- inkl. Eckschutz 31/31/04, einspachteln, Q3
  2 x über Raumhöhe 3,10m
- Achsabstand Unterkonstruktion: max. 62,5cm
- Befestigungsuntergrund: Stahlbeton, Mauerwerk
- Anschlüsse umlaufend: starr (in Pos. enthalten)
  inkl. Trennfix einspachteln
- Befestigungen: gem. AbP/Herstellerangaben
- Nutzung:
  01. Vorsatzschale für Verkleidung SW-Fallrohr
Menge: 7,500 m²

**03.03.26 Saniträrr._Akustikdeckensystem, Steinwolle 15 mm, 625x625mm, inkl. UK sichtbar weiß**
Lieferung und Montage des Akustikdeckensystems 15mm, bestehend aus Akustikdeckenplatten 15mm und Click Unterkonstruktion.

Bauteile: Sanitärräume in allen Geschossen

1. Systembestandteil: Akustikdeckenplatten aus Steinwolle

Fabrikat: ....................

Plattendicke: 15 mm
Modulabmessungen: 625 x 625 mm
Kantenausbildung: A(24) nach DIN EN 13964

funktionelle Eigenschaften Akustikdecke:

Sichtseite: Akustikvlies mit akustisch transparenter Farbbeschichtung
Farbe: glatte, weiße, homogene Oberfläche
Rückseite: abriebminderndes Vlies
Brandverhalten: Euroklasse A1 nach DIN EN 13501-1
Schmelzpunkt: >1000° C, nach DIN 4102-17
Biegezugfestigkeitsklasse: 1/C/0N
Feuchtigkeitsbeständigkeit: 100% RH, bei 0 - 40 °C
Lichtreflexionsgrad: 77 %, nach ISO 7724-2
Reinigungsfähigkeit: mit weicher Bürste oder Staubsauger
Grenzwert Formaldehyd: unterhalb der Klasse E1 nach DIN EN 13964
Wohngesundheit: Nachweis der besonderen Umweltfreundlichkeit durch Blauer Engel DE-UZ 132, M1 Indoor Climate Label und Danish Indoor Climate Label

Praktischer Schallabsorptionsgrad nach DIN EN ISO 11654 bei einer totalen Konstruktionshöhe von 200 mm

125 Hz = 0,40
250 Hz = 0,75
500 Hz = 0,85
1.000 Hz = 0,75
2.000 Hz = 0,95
4.000 Hz = 1,00

Absorptionsklasse B (nach DIN EN ISO 11654); alphaW = 0,85

2. Systembestandteil: Click-Unterkonstruktion

Fabrikat:

System: Click 2890, demontierbar
Profilbreite: 24 mm
Profilhöhe: 38 mm (Haupt- und Querschienen)
Materialstärke: Hauptschienen: 2 x 0,4 mm; Querschienen: 2 x 0,3 mm
Profilfarbe: Weiß 001, ähnlich RAL 9003

Darüber hinaus gewährleistet die Unterkonstruktion mindestens folgende funktionelle Eigenschaften:

Brandverhalten: Euroklasse A1 nach DIN EN 13501-1
Korrosionsklasse: B, nach DIN EN 13964

Montagekurzbeschreibung

Die Akustikdecke ist in der oben genannten abgehängten T-Profil Unterkonstruktion gem. Systembeschreibung als Einlege-System zu liefern und zu montieren. Die Unterkonstruktion ist werkzeuglos demontierbar und wiederverwendbar und zusätzlich sind alle Platten einzeln demontierbar. Anfallende An- und Ausschnitte sind bauseits herzustellen.

Abhängehöhe: 30cm

Die abnahmefertige Montage ist nach DIN EN 13964, Vorbemerkungen, Architektenplänen, Angaben der Bauleitung sowie den Hersteller- Verarbeitungsrichtlinien auszuführen.

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Menge: 126,000 m²

**03.03.27 Saniträrr._Deckenausschnitt herstellen für Downlights, rund 140mm**
Öffnung in Akustickdecke (Rasterdecke) herstellen.

- Deckensystem: Akustikdecke / Rasterdecke in den Sanitärbereichen 62,5x62,5cm
- Geschosse: EG, 1OG, 2OG, 3OG
- Ausschnittgröße: rund 140mm
- Nutzung: Ausschnitt für RDownlights
Menge: 50,000 St
Produkt:
  Artikel:
    Artikelnummer: IK10-D-QS30-6
    Artikelkurztext: Saniträrr._Deckenausschnitt herstellen für Downlights, rund 140mm

**03.03.28 Saniträrr._Wandanschluß per L-Wandwinkel 24 x 24 mm, für Pos. zuvor**
Wandanschluß per L-Wandwinkel 24 x 24 mm

1. Systembeatandteil

Fabrikat: .............................

Typ: L-Wandwinkel
Abmessungen: 24 x 24 mm,
Profilfarbe: Weiß 001, ähnlich RAL 9003

Brandverhalten: Euroklasse A1 nach DIN EN 13501-1
Korrosionsklasse: B, nach DIN EN 13964

Montagekurzbeschreibung
Der Wandwinkel ist mit einem Befestigungsabstand von 300 mm mit bauaufsichtlich zugelassenen Befestigungsmitteln zu befestigen.
Menge: 145,000 m

**03.03.29 Saniträrr._Abdicht.dauerelast.Trennw. Anschlüsse**
Dauerelastisches Abdichten der Trennwandanschlüsse
als Zulage zu vorbeschriebener Montagewände.
Menge: 250,000 m

**03.03.30 Freistehendes Wandende, Montagewand**
Freistehendes Wandende als Zulage für Montagewand,
Ausführung gemäß Zeichnung.
Menge: 10,000 m

**03.03.31 Saniträrr._Schalterdosenausschnitte herstellen**
Schalterdosenausschnitte als Zulage,
zu vorbeschriebener Montagewand/Vorsatzschalen.

Durchmesser: 67 / 74 mm
Menge: 50,000 Stk

**03.03.32 Saniträrr._Ausschnitt herstellen für WC-, Urinal- u. Waschtischmodul**
Ausschnitt für WC-Module, Urinal u. Waschbecken komplett herstellen, die LV-Psotion bezieht sich auf die Anzahl der jeweiligen Module.

mögliche Module:
- für WC:
 25x12cm Drückplatte, DN 125mm SW, 2xGewindestab 30mm
- für Urinal:
 15x15cm Drückplatte, DN 80mm SW, 2xGewindestab 30mm
- für Waschtisch:
 DN 80mm SW, 2xGewindestab 30mm
Menge: 56,000 St
Produkt:
  Artikel:
    Artikelnummer: IK10-D-QS30-6
    Artikelkurztext: Saniträrr._Ausschnitt herstellen für WC-, Urinal- u. Waschtischmodul

#### Bereich 03.04 2OG - Trockenbauarbeiten Konferenzraum

**03.04.1 2OG-Konf._Freitragende Decke, UW/UA 125, GKF 1x12,5 mm, nicht sichtbar**
Freitragende Montagedecke gemäß DIN 16168-1 wie folgt komplett herstellen:

- gemäß: Deckenspiegel 2OG
- Lage: Besprechungsraum 3.13
- Teilbereiche: 2
- freitragend
- Raumhöhe: 3,0cm
- Spannweite: ca. 4,50m
- Abhanghöhe: 145mm (25mm Platz zw. OKUA zu UK Decke
- Brandschutz: vorgabe Brandschutzprüfer 1xGKF
- Schallschutz: keine Anorderungen
- Oberfläche: Q1, nicht sichtbar
- Beschichtung bauseits geplant: keine

- Plattentyp: GKF
- Plattenlagen Anzahl, Dicke: 1 x 12,5cm
- Unterkonstruktion: verdeckt, verzinkte Stahlblechprofile
- Unterkonstrutkion: UW/UA 125mm
- Dämmung Art / Dicke: keine

- Achsabstand Unterkonstruktion: max. 48cm
- Befestigungsuntergrund: Stahlbetonunterzüge
- Anschlüsse umlaufend: in gesonderter Pos.
- Befestigungen: gem. AbP/Herstellerangaben
- Nutzung: Unterdecke für Akustik-Lochdecke, in geso. Pos.
Menge: 68,000 m²

**03.04.2 2OG-Konf._Zulage Pos. zuvor - Wandanschluss tragend, UW 125mm**
Wandanschluss als Zulage, zu vorbeschriebenen
Deckenbekleidungen/Unterdecken.

Bauteile:
- Anschluss freitragende Decke Pos. zuvor

Untergund Wandanschluss:
- Massive Wände
- Stb. Unterzüge

Ausführung wie folgt:

- UW Profil, tragender Anschluss
- Dichtung
- Trenn-Fix + Spachtel
- stumpf gestoßen
Menge: 30,000 m

**03.04.3 2OG-Konf._Freitragende Decke, UW/CW 125, GKF 1x12,5 mm, nicht sichtbar**
Freitragende Montagedecke gemäß DIN 16168-1 wie folgt komplett herstellen:

- gemäß: Deckenspiegel 2OG
- Lage: Besprechungsraum 3.13
- Teilbereiche: 1, zw. Achsen C-D
- freitragend
- Raumhöhe: 3,0cm
- Spannweite: ca. 2,10m
- Abhanghöhe: 145mm (25mm Platz zw. OKUA zu UK Decke
- Brandschutz: vorgabe Brandschutzprüfer 1xGKF
- Schallschutz: keine Anorderungen
- Oberfläche: Q1, nicht sichtbar
- Beschichtung bauseits geplant: keine

- Plattentyp: GKF
- Plattenlagen Anzahl, Dicke: 1 x 12,5cm
- Unterkonstruktion: verdeckt, verzinkte Stahlblechprofile
- Unterkonstrutkion: UW/CW 125mm
- Dämmung Art / Dicke: keine

- Achsabstand Unterkonstruktion: max. 48cm
- Befestigungsuntergrund: Stahlbetonunterzüge
- Anschlüsse umlaufend: in gesonderter Pos.
- Befestigungen: gem. AbP/Herstellerangaben
- Nutzung: Unterdecke für Akustik-Lochdecke, in geso. Pos.
Menge: 16,000 m²

**03.04.4 2OG-Konf._Zulage Pos. zuvor - Wandanschluss tragend, UW 125mm**
Wandanschluss als Zulage, zu vorbeschriebenen
Deckenbekleidungen/Unterdecken.

Bauteile:
- Anschluss freitragende Decke Pos. zuvor

Untergund Wandanschluss:
- Massive Wände
- Stb. Unterzüge

Ausführung wie folgt:

- UW Profil, tragender Anschluss
- Dichtung
- Trenn-Fix + Spachtel
- stumpf gestoßen
Menge: 15,000 m

**03.04.5 2OG-Konf._Unterzugbekl. Achse A, rechteckig, 2-seitig, Abwickl. 85cm, Metall UK, GK 1x12,5mm Q3**
Unterzugbekleidung aus Trockenbau wie folgt komplett herstellen:

- gemäß Detail:
  SA-3.01 Schnitt Trockenbau Unterzug Achse A
- Lage: Unterzug Achse A, 2OG, Konferenzraum
- rechteckig / 2 seitig
- Abwicklung b/h: 30x55cm = 85cm

- lichte Raumhöhe: ca. 2,90m
- Brandschutz: keine Anforderungen
- Schallschutz: keine Anforderungen
- Oberfläche: Spachtelung Qualitätsstufe Q3
- Beschichtung bauseits geplant:
  Glasfaserflies + 2xAnstrich weiß

- Plattentyp: Gipskarton
- Plattenanzahl, Dicke: 1 x 12,5cm
- Unterkonstruktion: verdeckt, verzinkte Stahlblechprofile
- Unterkonstrutkion - Profile: CD 60x27 / UD / Winkelverbinder
- Achsabstand Unterkonstruktion - CD 60/27: 50cm
- Dämmung Art / Dicke: keine
- inkl. Eckschutz 31/31/04, einspachteln
- Befestigungsuntergrund: Stahlbeton, Mauerwerk
- Anschlüsse umlaufend: tragend (in Pos. enthalten)
  inkl. Trennfix einspachteln
- Befestigungen: gem. AbP/Herstellerangaben
- Nutzung: Verkleidung Elektrokabel
Menge: 7,000 m

**03.04.6 2OG-Konf._Unterzugbekl. Achse E, rechteckig, 2-seitig, Abwickl. 85cm, Metall UK, GK 1x12,5mm Q3**
Unterzugbekleidung aus Trockenbau wie folgt komplett herstellen:

- gemäß Detail:
  SA-3.04 Schnitt Trockenbau Unterzug Achse E
- Lage: Unterzug Achse E, 2OG, Konferenzraum
- rechteckig / 2 seitig
- Abwicklung b/h: 30x55cm = 85cm

- lichte Raumhöhe: ca. 2,90m
- Brandschutz: keine Anforderungen
- Schallschutz: keine Anforderungen
- Oberfläche: Spachtelung Qualitätsstufe Q3
- Beschichtung bauseits geplant:
  Glasfaservlies + 2xAnstrich weiß

- Plattentyp: Gipskarton
- Plattenanzahl, Dicke: 1 x 12,5cm
- Unterkonstruktion: verdeckt, verzinkte Stahlblechprofile
- Unterkonstrutkion - Profile: CD 60x27 / UD / Winkelverbinder
- Achsabstand Unterkonstruktion - CD 60/27: 50cm
- Dämmung Art / Dicke: keine
- inkl. Eckschutz 31/31/04, einspachteln
- Befestigungsuntergrund: Stahlbeton, Mauerwerk
- Anschlüsse umlaufend: tragend (in Pos. enthalten)
  inkl. Trennfix einspachteln
- Befestigungen: gem. AbP/Herstellerangaben
- Nutzung: Verkleidung Elektrokabel
Menge: 7,000 m

**03.04.7 2OG-Konf._Unterzugbekl. Achse D, rechteckig, 3-seitig, Abwickl. 171cm, Metall UK, GK 1x12,5mm Q3**
Unterzugbekleidung aus Trockenbau wie folgt komplett herstellen:

- gemäß Detail:
  SA-3.03 Schnitt Trockenbau Unterzug Achse D
- Lage: Unterzug Achse D, 2OG Konferenzraum
- rechteckig / 3 seitig
- Abwicklung 54x54x63cm=171cm

- lichte Raumhöhe: ca. 2,90m
- Brandschutz: keine Anforderungen
- Schallschutz: keine Anforderungen
- Oberfläche: Spachtelung Qualitätsstufe Q3
- Beschichtung bauseits geplant:
  RGlasfaservlies + 2xAnstrich weiß

- Plattentyp: Gipskarton
- Plattenanzahl, Dicke: 1 x 12,5cm
- Unterkonstruktion: verdeckt, verzinkte Stahlblechprofile
- Unterkonstrutkion - waagerecht:
  UD/CD 60x27, a=50cm, Direktabhänger
- Unterkonstrutkion - senkrecht: CW/UW 50, a=50cm
- Achsabstand Unterkonstruktion: 50cm
- Dämmung Art / Dicke: keine
- inkl. Eckschutz 31/31/04, einspachteln, siehe Detail
- Befestigungsuntergrund: Stahlbeton, Mauerwerk
- Anschlüsse umlaufend: tragend (in Pos. enthalten)
  inkl. Trennfix einspachteln
- Befestigungen: gem. AbP/Herstellerangaben
- Nutzung: Verkleidung Elektrokabel
Menge: 14,000 m²

**03.04.8 2OG-Konf._Unterzugbekl. Achse B/C, rechteckig, 3-seitig, Abwickl. 211cm, Metall UK, GK 1x12,5mm Q3**
Unterzugbekleidung aus Trockenbau wie folgt komplett herstellen:

- gemäß Detail:
  SA-3.02 Schnitt Trockenbau Unterzug Achse B/C
- Lage: Unterzug Achse B/C, 2OG Konferenzraum
- rechteckig / 3 seitig
- Abwicklung b/h: 54x54x103cm =211cm

- lichte Raumhöhe: ca. 2,90m
- Brandschutz: keine Anforderungen
- Schallschutz: keine Anforderungen
- Oberfläche: Spachtelung Qualitätsstufe Q3
- Beschichtung bauseits geplant:
  Raufaser + 2xAnstrich weiß

- Plattentyp: Gipskarton
- Plattenanzahl, Dicke: 1 x 12,5cm
- Unterkonstruktion: verdeckt, verzinkte Stahlblechprofile
- Unterkonstrutkion - waagerecht:
  UD/CD 60x27, a=50cm, Direktabhänger
- Unterkonstrutkion - senkrecht 1: CW/UW 50, a=50cm
- Unterkonstrutkion - senkrecht 2: UD/CD 60/27, a=50cm
- Achsabstand Unterkonstruktion: 50cm
- Dämmung Art / Dicke: keine
- inkl. Eckschutz 31/31/04, einspachteln, 2x siehe Detail
- Befestigungsuntergrund: Stahlbeton, Mauerwerk
- Anschlüsse umlaufend: tragend (in Pos. enthalten)
  inkl. Trennfix einspachteln
- Befestigungen: gem. AbP/Herstellerangaben
- Nutzung: Verkleidung Elektrokabel
Menge: 16,500 m²

**03.04.9 2OG-Konf._Verkleidung ELT-Trasse-Stütze, D-13, 2-seitig, 15x30x300cm, CW/UW50, GK 1x12,5 mm, Q3**
Stützenverkelidung aus Trockenbau wie folgt komplett herstellen:

- gemäß Detail: D-13
- Lage: 2OG Konferenzraum, Außenstützen Achse 1
- rechteckig / 2 seitig
- Abwicklung b/h: 47x30cm = 77cm
  inkl. Trockenputz: 0,45x2,90m vor Stütze Bestand

- lichte Raumhöhe: ca. 2,90m
- Brandschutz: keine Anforderungen
- Schallschutz: keine Anforderungen
- Oberfläche: Spachtelung Qualitätsstufe Q3
- Beschichtung bauseits geplant: Raufaser + 2xAnstrich weiß

- Plattentyp: Gipskarton
- Plattenanzahl, Dicke: 1 x 12,5cm
- Unterkonstruktion: verdeckt, verzinkte Stahlblechprofile
- Unterkonstrutkion - Profile: 4xCW 50
- Achsabstand Unterkonstruktion: ca. 30cm
- Dämmung Art / Dicke: keine
- inkl. Eckschutz 31/31/04, einspachteln
- Befestigungsuntergrund: Stahlbeton, Mauerwerk
- Anschlüsse umlaufend: tragend (in Pos. enthalten)
  inkl. Trennfix einspachteln
- Befestigungen: gem. AbP/Herstellerangaben
- Nutzung: Verkleidung Elektrokabel, Einbau Hohlraumdosen
Menge: 2,000 St

**03.04.10 2OG-Konf._Akustik-Plattendecke UFF, gerade Rundlochung 8/18 R, aw = 0,65 bei 200mm, ohne Akustikfilz**
Akustikdecke als Lochdecke gemäß DIN 18168-1
wie folgt komplett herstellen:

- Ausfürhung gemäß Deckenspiegel 2OG
- Decklage/Bekleidung: gelochten Gipsplatten DIN 18180
- mit Luftreinigungseffekt, werkseits grundierten Kanten,
  Stufenfalz als Abstandhalter
- Plattendicke: 12,5mm
- Plattenlagen: 1
- Lochbild: Gerade Rundlochung 8/18 R
- Rückseite kaschiert mit Akustikflies, Farbe schwarz
- Ausführung der Fugen: gespachtelt, inkl. Anarbeiten u.
  Anspachteln an den ungelochten Randstreifen,
  Verarbeitung gemäß DIN 18181
- Randfries glatt in gesonderter Position
- Schallabsorptionsgrad DIN EN ISO 11654 αW = 0,65 (bei
  Konstruktionstiefe 200 mm).
- Befestigungsuntergrund: freitragende Decke Pos. zuvor
- Unterkonstruktion: verdeckt, verzinkte Stahlblechprofile
- Unterkonstrutkion - Profile: CD 60/27
- Achsraster Grundprofil: 800mm
- Achsraster Tragprofil: 330mm
- Abhänger: drucksteif, Direktabhänger drucksteif
- lichte Abhanghöhe: ca. 100mm
- lichte Raumhöhe: 2,73m (OKFF Bestand zu UK Lochdecke)
- Anschlüsse umlaufend: starr, gesonderte Pos.
- Befestigung: gem. Herstellerangaben
- Oberfläche: Spachtelung Qualitätsstufe Q3
- Beschichtung bauseits geplant: 2xAnstrich weiß
- Dämmung: gesonderte Position
- Brandschutz: keine Anforderungen

- Bauteilposition: Decke Konferenzraum 2OG

Hersteller / Produkt: .....................................
Bieterangabe
Menge: 51,000 m²

**03.04.11 2OG-Konf._Konf. - Randfries ungleocht, umlaufend Pos. zuvor, Q3**
Unterdecke als ungelochter Randstreifen nach DIN 18168-1,
Einbauhöhe: bis 3,0m, Abhängehöhe: 10cm.

- Breite: 50cm
- Unterkonstruktion wie Pos. zuvor
Menge: 33,000 m²

**03.04.12 2OG-Konf._Übergang gelochte - ungelochte Decke, spachteln, schleifen, Q3**
Übergang von gelochter Akustikdecke zu ungelochtem Randstreifen spachteln und schleifen.
Oberflächenqualität: Q3

Malerarbeiten bausiets geplant: 2 x Anstrich weiß
Menge: 60,000 m

**03.04.13 2OG-Konf._Zulage Pos. zuvor - Wandanschluss mit UD Profil, Trennvlies, stumpf**
Wandanschluss als Zulage, zu vorbeschriebenen
Deckenbekleidungen/Unterdecken.

Bauteile:
- Anschluss Randfries an aufgehende Bauteile

Untergund Wandanschluss:
- Trockenbauwände
- Massive Wände
- Stb. Unterzüge

Ausführung wie folgt:

- UD Profil, tragender Anschluss
- Dichtung
- Trenn-Fix + Spachtel
- stumpf gestoßen
Menge: 68,000 m

**03.04.14 2OG-Konf._Akustikfilz 20 mm auf Akustik-Plattendecke einlegen**
Dämmschicht aus mineralischem Faserdämmstoff DIN 18 165
Teil 1, einlagig, dicht stoßen, lose verlegen.

- Materialdicke 20 mm
- Bauteilpos.: auf Lochdecke u. auf Randfries

angebotenes Produkt: ....................................
Menge: 82,000 m²

**03.04.15 2OG-Konf._Öffnung / Wechsel in Lochdecke herstellen**
Öffnung herstellen als Zulage, zu vorbeschriebener
Lochdecke.

- eckig
- Abmessungen: 70x70cm
- Nutzung: Einbau Deckenleuchte
Menge: 14,000 St

**03.04.16 2OG-Konf._Gipsbauplatte verklebt an Bestandswand (Trockenputz)**
Gipsbauplatte lotrecht an Bestandswand kleben, inklusive aller Vor- und Nacharbeiten, Grundierungen und Haftvermittler.

Verspachtelung: Q3
Gipsbauplatte: 12,5mm
Kleber: Ansetzbinder
Ausführung: lotrecht
Menge: 20,000 m²

### Titel 04 TH1 u. TH2 - Trockenbauarbeiten

**04.1 TH1-TH2_Abhangdecke, UD/CD 60/27, GK 1x12,5 mm, Q3**
Abhangdecke als Montagedecke gemäß DIN 16168-1 wie folgt komplett herstellen:

- gemäß: Deckenspiegel EG bis 3OG
- Lage: Treppenhäuser, unter Treppenpodesten
- Podestgröße pro Podest: 3,25x1,50m=5,0m²
- Raumhöhe: 3,0cm
- Flurbreite: ca. 2,20m
- Abhanghöhe: UKRD zu UKGKD = 6cm
- Brandschutz: keine Anorderungen
- Schallschutz: keine Anorderungen
- Oberfläche: Spachtelung Qualitätsstufe Q3
- Beschichtung bauseits geplant:
  Glasfaservlies, 2xAnstrich weiß

- Plattentyp: Gipskartonbauplatte
- Plattenlagen Anzahl, Dicke: 1 x 12,5cm
- Unterkonstruktion: verdeckt, verzinkte Stahlblechprofile
- Unterkonstrutkion: UD/CD 60/27,a=40cm
- Dämmung Art / Dicke: keine

- Achsabstand Unterkonstruktion: max. 50cm
- Befestigungsuntergrund: Stahlbetonunterzüge
- Anschlüsse umlaufend: in gesonderter Pos.
- Befestigungen: gem. AbP/Herstellerangaben
- Nutzung: Verkleidung Elektroinstallationen
Menge: 43,000 m²

**04.2 TH1-TH2_Zulage zur vorherigen Pos., Deckenabschluss senkrecht, 60mm, Q3**
Deckenabschluss senkrecht zu Treppenläufe herstellen.

- Unterkonstruktion: CD60/27
- Beplankung: 1x12,5cm
- Verspachtelung: Q3
Menge: 28,000 m

**04.3 TH1-TH2_Abhangdecke, UD/CD 60/27, a=50cm, GK 1x12,5 mm, Q3**
Abhangdecke als Montagedecke gemäß DIN 16168-1 wie folgt komplett herstellen:

- gemäß: Deckenspiegel 3OG
- Lage: Treppenhäuser, Decke letztes Geschoss
- Decke pro Treppenraum: 3,50x5,0m=17,5m²
- Raumhöhe: 5,50m!
- Abhanghöhe: UKRD zu UKGKD = 6cm
- Brandschutz: keine Anorderungen
- Schallschutz: keine Anorderungen
- Oberfläche: Spachtelung Qualitätsstufe Q3
- Beschichtung bauseits geplant:
  Glasfaservlies, 2xAnstrich weiß

- Plattentyp: Gipskartonbauplatte
- Plattenlagen Anzahl, Dicke: 1 x 12,5cm
- Unterkonstruktion: verdeckt, verzinkte Stahlblechprofile
- Unterkonstrutkion: UD/CD 60/27,a=40cm
- Dämmung Art / Dicke: keine

- Achsabstand Unterkonstruktion: max. 50cm
- Befestigungsuntergrund: Stahlbetondecke 3OG
- Anschlüsse umlaufend: in gesonderter Pos.
- Befestigungen: gem. AbP/Herstellerangaben
- Nutzung: Verkleidung Elektroinstallationen
Menge: 35,000 m²

**04.4 TH1-TH2_Zulage für Pos. zuvor - Wandanschluss tragend, UW50, inkl. Trennfix**
Wandanschluss als Zulage, für vorher beschriebene
Abhangdecken, gemäß Herstellervorschriften mit UD-Profil herstellen.

Untergund Wandanschluss:
- Massive Wände u. Stb. Unterzüge

Ausführung wie folgt:
- UD 27/27, tragender Anschluss
- inkl. Trennfix, 65mm
- stumpf gestoßen
- Fuge ausspachteln
Menge: 224,000 m

### Titel 05 Lohnarbeiten

**05.1 Baufacharbeiter**
Arbeiten, welche nicht in den Positionen erfasst sind und gegen Nachweis zur Ausführung kommen.
Menge: 1,000 h

**05.2 Hilfsarbeitskraft**
Arbeiten, welche nicht in den Positionen erfasst sind und gegen Nachweis zur Ausführung kommen.
Menge: 1,000 h
